# Katholische Universität Eichstätt
Angebotsaufforderung (GAEB DA XML 3.3, DA83)
Projekt: 685 KUE - Kath. Uni. Eichstätt
Währung: EUR
Erstellt mit: CaliforniaX by G&W Software AG, CaliforniaX V25.1.01, 08.04.2026

## L E I S T U N G S V E R Z E I C H N I S
L E I S T U N G S V E R Z E I C H N I S

Leistung:
BA2_206  GERÜSTBAU

Projekt-Nr.:
KUEI

Bauvorhaben:
Generalsanierung Kollegiengebäude Kath. Universität Eichstätt-Ingolstadt

Bauort:
Ostenstrasse 26
85072 Eichstätt

Bauherr:
Katholische Universität Eichstätt-Ingolstadt
Abteilung III Facility Management
Kapuzinergasse 2
85072 Eichstätt

## Objektbeschreibung
Objektbeschreibung

I  Historie

Die Kollegiengebäude A-E entstanden von 1960 bis 1965 in Zusammenarbeit mit dem Architekten Josef Elfinger und dem seinerzeit neu gegründeten Bischöflichen Bauamt unter der Leitung von Karljosef Schattner.
Die Kollegiengebäude gruppieren sich um einen campusartigen Innenhof, bilden aber zugleich zur Ostenstrasse und zum Hofgarten hin sorgfältig komponierte Außenräume: einen Eingangshof, der vom Niveau der Ostenstrasse über eine Freitreppe zur tiefer gelegenen Ebene des Hofgartens vermittelt. Ein zweiter Hof, der für Theateraufführungen genutzt wird, bindet den angrenzenden Barockgarten in sein Kulissenbild mit ein. Das Herzstück der Kollegiengebäude bildet der `grüne´ Campus, der durch seine Raumkanten begrenzt wird im Wechsel mit den freizügigen Blickachsen zur ehemaligen Sommerresidenz aus dem 18. Jhdt. und dem ursprünglich von Josef Effner gestalteten Hofgarten mit den von Gabrieli und Pedetti ergänzten Pavillonbauten im Westen. Der Prospekt in der Altmühlaue mit dem gegenüberliegenden Hangrücken im Süden und der einmaligen Flusslandschaft lassen diesen zu einem unverwechselbaren Ort werden.  Das nach Osten hin quer liegende KGB (Sog. Kunstbau) grenzt den Campus zur Universitätsallee mit seinem in den letzten Jahren stark gewachsenem Durchgangsverkehr zu einer der wenigen Brücken über die Altmühl ab.
1978 wurden die Kollegiengebäude um den sogenannten Dozentenbau parallel zum Kunsttrakt erweitert. Bei diesem Eingriff wurde die Ostfassade entfernt, zugunsten eines inneren, zweigeschossig offenen, Erschließungsflures. Die Stärkung dieses östlichen `Rückens´ war also bereits in den 70er Jahren von den Entwurfsverfassern als vertretbar eingestuft worden.
Im Süden öffnete sich ursprünglich der Campus in seiner vollen Breite zur Altmühlaue hin. Mitte der 1980-er Jahre konnte jedoch die Mensa der Universität den stetig steigenden Studentenzahlen nicht mehr genügen, so dass ein Neubau erforderlich wurde. Die neue Mensa schließt nun die Campusanlage entlang ihrer Südflanke zu den Altmühlauen hin kompositorisch ab. Die sorgfältige Abwägung des Öffnungsmaßes am Campus hat zu einer differenzierten Höhenstaffelung von Cafeteria und Mensa geführt, um ein Optimum an Durchsicht zu erreichen.
Seit Sommer 2018 stehen die sogenannten Kollegiengebäude der ehemalige Pädagogische Hochschule - das Erstlingswerk von Karljosef Schattner – einzeln und als Gruppe unter Denkmalschutz.

II  Projektbeschreibung und Planungsvorgaben

Aufgrund der zwischenzeitlich mehr als 50-jährigen Nutzungsdauer sind Sanierungsmaßnahmen in größerem Umfang an den fünf großen Kollegiengebäuden und deren Verbindungsbauten sowie dem ehemaligen Hausmeisterhaus an der Ostenstraße unumgänglich. Ergänzend zur baukonstruktiven Ertüchtigung müssen erhebliche Mängel der Gebäude in Sachen Brandschutz, Energieeinsparung und Barrierefreiheit beseitigt werden.

## Baubeschreibung
Baubeschreibung
Generalsanierung der Kollegiengebäude in Eichstätt

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Auftraggeber:  Katholische Universität Eichstätt-Ingolstadt
Projektsteuerung:  Hitzler Ingenieure, München

Erstellungsdatum:  28.11.2025, Eichstätt

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
a) Erläuterung Gesamtmaßnahme

I  Historie

Die Kollegiengebäude A-E entstanden von 1960 bis 1965 in Zusammenarbeit mit dem Architekten Josef Elfinger und dem seinerzeit neu gegründeten Bischöflichen Bauamt unter der Leitung von Karljosef Schattner.
Die Kollegiengebäude gruppieren sich um einen campusartigen Innenhof, bilden aber zugleich zur Ostenstraße und zum Hofgarten hin sorgfältig komponierte Außenräume: einen Eingangshof, der vom Niveau der Ostenstraße über eine Freitreppe zur tiefer gelegenen Ebene des Hofgartens vermittelt. Ein zweiter Hof, der für Theateraufführungen genutzt wird, bindet den angrenzenden Barockgarten in sein Kulissenbild mit ein. Das Herzstück der Kollegiengebäude bildet der `grüne´ Campus, der durch seine Raumkanten begrenzt wird im Wechsel mit den freizügigen Blickachsen zur ehemaligen Sommerresidenz aus dem 18. Jhdt. und dem ursprünglich von Josef Effner gestalteten Hofgarten mit den von Gabrieli und Pedetti ergänzten Pavillonbauten im Westen. Der Prospekt in der Altmühlaue mit dem gegenüberliegenden Hangrücken im Süden und der einmaligen Flusslandschaft lassen diesen zu einem unverwechselbaren Ort werden.  Das nach Osten hin quer liegende KGB (Sog. Kunstbau) grenzt den Campus zur Universitätsallee mit seinem in den letzten Jahren stark gewachsenem Durchgangsverkehr zu einer der wenigen Brücken über die Altmühl ab.
1978 wurden die Kollegiengebäude um den sogenannten Dozentenbau parallel zum Kunsttrakt erweitert. Bei diesem Eingriff wurde die Ostfassade entfernt, zugunsten eines inneren, zweigeschossig offenen, Erschließungsflures. Die Stärkung dieses östlichen `Rückens´ war also bereits in den 70er Jahren von den Entwurfsverfassern als vertretbar eingestuft worden.
Im Süden öffnete sich ursprünglich der Campus in seiner vollen Breite zur Altmühlaue hin. Mitte der 1980-er Jahre konnte jedoch die Mensa der Universität den stetig steigenden Studentenzahlen nicht mehr genügen, so dass ein Neubau erforderlich wurde. Die neue Mensa schließt nun die Campusanlage entlang ihrer Südflanke zu den Altmühlauen hin kompositorisch ab. Die sorgfältige Abwägung des Öffnungsmaßes am Campus hat zu einer differenzierten Höhenstaffelung von Cafeteria und Mensa geführt, um ein Optimum an Durchsicht zu erreichen.
Seit Sommer 2018 stehen die sogenannten Kollegiengebäude der ehemalige Pädagogische Hochschule - das Erstlingswerk von Karljosef Schattner – einzeln und als Gruppe unter Denkmalschutz.

II  Projektbeschreibung und Planungsvorgaben

Aufgrund der zwischenzeitlich mehr als 50-jährigen Nutzungsdauer sind Sanierungsmaßnahmen in größerem Umfang an den fünf großen Kollegiengebäuden und deren Verbindungsbauten sowie dem ehemaligen Hausmeisterhaus an der Ostenstraße unumgänglich. Ergänzend zur baukonstruktiven Ertüchtigung müssen erhebliche Mängel der Gebäude in Sachen Brandschutz, Energieeinsparung und Barrierefreiheit beseitigt werden.

III Realisierung in Bauphasen

Das Realisierungskonzept sieht folgenden Ablauf vor:
In einer Vorabmaßnahme müssen zu Beginn Interimsflächen bereitgestellt werden (Vorabmaßnahme), um Platz für ausweichende Seminar- und Büroflächen zu schaffen.
In Bauphase 1 wurde mit der Sanierung des Seminarbaus (KGA) einschließlich der zentralen Technikzentrale und dem Verbindungsbaus zum KGD und KGB, dem Umbau des Sportbaus (KGC) zu einem Fachgebäude für Kunst und der Sanierung des ehemaligen Hausmeisterhauses (O28) begonnen.
Nach Fertigstellung von KGC kann der Fachbereich Kunst aus dem KGB umziehen. Die restlichen Nutzungen aus dem KGB, die in Seminar- und Büroräumen untergebracht sind, können in Folge die dafür freigewordenen Interimsflächen beziehen.
In Bauphase 2 erfolgt die Generalsanierung der Aula KGD, des KGB inklusive Aufstockung der beiden Gebäudeteile des KGB sowie des Kollegiengebäudes KGE.

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Erläuterung Generalsanierung Kollegiengebäude KGA inkl. Verbindungsbau zu KGD&KGB

Das längs zur Ostenstraße situierte 4-geschossige Kollegiengebäude A, auch Seminarbau genannt, bildet als Hauptgebäude den Auftakt zu dem Areal der Kollegiengebäude und schließt zugleich den Hauptcampus der Universität nach Norden hin ab.
Die Nutzung des Gebäudes als Verwaltungs- und Seminargebäude bleibt erhalten. Die Eingriffe im Seminarbau belaufen sich hauptsächlich auf Generalsanierungsmaßnahmen und Maßnahmen zur Umsetzung der Brandschutzanforderungen und der Barrierefreiheit. Für den großen Hörsaal im Osten (Raumnutzung nach VStätV für > 200 Personen) ist die Integrierung eines Treppenraums in vorhandene Gebäudestruktur zur Gewährleistung des 2. Flucht- und Rettungswegs erforderlich. Der knapp zweigeschosshohe Raum der Technikzentrale (Hausanschlussraum) im UG und EG des Bestands wird zugunsten einer Sanitäreinheit im EG durch Einbau einer neuen Decke in den Luftraum verkleinert. Die Hauseinführungen werden dabei überarbeitet. Zur Versorgung des großen Hörsaals wird eine Lüftungszentrale in einen Lagerraum im 3. OG eingebaut, für den Ersatz geschaffen werden muss (s. UG KGC).

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Erläuterung Generalsanierung Kollegiengebäude KGB

Das längs zur Universitätsallee situierte 2-geschossige Kollegiengebäude B schließt den Hauptcampus der Universität nach Osten hin ab. Es besteht aus zwei um ein Geschoss zueinander versetzt angeordneten Gebäudeteilen: dem ehemaligen Kunstbau im Westen und dem Dozentenbau im Osten. Das 1. OG befindet sich auf einer Ebene.
Das Gebäudes soll als Verwaltungs-, Seminar- und Laborübungsgebäude genutzt werden. Der Fachbereich Kunst mit seinen Werkstatt- und Fachräumen wird ausgelagert. In die neue Aufstockung des ehemaligen Kunstbaus wird der bauakustisch anspruchsvolle Fachbereich Musik integriert, in der neuen Aufstockung des Dozentenbaus werden weitere notwendige Büroflächen untergebracht. Die Bestandstreppenhäuser in KGB erfüllen nicht die brandschutztechnischen Anforderungen, so dass derzeit kein baulicher Rettungsweg vorhanden ist. Der Treppenraum im Dozentenbau kann nicht zu einem „Notwendigen Treppenraum“ umgebaut werden. So wird der 1. Rettungsweg über ein neues Treppenhaus in bestehender Gebäudestruktur im Norden des Dozentenbaus hergestellt. Im Süden wird der Dozentenbau um ein weiteres Treppenhaus (2. Rettungsweg) einschließlich eines Aufzugs erweitert.
Im ehemaligen Tankraum unter dem Dozentenbau wird ein Technikraum für Unterbringung der notwendigen Sprinkleranlage  mit einem Tankraum ergänzt.
Die Eingriffe im Bestand belaufen sich auf Generalsanierungsmaßnahmen, Maßnahmen zur Erneuerung der technischen Standards in Laborräumen, Umnutzung von Werkstatträume in Seminarräumen, Maßnahmen zur Umsetzung der Brandschutzanforderungen und der Barrierefreiheit und Maßnahmen zur statischen Ertüchtigung bestehender Tragwerke für die Gebäudeaufstockung.

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
Erläuterung Generalsanierung Kollegiengebäude KGC inkl. angrenzendem Trafohaus

Das quer zur Universitätsallee situierte 3-geschossige Kollegiengebäude C wurde als Sportbau mit zusätzlichem Lernschwimmbecken im EG konzipiert und errichtet. Die Nutzung des Schwimmbeckens wurde bereits Anfang der 90-er Jahre aufgegeben. Der folgende Umbau ermöglichte die Nutzung der ehemaligen Schwimmhalle als Studi-Haus und Fitnessraum. Die Nutzungseinheit Sport einschließlich erforderlicher Nebenräume entspricht nicht mehr den Anforderungen und wird ausgelagert. Die Nutzungseinheit Studi-Haus wird ebenfalls ausgelagert. Stattdessen wird der gesamte Fachbereich Kunst in das Gebäude integriert. Hierfür sind tiefgreifende Umstrukturierungsmaßnahmen rund um die Sporthalle erforderlich.
Im Bereich des Turnhallenraums wird die St-Beton-Rippendecke über EG aufgrund ihrer nutzungsbedingt eingeschränkten Tragfähigkeit abgebrochen und durch eine neue St-Beton-Flachdecke ersetzt, die statisch auf zukünftig höhere Nutzlasten ausgelegt ist. Dabei wird die Stützweite im EG durch eine zusätzliche Stützenreihe reduziert. Diese dienen auch der Ablastung einer neuen Ebene, die z.T. in den zweigeschosshohen Luftraum der Turnhalle eingezogen wird.
Im UG sind aufgrund des unsicheren Gründungszustandes statisch erforderliche Rückbaumaßnahmen des vorhandenen Schwimmbeckenkörpers einschließlich der nachträglich eingebauten Wandschotteneinbauten notwendig. Im Zuge dieses Rückbaus erfolgt zugleich eine Tieferlegung der neuen Bodenplatte und eine Verbesserung der Gründung des KGC. Dadurch wird die lichte Höhe von ca. 2 m auf  ca. 2,50 m erhöht, um notwendige Lüftungs- und Kältetechnikflächen sowie Lagerflächen für den Fachbereich Kunst vorzusehen. Zusätzliche  Flächen, die im UG geschaffen werden, ersetzen die entfallenen Lagerflächen in KGA und KGD. Die Räume im UG werden über eine neue Treppe im Haupttreppenraum und den neuen Aufzug erschlossen.
Die Eingriffe im übrigen Bestand belaufen sich auf Generalsanierungsmaßnahmen, Maßnahmen zur Schaffung neuer Werkstatt-, Maschinen-, Seminar- und Büroräume sowie Maßnahmen zur Umsetzung der Brandschutzanforderungen und der Barrierefreiheit.

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
Erläuterung Generalsanierung Kollegiengebäude KGD (Aula)

Im 2-geschossigen Kollegiengebäude D befindet sich die Aula der Universität. Zum Hofgarten ausgerichtet flankiert das Gebäude im Süden den Eingangshof zum Universitätscampus.
Die Nutzung des Gebäudes als Aula bleibt erhalten. Jedoch wird der Schwerpunkt einer Hörsaalnutzung mit fester Bestuhlung in Richtung flexible Nutzung für variable Veranstaltungen, wie Theater und Konzerte der Universität, Vorträge, Tagungen und Kongresse aber auch für Prüfungen verlagert. Die Eingriffe belaufen sich somit nicht nur auf Generalsanierungsmaßnahmen und Maßnahmen zur Umsetzung der Brandschutzanforderungen und der Barrierefreiheit, sondern auch zur Verbesserung der klimatischen (Gewährleistung des erforderlichen Luftwechsels nach aktuellen Standards) und akustischen Bedingungen und der Funktionalität, was Möblierung der Aula und Nutzung der Bühne betrifft. So soll die Bühne auch flexibel über Bühnenelemente erweitert werden können, um Platz zu schaffen für das gesamte Universitätsorchester. Seitens der Universität besteht an der 1968 eingebauten Orgel auf Grund geänderter bzw. fachorientierter Anforderungen kein Bedarf mehr. Sie wird demontiert und bis auf Weiteres eingelagert. Die Sanitärräume für Besucher weichen ins UG aus, um einen abgeschlossenen Künstlerbereich und einen Raum für Catering zur Versorgung des Foyers im EG schaffen zu können. Die Technikräume im UG zur lufttechnischen und elektrotechnischen Versorgung der Aula müssen erweitert werden. Dabei entfallen Lagerflächen, die an anderer Stelle nachgewiesen werden müssen (s. UG KGC)

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Erläuterung Generalsanierung Kollegiengebäude KGE inkl. Verbindungsbau zum KGD

Das 3-geschossige Kollegiengebäude E, auch als Musikbau bezeichnet, schließt den Campus im Süd-Westen zum Hofgarten ab.
Die Nutzung des Gebäudes als Seminar und Bürobau wird beibehalten, allerdings werden die für den Fachbereich Musik genutzten Räume in den B-Bau verlagert. Die Eingriffe belaufen sich hauptsächlich auf Generalsanierungsmaßnahmen, Maßnahmen zur Änderung der räumlichen Struktur im EG zugunsten einer kleinteiligen Büronutzung und Maßnahmen zur Umsetzung der Brandschutzanforderungen und der Barrierefreiheit.

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
Erläuterung Generalsanierung Gebäude Ostenstraße 28 (O28)

Das 1-geschossige Gebäude O28 (ehem. Hausmeisterhaus)  mit angegliedertem Innenhof, flankiert den Zugang von der Ostenstraße zum Eingangshof.
Die Nutzung des Gebäudes als Poststelle und Campusservice wird beibehalten. Die Eingriffe belaufen sich hauptsächlich auf Generalsanierungsmaßnahmen und Maßnahmen zur Umsetzung der Brandschutzanforderungen und der Barrierefreiheit.

## Kurzbeschreibung Leistungsumfang
Kurzbeschreibung Leistungsumfang

Der Umfang dieser Ausschreibung umfasst die Lieferung und
das Montieren von Arbeits- und Schutzgerüsten mit einer Gerüstbreite von 100 cm
für die Arbeiten an Fensterelementen, Beton- und Natursteinsanierung

Die in den nachfolgend beschriebenen Positionen aufgeführten Leistungen sind gemäß der "ZTV",
sowie den Vorbemerkungen und den vorgestellten technischen Beschreibungen auszuführen.
Alle Positionen sind als komplette, in sich geschlossene und voll funktionsfähige Leistungen anzubieten.

Die nach diesem Leistungsverzeichnis zu erbringenden Leistungen
beschreiben im wesentlichen

- Gerüstbauarbeiten
   * längenorientierte Gerüste
   * flächenorientierte Gerüste
   * Absturzsicherungen
   * Staubschutz
   * Bauaufzüge usw.
- Arbeiten gegen Nachweis

Mit den im Leistungsverzeichnis enthaltenen Angaben über Bauart,
Bauteil, Gerüstarten und Abmessungen gelten auch der Herstellungsvorgang
und -ablauf bis hin zur fertigen Leistung unter Zugrundelegung der
momentan gültigen DIN-Vorschriften, sowie den dort aufgeführten Normen,
bzw. den "Anerkannten Regeln der Technik".

Alle Preise verstehen sich für die komplette Herstellung und Montage.
Zur Klarstellung wird ausdrücklich darauf hingewiesen, dass alle
Positionen dieses Leistungsverzeichnisses in funktionsfähiger Ausführung
der beschriebenen Leistung zu erbringen sind.

Die anzubietenden Einheitspreise enthalten  a l l e  erforderlichen
Nebenleistungen für Anschlüsse, Befestigungen, Verbindungen,
Verankerungen und dergleichen, Lieferung der Materialien und
Hilfsmaterialien, Gestellung und Vorhalten von Geräten, Maschinen etc.
und die Betriebskosten der Maschinen.

Die der Ausschreibung beiliegenden Pläne und Unterlagen sind ebenso bei
der Kalkulation zu berücksichtigen - diese sind jedoch nicht zur
Bauausführung freigegeben. Unterlagen zur Ausführung erhält der AN nach
Auftragsvergabe. Vor der Ausführung sind alle Massen vom AN auf der
Baustelle und mit den Plänen zu überprüfen und verantwortlich zu
ermitteln.

Bei Widersprüchen zwischen den beiliegenden Zeichnungen und Details und
dieser Leistungsbeschreibung hat die Leistungsbeschreibung für die
Kalkulation Vorrang.

## Termine
Termine

Die Leistungen des AN werden mit folgenden Eckdaten geplant

KGD
Werkstattplanung: ca.  Juni / Juli 2026
Gerüst Aufbau:  ca.  August 2026
Vorhaltung:  ca.  48  Wochen 2026 / 2027
Gerüst Abbau:  ca.  Mai / Juni 2027

KGE
Werkstattplanung: ca.  August / September 2026
Gerüst Aufbau:  ca.  Januar 2027
Vorhaltung:  ca.  48 Wochen 2026 / 2027
Gerüst Abbau:  ca.  Mai / Juni 2027

KGB
Werkstattplanung: ca. August / September 2026
Aufbau:  ca. Oktober 2026
Vorhaltung:  ca. 54 Wochen 2026 / 2027
Abbau:  ca. Oktober 2027

## Anlagenverzeichnis
Anlagenverzeichnis

Die nachstehend aufgeführten Unterlagen sind als Grundlage zur Kalkulation zu beachten.

Planunterlagen werden auch zur Ausführung nur digital bauseits zur Verfügung gestellt.
Für Planunterlagen in Papierform ist der Auftragnehmer selbst verantwortlich.

KUE_A_GES_AR_GR_BE_005-GES I Baustelleneinrichtung BA 2.1 M 1_500
KUE_A_KGE_AR_UE_BE_801-KGE I Baustelleneinrichtung Gerüst
KUE_A_KGD_AR_UE_BE_802-KGD I Baustelleneinrichtung Gerüst
KUE_A_KGB_AR_UE_BE_803-KGB I Baustelleneinrichtung Gerüst

## WBVB: Weiteres besondere Vertragsbedingungen
WBVB: Weitere besondere Vertragsbedingungen

## 1. Baustrom / Bauwasser
1. Baustrom / Bauwasser
1.1 Die Anschlussstellen für Bauwasser und Baustrom werden bauseitig hergerichtet und sind auf dem
Baustelleneinrichtungsplan dargestellt. Die Herstellung der Bauwasser- und Baustromleitungen von den
Anschlussstellen bis zum Einsatzort mit unternehmereigenen Versorgungsleitungen, sowie die ordnungsgemäße
Ableitung von Abwasser ist Sache des AN und ist in die EP Baustelleneinrichtung einzurechnen.
Der Auf- und Abbau darf nur mit Zustimmung der Bauleitung AG erfolgen. Auf- und Ab- und Umbau
sowie Vorhaltung und Wartung ist Nebenleistung und wird nicht gesondert vergütet. Bauwasser darf nicht
unkontrolliert entweichen. Abwasser ist ordnungsgemäß in die Abwasseranschlussstelle laut
Baustelleneinrichtungsplan einzuleiten. Baustrom: die einschlägigen VDE-Vorschriften und technischen
Anschlussbedingungen des Stromversorgers sind einzuhalten.

## 2. Beleuchtung
2. Beleuchtung
2.1 Durch den AG ist für die Dauer der Bauzeit eine Beleuchtung für die Baustelleneinrichtungsflächen sowie
für die Verkehrsflächen innerhalb und außerhalb des Gebäudes gewährleistet. Eine Arbeitsplatzbeleuchtung
wird vom AG nicht eingerichtet. Die ausreichende Beleuchtung der Arbeitsbereiche des AN ist vom AN
einzurichten und zu betreiben.

## 3. UVV / SiGeKo
3. UVV / SiGeKo
3.1 Der Sicherheits- und Gesundheitsschutzplan liegt bei der Bauleitung auf und ist mit seinen Aussagen für alle
am Bau beteiligten Firmen und Personen verbindlich. Der AN ist verpflichtet, den Auftrag so auszuführen, dass
das Gesetz über technische Arbeitsmittel, die maßgeblichen Unfallverhütungsvorschriften, andere
Arbeitsschutzvorschriften sowie im Übrigen die „allgemeinen anerkannten sicherheitstechnischen und
arbeitsmedizinischen Regeln“ beachtet werden. Diese Verpflichtung ist ein Teil des Vertrages.
Wird diese Regelung nicht beachtet, gilt die Leistung als nicht ordnungsgemäß erfüllt. Schadenersatzansprüche
wegen sich daraus ergebenden Folgen bleiben vorbehalten.

3.2 Gefährdungsbeurteilung / Unterweisung / Sicherheitsfachkraft: der AN hat auf Verlangen des Koordinators
eine Gefährdungsbeurteilung (ArbschG § 5,6) zur Einsicht und Abstimmung vorzulegen. Erstmalig auf der
Baustelle eingesetztes Personal ist vor Beginn der Arbeiten durch ihren Aufsichtsführenden zu unterweisen.

## 4. Verantwortung des AN
4. Verantwortung des AN
4.1 Der AN hat zur Verhütung von Arbeitsunfällen gemäß BGV A1§2(1) Einrichtungen, Anordnungen und
Maßnahmen zu treffen, die den Bestimmungen der BGV A1, den sonst geltenden UVVs und im Übrigen den
 allgemein anerkannten sicherheitstechnischen und arbeitsmedizinischen Regeln entsprechen.
Jeder AN ist dafür verantwortlich, dass seine auf der Baustelle tätigen Bauleiter, bzw. Aufsichtsführenden
 einschließlich seiner Subunternehmer, Kenntnis über diese Baustellenverordnung, sowie die einschlägigen
Arbeitsschutz- und Unfallverhütungsvorschriften haben. Stellt der AN Mängel fest, sind diese unverzüglich
dem Koordinator zu melden und es ist auf deren Abstellung hinzuwirken. Nimmt der AN trotz erkennbarer
Mängel seine Arbeit auf, ist er zur Mängelbeseitigung verpflichtet.

## 5. Persönliche Schutzausrüstung
5. Persönliche Schutzausrüstung
5.1 Auf der Baustelle ist grundsätzlich die erforderliche Schutzausrüstung wie Schutzhelme, Schutzschuhe,
Hand- Augen und Gehörschutz zu tragen. Der AN hat deren Benutzung sicherzustellen.
Zuwiderhandelnde Personen können nach einmaliger Verwarnung von der Baustelle gewiesen werden.

## 6. Alkohol- und Rauchverbot
6. Alkohol- und Rauchverbot
6.1 Auf dem Gelände der Baustelle besteht Alkohol- und Rauchverbot. Der AN und seine Vertreter haben
Personen, bei denen der begründete Verdacht auf Alkoholeinfluss besteht, unverzüglich von der Baustelle
zu verweisen. Ebenso sind Personen, welche das Rauchverbot missachten von der Baustelle zu verweisen.

## 7. Erste Hilfe
7. Erste Hilfe
7.1 Anforderungen nach der Arbeitsstättenverordnung und BGV (Ersthelfer, Erstversorgung) hat der AN zu erfüllen. Die Ersthelfer sind zu benennen.

## 8. Brand- und Explosionsschutz
8. Brand- und Explosionsschutz
Bei feuergefährlichen Arbeiten sind durch den AN Feuerlöscher (Anzahl nach DIN EN 3 und DIN 14406 Teil1)
bereitzustellen. Zusätzlich ist brennbares Material aus dem Gefahrenbereich zu entfernen oder abzudecken.
In feuergefährdeten Bereichen gilt absolutes Rauchverbot. Schweiß-, Schneid-, Schleif- und Aufheizarbeiten
bedürfen in der Regel besonderer Sicherheitsmaßnahmen und einer schriftlichen Genehmigung in Form eines Schweißerlaubnisscheins, mit genauen Angaben über die zu treffenden Schutzmaßnahmen. Der AN hat seine
Beschäftigten im Gebrauch der Löscheinrichtungen vertraut zu machen.

## 9. Baumaschinen und Geräte
9. Baumaschinen und Geräte
Bei Maschinen, Geräten, Werkzeugen, elektrischen Anlagen und Betriebsmitteln, sowie überwachungsbedürftigen
Anlagen, die einer Prüfpflicht unterliegen, verpflichtet sich der AN, die entsprechenden Nachweise,
Aufbauanleitungen, Zulassungsbescheide, Erlaubnisse, Prüf- und Kontrollbücher an der Baustelle vorzuhalten.
Der AN hat dafür zu sorgen, dass Baumaschinen und Geräte nur von dazu beauftragtem Personal bedient werden.

## 10. Vermessungsarbeiten
10. Vermessungsarbeiten
10.1 Im Zuge der Bauarbeiten werden durch ein vom AG beauftragtes Vermessungsbüro Gebäudehauptachsen
eingemessen. Im Zuge der Baumeisterarbeiten werden ebenso die maßgeblichen Meterrisse erstellt.
Benannte Vermessungsleistungen dürfen nur nach ausdrücklicher Freigabe der Objektüberwachung verändert
oder abgebaut werden. Nachvermessungen aufgrund von Zuwiderhandlung gehen zu Lasten des Verursachers.
Alle weiterführenden Einmessarbeiten, die zur Leistung des AN erforderlich werden, sind vom AN
eigenverantwortlich durchzuführen.

## 11. Montagearbeiten
11. Montagearbeiten
Bei Montagearbeiten ist eine schriftliche Montageanweisung, in der die zum Einsatz kommenden Maschinen,
Geräte und Werkzeuge erkennbar sind, rechtzeitig vor Beginn der Arbeiten dem Koordinator vorzulegen und
von diesem genehmigen zu lassen.

## 12. Gefahrstoffe
12. Gefahrstoffe
12.1 Bei der Planung, Umgang mit Gefahrstoffen, ist eine Prüfung auf Ersatzstoffe durchzuführen.
Die Sicherheitsdatenblätter und die dazugehörigen Betriebsanweisungen sind auf der Baustelle vorzuhalten
und auf Verlagen zur Einsicht vorzulegen.

## I. ZTV: Zusätzliche technische Vertragsbedingungen

## 1. Kalkulationshinweis
1. Kalkulationshinweis
1.1 Die Zusätzlichen Technischen Vertragsbedingungen (ZTV) stellen den Qualitäts- und Leistungsumfang fest,
der für alle Leistungspositionen gilt und grundsätzlich in die jeweiligen Einheitspreise einzurechnen ist,
auch wenn dies nachstehend in den einzelnen Punkten,  bzw. in den einzelnen Positionen nicht mehr
gesondert erwähnt wird und auch keine gesonderten Positionen hierfür vorgesehen sind.

1.2 Auch wenn in Positionen im Besonderen auf einzelne Punkte der ZTV hingewiesen wird, so behalten auch nicht
erwähnte relevante Punkte deren Gültigkeit.
Ebenso kann aus einer besonderen Erwähnung in einzelnen Punkten der ZTV wie "ist in den EP einzurechnen"
kein Rückschluss gezogen werden, dass andere Punkte der ZTV ohne diese besonderen Erwähnung nicht
in die EP einzukalkulieren sind.

1.3 Die ZTV entbinden den AN nicht von der Beachtung und Einhaltung allgemeingültiger und ohnehin
zu erfüllender Bestimmungen und Vorschriften sowie anerkannten Regeln der Technik.

## 2. Widerspruch Langtext zu Kurztext
2. Widerspruch Langtext zu Kurztext
Bei eventuell fehlender Übereinstimmung (Widerspruch) zwischen Langtext und Kurztext gilt in jedem
Fall nur der Langtext der Leistungsbeschreibung.

## 3. Transporte
3. Transporte
Vor Angebotsabgabe sind durch den AN sämtliche Transport- und Fahrwege zur bzw. von der Baustelle
verantwortlich zu prüfen. Alle eventuellen Erschwernisse des Transportes sind mit den EP abgegolten.

## 4. Sicherheitsvorkehrungen
4. Sicherheitsvorkehrungen
Sämtliche für die Ausführung der Leistungen des AN erforderlichen Sicherheitsvorkehrungen, etc. nach
den Unfallverhütungsvorschriften sind in die Einheitspreise einzukalkulieren. Dem AN obliegt die Herstellung
sämtlicher Absperrungen, Abdeckungen sowie deren ständiger Unterhalt bis zum Ende des Gefahrenpotentials.

## 5. Arbeitsunterbrechungen
5. Arbeitsunterbrechungen
Arbeitsunterbrechungen infolge von Ausfällen der Strom- und/ oder Wasserversorgung werden nicht vergütet.

## 6. Arbeiten in Grenzbereichen zu Nachbargrundstücken
6. Arbeiten in Grenzbereichen zu Nachbargrundstücken
Im Grenzbereich zu Nachbargrundstücken und öffentlichen Straßen darf grundsätzlich nur vom Baugelände
aus gearbeitet werden.

## 7. Öffentliche Verkehrswege
7. Öffentliche Verkehrswege
7.1 Der Auftragnehmer hat unmittelbar nach Auftragserteilung die Benutzung der öffentlichen Verkehrswege
mit den zuständigen Ämtern abzuklären und entsprechende Genehmigungen auf seine Kosten einzuholen.
Werden durch die Arbeiten des AN öffentliche (oder nicht öffentliche Verkehrswege) beschädigt oder verschmutzt,
so muss der AN für Reinigung und Wiederherstellung aufkommen.
Eventuell notwendige Schutzmaßnahmen hat der AN eigenverantwortlich und auf eigene Kosten herzustellen
und nach Abschluss der Arbeiten zu räumen.

7.2 Der AN hat Sorge zu tragen, dass Verschmutzungen aller öffentlichen Straßen unterbunden werden.
Sämtliche Baufahrzeuge dürfen die Baustelle grundsätzlich nur mit gereinigten Rädern verlassen.

## 8. Wiederherstellung Vermessungspunkte
8. Wiederherstellung Vermessungspunkte
Die Sicherung und Wiederherstellung eventuell während der Arbeiten des AN verloren gegangener
oder beschädigter Grenzsteine liegt im Verantwortungsbereich des AN. Ggfs. dadurch anfallende Kosten
gehen zu Lasten des AN

## 9. Vermessungs- und Absteckarbeiten
9. Vermessungs- und Absteckarbeiten
9.1 Vom AG werden CAD-Dateien übergeben, in denen die Lage der Bauzäune etc. maßstäblich eingetragen ist.

9.2 Leistung des AN ist die Durchführung aller für die Leistungen des AN notwendigen Vermessungs- und
Absteckarbeiten auf Basis dieser Daten.

9.3 Der Aufwand wird in gesonderter Position vergütet.

## 10. Behördliche Genehmigungen
10. Behördliche Genehmigungen
Sämtliche erforderliche Genehmigungen und Abnahmen (z.B. Anmietung von öffentlichen Flächen,
Schwerlast für Autokran, Straßensperrungen etc.), die zur Durchführung der Leistungen des Auftragnehmer
notwendig sind, werden durch den Auftragnehmer eigenverantwortlich und rechtzeitig eingeholt; die Kosten für
die Beauftragung und Durchführung der Verfahren trägt der Auftragnehmer.
Schäden an Gehwegen, Straßen, öffentlichen Zuwegungen sowie Parkplätzen, welche durch Baustellenfahrzeuge
entstehen, gehen zu Lasten des AN`s.

## 11. Arbeitszeiten
11. Arbeitszeiten
Für die Arbeitszeiten gilt folgendes (siehe auch Baustellenordnung):

Montag - Freitag  07:00 Uhr bis 19:00 Uhr
Samstag  08:00 Uhr bis 18:00 Uhr

Übernachtungen auf der Baustelle sind nicht gestattet

## II. AUSFÜHRUNG - Grundsätzliches

## 1. BAUABLAUF
1. BAUABLAUF
Alle auszuführenden Arbeiten sind in Zusammenarbeit mit anderen Gewerken auszuführen.
Eine Absprache bzw. Abstimmung über die zeitliche Abfolge der Arbeiten ist zwingend erforderlich.
Der AN hat, auf Grundlage der vorgegebenen Rahmentermine, einen detaillierten Termin- und Arbeitsablaufplan
über seine vertraglichen Leistungen zu erstellen, anhand dessen die Einhaltung der Vertragsfristen nachgewiesen
und überwacht werden kann. Die Detaillierung hat sich dabei auf alle Bauelemente pro Bauteil und Geschoss
zu beziehen.

Eingeschränkte Tätigkeiten während Prüfungen:
Im Zeitraum in denen Prüfungen stattfinden dürfen keine lärmintensiven Arbeiten ausgeführt werden.

Folgende Prüfungszeiträume sind zu beachten:

-  13.07. - 07.08.2026  (KW 29 - 32)
-  01.02. - 26.02.2027  (KW 05 - 08)
-  12.07. - 06.08.2027  (KW 28 - 32)

Diese Erschwernisse sind in der Terminplanung zu berücksichtigen und bei der Ausführung zu beachten.

## 2. FACHBAULEITUNG des AUFTRAGNEHMERS
2. FACHBAULEITUNG des AUFTRAGNEHMERS
Der Auftragnehmer hat über den gesamten Zeitraum seiner Leistung einen verantwortlichen, deutschsprachigen
und fachlich qualifizierten Bauleiter vor Ort zu stellen für die Leitung der Ausführung. Der Bauleiter muss
arbeitstäglich immer erreichbar sein und sollte bei der bei der Ausführung der eigenen Leistung auf der Baustelle
anwesend sein. Seine Vertretung bei Abwesenheit kann durch einen Polier / Vorarbeiter mit gleichen Befugnissen
erfolgen.
Dieser ist bei Annahme des Bauvertrags schriftlich zu benennen. Der dem Auftraggeber benannte Bauleiter gilt
gegenüber dem Auftraggeber als bevollmächtigt, alle Erklärungen und Handlungen abzugeben und
entgegenzunehmen, welche die Baudurchführung betreffen.
Ein Auswechseln des verantwortlichen Bauleiters ist nur in begründeten Fällen nach schriftlicher Antragstellung
durch den Auftragnehmer mit Genehmigung des Auftraggebers möglich.

## 3. BAUTAGESBERICHTE
3. BAUTAGESBERICHTE
Der Auftragnehmer hat Bautagesberichte (Bautagebuch) zu führen und dem Auftraggeber bzw. der zuständigen
Bauüberwachung des Auftraggebers wöchentlich im Original zu übergeben.
Es müssen alle Angaben enthalten sein, die für die Abrechnung und Ausführung von Bedeutung sind.
Ferner sind Angaben über Wetter, Temperatur, Zahl und Art der beschäftigten Arbeitskräfte, der eingesetzten
Großgeräte, Abnahmen, Unterbrechungen der Arbeitszeit mit Angabe der Gründe, Unfälle und sonstige Vorkommnisse aufzuführen. Der Auftraggeber bzw. die örtliche Bauüberwachung des Auftraggebers bestätigen bei rechtzeitiger
Vorlage die Kenntnisnahme durch Unterschrift; die Bauüberwachung des Auftraggebers ist berechtigt, abweichende Sachdarstellungen im Bautagebuch zu vermerken.

## 4. PLANUNGSUNTERLAGEN
4. PLANUNGSUNTERLAGEN
Planunterlagen werden nur digital bauseits zur Verfügung gestellt. Für Planunterlagen in Papierform
ist der Auftragnehmer selbst verantwortlich.

## 5. UMFANG der LEISTUNGEN
5. UMFANG der LEISTUNGEN
Mit den im Leistungsverzeichnis enthaltenen Angaben über Bauart, Bauteil, Baustoffe und Abmessungen gelten
auch der Herstellungsvorgang und -ablauf bis hin zur fertigen Leistung unter Zugrundelegung der momentan
gültigen
DIN-Vorschriften, sowie den dort aufgeführten Normen, bzw. den „Anerkannten Regeln der Technik“.
Hierbei bedeutet 'Bauart' das Herstellen durch Zusammenfügen der Stoffe und Bestandteile bis zur fertigen Leistung.
Alle Preise verstehen sich für die komplette Herstellung und Montage.
Zur Klarstellung wird ausdrücklich darauf hingewiesen, dass alle Positionen dieses Leistungsverzeichnisses in
 funktionsfähiger Ausführung der beschriebenen Leistung zu erbringen sind.
Die anzubietenden Einheitspreise enthalten  a l l e  erforderlichen Nebenleistungen für Anschlüsse, Befestigungen, Verbindungen, Verankerungen und dergleichen, Lieferung der Materialien und Hilfsmaterialien, Gestellung und
Vorhalten von Geräten, Maschinen etc. und die Betriebskosten der Maschinen.
Die der Ausschreibung beiliegenden Pläne und Unterlagen sind ebenso bei der Kalkulation zu berücksichtigen
– diese sind jedoch nicht zur Bauausführung freigegeben. Unterlagen zur Ausführung erhält der AN nach
Auftragsvergabe. Vor der Ausführung sind alle Massen vom AN an der Baustelle und mit den Plänen zu
überprüfen und verantwortlich zu ermitteln.
Bei Widersprüchen zwischen den beiliegenden Zeichnungen und Details und dieser Leistungsbeschreibung
hat die Leistungsbeschreibung für die Kalkulation Vorrang.

## 6. ABRECHNUNG und AUFMAß
6. ABRECHNUNG und AUFMAß
Abrechnungsunterlagen und Aufmaße sind mit der Bauüberwachung zu besprechen und von der Bauüberwachung
gegenzeichnen zu lassen. Der AN hat rechtzeitig und in Abstimmung mit der Bauüberwachung zu den
Abschlagszahlungen gemeinsame Termine zur Aufmaßkontrolle zu vereinbaren.
Aufmaße sind kumuliert zu erstellen und von der Auftraggeber- und Auftragnehmerseite zu unterzeichnen.
Es dürfen nur gleiche Positionen auf einem Aufmaßblatt abgerechnet werden.

## 7. BRANDSCHUTZ
7. BRANDSCHUTZ
Bei feuergefährlichen Arbeiten wie Schweißen, Schneiden, Löten sind die Vorschriften gemäß BGV A 1 § 43
und BGV D 1 § 30 ohne zusätzliche Vergütung genauestens einzuhalten.
Die Verordnung über die Verhütung von Bränden (VVB) Stand 10.12.2012 (BayRSII, S. 615) ist zu beachten.
Leichtentzündliche oder selbstentzündliche Stoffe dürfen nur in den Mengen, die für den Fortschritt der Arbeiten
erforderlich sind, am Arbeitsplatz vorgehalten werden. Diese Stoffe sind nach Beendigung der Arbeiten aus dem
Gebäude zu entfernen. An Arbeitsstellen mit feuergefährlichen Arbeiten(z.B. Arbeiten im Sinne der UVV „Schweißen, Schneiden und verwandte Verfahren) hat der An je nach Brandgefährlichkeit geeignete Schutzmaßnahmen zu
ergreifen und u.a. Feuerlöscheinrichtungen bereitzustellen.
Prinzipiell ist bei Schneide-, Schweiß- und Lötarbeiten vor Ausführungsbeginn eine schriftliche Erlaubnis bei der
Bauüberwachung des AG's einzuholen.
Brandgefährdete Bereiche sind zu Kennzeichnen. Erforderlichenfalls (sh. Arbeitsstättenverordnung) ist ein
Flucht- und Rettungsplan aufzustellen. Die Arbeitnehmer sind entsprechend zu unterweisen. Die Maßnahmen
sind mit den anderen Gewerken abzustimmen und der Bauüberwachung vor Beginn der Arbeiten bekanntzugeben.
Arbeiten unter Einsatz von Trennschleifern oder Trennschneidern innerhalb des Gebäudes  sind generell verboten. Das Arbeiten mit Trennsägen ist erlaubt.
Das Verkeilen von Brandschutztüren ist untersagt.

Bereitstellung von Feuerlöschern
In den Baubaracken, Lagern, Werkstätten und auf der Baustelle sind, soweit hier brennbare Stoffe verarbeitet
und gelagert werden, an leicht zugänglichen Stellen zugelassene Feuerlöscher nach DIN14406, mindestens
Type PG 6, in ausreichender Zahl bereitzuhalten. Dies gilt auch bei Arbeiten mit Gasbrennern.

## 8. MATERIALANLIEFERUNG
8. MATERIALANLIEFERUNG
Der AN hat die erforderlichen Materialien, Maschinen und Geräte dem Arbeitsfortschritt entsprechend auf die Baustelle anzuliefern. Anlieferungsort, Standort sowie Be- und Entladung sind mit der Bauüberwachung abzustimmen.
Der AN hat die Materiallieferungen so zu disponieren, dass eine Annahme durch das Personal des AN erfolgt.
Bei Materiallieferungen, insbesondere durch Drittfirmen, ist dafür Sorge zu tragen, dass die Lieferpapiere, über
die Bezeichnung der Baumaßnahme hinaus, immer die Empfängerfirma (Auftragnehmer) angegeben ist.
Die Bauüberwachung nimmt keine Materiallieferungen für ausführende Firmen an.

## III. TECHNISCHE ANGABEN, AUSFÜHRUNG

## 1. Leistungsumfang
1. Leistungsumfang

Gegenstand dieses Leistungsverzeichnisses sind die Gerüstbauarbeiten bei der Generalsanierung
Kollegiengebäude der Kath. Universität Eichstätt-Ingolstadt im Bereich des Grundstückes Ostenstrasse 26
in 85072 Eichstätt.

Der Bieter übernimmt mit Auftragserteilung die Verpflichtung, die bezeichneten Leistungen mängelfrei,
funktionsgerecht, rechtzeitig, den anerkannten Regeln der Baukunst und Technik, den öffentlichen Bestimmungen
und dem in der nachfolgenden Ausschreibung festgelegten Leistungsumfang zu errichten.

Die nach diesem Leistungsverzeichnis zu erbringenden Leistungen beschreiben im Einzelnen
die Ausführung von:

- Gerüstbauarbeiten
   * längenorientierte Gerüste
   * flächenorientierte
   * Absturzsicherungen
   * Staubschutz
   * Bauaufzüge usw.
- Arbeiten gegen Nachweis

Grundsätzlicher Leistungsumfang
Die ausgeschriebenen Leistungen umfassen die komplette Leistung der nachfolgend beschriebenen Konstruktionen.

Alle Leistungspositionen sind anzubieten einschließlich aller zugehörenden Verankerungs-, Aussteifungs-, Kleinteile und Befestigungsmittel, Bohrungen, Schlitze etc., auch wenn dies in den einzelnen Positionen nicht mehr erwähnt wird.

Die in den ZTV, in der Leistungsbeschreibung und den Details ausgewiesenen Konstruktionen zeigen den
Lösungsvorschlag der Planer, der die formalen und technischen Forderungen beinhaltet.
Die dem LV beiliegenden Anlagen (Pläne) sind keine Ausführungsunterlagen.
Die Grundkonzeption mit ihren ablesbaren technischen und formalen Forderungen ist für den AN verbindlich
und definiert das qualitative Mindestmaß.
Es sind höhere Anforderungen zu berücksichtigen, soweit dies aus ausführungstechnischen oder anderen Gründen notwendig ist.

Die ZTV entbinden den AN nicht von der Beachtung und Einhaltung allgemeingültiger und ohnehin zu erfüllender
Bestimmungen und Vorschriften sowie anerkannten Regeln der Technik.

Die Angebotspreise gelten grundsätzlich für die Ausführung in allen Räumen und Geschossen und auf allen Flächen mit jeglichen Einzelflächengrößen gemäß den beigefügten Plänen, inkl. das Einrichten, Vorhalten und Räumen
der Baustelleneinrichtung mit den zur Ausführung der beschriebenen Geräte u. dgl. gemäß DIN 18299.

Werden Leistungen aus Positionen mit explizitem Hinweis "nur auf Anordnung der Bauleitung bzw. OÜ oder AG" vom AN eigenmächtig und im Vorab ausgeführt, besteht kein Anspruch auf Vergütung!

Abbildungen, Planauszüge u. dgl. in den Leistungspositionen dienen der Unterstützung zur Erläuterung der
entsprechenden Position und als Hinweis auf entsprechende Planstellen. Sie befreien den Bieter nicht, die für
diese Leistung im Originalmaßstab zutreffenden Pläne oder Details  zu sichten und für die Kalkulation heranzuziehen.

## 2. Technische Spezifikationen, Normen
2. Technische Spezifikationen, Normen

2.1 Grundlagen:
Baugesetzbuch in der Fassung der Bekanntmachung vom 03.November 2017
(BGBl. IS 3634),
geändert entsprechend Artikel 9 vom 10.September 2021 (BGBl. IS 4147)

Bayerische Bauordnung (BayBO) in der Fassung der Bekanntmachung vom
14.August 2007
(GVBl. S. 588) BayRS 2132-1-B und der Novellierung vom 01.02.2021

Baustellenverordnung v. 10.06.1998 (BGbl.I S.1283), zuletzt geändert
durch Artikel 15 der Verordnung
v. 23.12.2004 (BGBl. I S. 3758)

VOB / B und VOB / C  in der neuesten Fassung

2.2  Allg. Vorschriften, Normen, Technische Spezifikationen
Hierzu gehören die  "Allgemein anerkannten Regeln der Technik/ Baukunst" einschließlich der jeweils
maßgebenden Bestandteile der VOB,
Allgemeine Technische Vertragsbedingungen für Bauleistungen (ATV).
Insbesondere sind alle Normen (auch Entwürfe) und alle einschlägigen Richtlinien nach dem neuesten Stand der Technik, sowie alle im Einzelnen nicht aufgeführten  "Anerkannten Regeln der Technik", welche für die Leistung
maßgeblich werden können, zu beachten und liegen der nachstehenden Ausschreibung zu Grunde.

Bei der Ausführung der Leistungen sind alle in Deutschland einschlägigen Vorschriften, Gütebestimmungen und
Verarbeitungsrichtlinien und DIN-Blätter zu beachten und einzuhalten.

Für die beschriebenen Gerüstarbeiten gelten neben der
ATV DIN 18299 - Allgemeine Regelungen für Bauarbeiten jeder Art sämtliche normative Verweisungen,
u.a. folgende DIN-Normen:

-  ATV DIN 18 451  Gerüstarbeiten
-  ATV DIN 18 459  Abbruch- und Rückbauarbeiten

Zu beachten sind zudem sind sämtliche relevante VDE-Bestimmungen,
VDI-Richtlinien, Unfallverhütungsvorschriften, Auflagen der staatlichen Gewerbeaufsicht,
der Berufsgenossenschaft, der örtlichen Bauaufsicht, Branddirektion und diesen gleichgestellten
Behörden einzuhalten.

Die Normen, Vorschriften, Richtlinien usw. gelten in ihrer jeweils neuesten Fassung.
Änderungen der Vorschriften nach Angebotsabgabe bzw. während der Vertragsdauer sind in Abstimmung mit dem Auftraggeber sofort nach Inkrafttreten anzuwenden.

Soweit in der Leistungsbeschreibung auf Technische Spezifikationen, z.B. nationale Normen, mit denen europäische Normen umgesetzt  werden, europäische technische Zulassungen, gemeinsame technische Spezifikationen,
internationale Normen, Bezug genommen wird, werden auch ohne den ausdrücklichen Zusatz  "oder gleichwertig"
immer gleichwertige Technische Spezifikationen in Bezug genommen.

Insbesondere sind alle Normen (auch Entwürfe) und alle einschlägigen Richtlinien nach dem neuesten Stand der Technik, sowie alle im Einzelnen nicht aufgeführten "Anerkannten Regeln der Technik",
welche für die Leistung maßgeblich werden können, zu beachten und liegen der nachstehenden Ausschreibung zu Grunde. Die Einhaltung und Erfüllung der Unfallverhütungsvorschriften, insbesondere für Schulen, lt. Auflagen der
Bayrischen Bauordnung obliegt dem Auftragnehmer.

## 3. Ortsbesichtigung
3. Ortsbesichtigung

Eine Ortsbesichtigung wird dem Bieter vor Erstellen seines Angebotes
ausdrücklich empfohlen.

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
## 4. Ausführungsunterlagen
4. Ausführungsunterlagen

Die Gerüstbauarbeiten sind auf Grundlage der letztgültigen Ausführungspläne, der Werk- und Lagepläne
sowie gem. den Anweisungen der Bauüberwachung des AG  herzustellen.
Dabei sind die aufgeführten Angaben exakt zu beachten.

Alle Ausführungsunterlagen werden dem AN grundsätzlich und ausschließlich digital  durch den Planer
zur Verfügung gestellt.

Die vom Auftragnehmer verwendeten Ausführungsunterlagen müssen zur Ausführung freigegeben sein.

Auf die Holpflicht des Auftragnehmers wird explizit verwiesen.

## 5. Bedenkenanmeldung
5. Bedenkenanmeldung

Hat der Bieter Bedenken gegen im LV geforderte Ausführungen, so sollte er dies bereits im Zuge
der Angebotserstellung  als Bieteranfrage mitteilen.

Nach Auftragserteilung vorgebrachte Einwände können aus wettbewerbsrechtlichen Gründen
nicht mehr berücksichtigt werden.

## 6. Auf- und Abbau
6. Auf- und Abbau

Grundsätzlich kann der Auf- und Abbau aller in den einzelnen Positionen beschriebenen Gerüstbauteile,
unabhängig von deren Menge, zu unterschiedlichen Zeitpunkten je nach Abruf durch die Objektüberwachung
erfolgen, auch wenn die in den Positionen nicht gesondert erwähnt wird.
Bohlen und Abdeckungen sind gegen Verschieben zu sichern.

Zusätzlich gilt, dass ein gesonderter Auf- und Abbau nach Abruf durch die Objektüberwachung für Teilleistungen
- von längenorientierten Gerüsten (Fassadengerüst) ab 200 m²
- von flächenorientierten Gerüsten (Raumgerüst) ab 200 m³
mit den Angebotspreisen ohne zusätzliche Vergütung abgerechnet wird.

## 7. Höhenkoten
7. Höhenkoten

Alle in den Positionen angegebenen absoluten Höhenkoten beziehen sich
auf ± 0,00  OK FFB  EG KGA  = 387,68 m NHN

## 8. Baukörper
8. Baukörper

Die Gliederung und Höhenlage der Baukörper ist den beigefügten Übersichtsplänen
(Grundrisse, Schnitte, Ansichten) zu entnehmen.

## 9. Anordnung der Gerüste
9. Anordnung der Gerüste

Nachfolgende Beschreibung gilt für die Gebäude KGD / KGE und KGB

Das Gerüst ist in der angegebenen Reihenfolge als Fassadengerüst für die Abbrucharbeiten,
sowie u.a. Arbeiten an den Einzelfensterelementen, der Beton- und Natursteinsanierung
und als Absturzsicherung für die Dacharbeiten aufzustellen.

Im Erdgeschoss der Gebäude sind die Verbindungsgänge mit dem Gerüst zu überbauen.

Die Ebenen sind jeweils vor der Fassade für die Arbeiten mit einer notwendigen Breite
von 100 cm und im Abstand von ca. 30 cm zu errichten.

Die Platzierung der Treppentürme, Aufzüge, Innengeländer, Konsolen, und
Gitterträger sind im Zuge der Werkplanung mit der Objektüberwachung abzustimmen.

Die Platzierung der Gerüststiele sowie die Höhenlagen der Gerüstbeläge
ist für Arbeiten an den Dachrändern und Dachflächen, sowie für Arbeiten
an der Fassade entsprechend einzuteilen.

Werden Gerüste auf wasserführenden Flächen wie Vordächer und Flachdächer
erstellt, hat der Auftragnehmer dafür zu sorgen, dass die wasserführende
Eindichtung durch die Gerüstbelastung nicht perforiert bzw. beschädigt
wird. Diese Flächen dürfen nur im Rahmen der zulässigen Belastung
genutzt werden. Im Zweifel ist die Objektüberwachung zu informieren.

Unabhängig davon, dass Gerüste in verschiedenen Positionen beschrieben
werden, müssen die Beläge innerhalb zusammenhängender Gerüstflächen ohne
größere Höhensprünge durchlaufen.

Eingänge, Hauseingänge und Einfahrten sind im vollen Öffnungsquerschnitt
von Bauteilen der Gerüstanlagen freizuhalten.

Der Abbau der Gerüste hat grundsätzlich nur in Verbindung mit dem Betonkosmetiker zum
gleichzeitigen Verschließen der Rüstlöcher zu erfolgen. Verschlussstopfen sind nicht zulässig.

## 10. Leitergänge
10. Leitergänge

Neben dem in gesonderter Position beschriebenen Treppenaufgang sind auch
in jedem Fall Leitergänge nach DIN 18 451 anzuordnen. Die Platzierung
erfolgt nach gemeinsamer Festlegung mit dem AG.

## 11. Freigabemeldung zur Benutzung
11. Freigabemeldung zur Benutzung

Durch den AN ist nach Fertigstellung der jeweiligen Gerüste die
Gebrauchsfertigkeit in Form von entsprechenden Kennzeichnungstafel mit Datum der Freigabe zu bestätigen.
Die Grundvorhaltedauer beginnt frühestens mit diesem Tag, nicht jedoch
vor der durch die Objektüberwachung geforderte Nutzungsaufnahme.

## 12. Verankerung
12. Verankerung

Verankerungsgrund für die Gerüste sind Stahlbetonbauteile mit Natursteinverblendern oder Betonvorsatzschalen.
Die Verankerung ist so zu wählen, dass die Verankerungstechnik und das Schließen der Verankerungslöcher
auf den Schichtenaufbau des Bauteilelementes (geputzte Fassade, Fassadenverkleidungen sonstiger Art etc.)
abgestimmt ist.

Eine Verankerung ist nur in den tragenden Betonwänden hinter den Natursteinverblendern oder Betonvorsatzschalen zulässig. Es sind jeweils 15 cm längere Ankerschrauben und doppelte Bohrungen einzukalkulieren.

Es dürfen nur bauaufsichtlich zugelassene Dübel verwendet werden, bevorzugt Injektionsdübel.
Dübel zur Befestigung müssen auf den Untergrund abgestimmt sein - ihre Spreizkräfte dürfen keine zu großen
inneren Spannungen erzeugen. Bei nicht ausreichend festem Untergrund sind Injektionsanker zu verwenden.
Um die Zugfestigkeit der Anker sicherzustellen, müssen ausreichend lange Ringschrauben verwendet werden.

Vor der Ausführung ist das Dübelbild in Zusammenarbeit mit dem Auftraggeber und dem Architekten festzulegen
und zur Prüfung und Freigabe einzureichen.

Der Abbau der Gerüste hat grundsätzlich nur in Verbindung mit dem Betonkosmetiker und Natursteinrestaurator
zum gleichzeitigen Verschließen der Rüstlöcher zu erfolgen. Verschlussstopfen sind nicht zulässig.

## 13. Abrechnungshinweis
13. Abrechnungshinweis

Der Nutzungsbeginn wird mit dem Tag der ausdrücklichen Freigabe der Gerüstnutzung bei komplett fertiggestellten Gerüstteilleistungen festgelegt, aber nicht vor dem vom Auftraggeber geforderten Termin.

## 14. Statische Berechnungen und Planunterlagen
14. Statische Berechnungen und Planunterlagen

Statische Berechnungen für die Gerüste und Wetterschutzdach,
sowie der Lastweiterleitung auf die Rohdecken im Gebäude
werden nicht bauseits durch Tragwerksplaner des AG zur Verfügung gestellt
und sind zusammen mit Gerüstbauplänen entsprechend den Leistungspositionen
durch den AN zu erstellen.

Sämtliche anfallende Kosten für die statischen Berechnungen und
Prüfgebühren sind Sache des AN und in die Einheitspreise einzurechnen.

## 15. Gerüstsystem
15. Gerüstsystem

Durch den Bieter ist ein Gerüstsystem zu wählen, welches inkl. Zubehör
nachfolgende Mindestanforderungen aufweist:

-  mit bauaufsichtliche Zulassung
-  Nutzlast gemäß DIN EN 12811-1: Lastklasse 4 (3,0 KN/m2)
-  Bauteile
  .  Rohre 48,3 / 4,0 mm
  .  Kupplungen gemäß DIN EN 12811-1
      *  Normalkupplung - Klasse B, Fs,k=9,0 KN Rutschkraft
      *  Drehkupplung - Klasse A, Fs,k=6,0 KN Rutschkraft
      *  Normalkupplung+Vorsatzkupplung
- Klasse BB, Fs,k=15,0 KN Rutschkraft

Das angebotene Gerüstsystem ist nach Aufforderung des AG bekanntzugeben.

## 16. Wetterschutzdach
16. Wetterschutzdach

Kassetten-Wetterschutzdach

16.1 Grundlage für die statischen Berechnungen und die Planung des AN

16.1.1 Das Wetterschutzdach soll in den statischen Berechnungen für die Lasten aus
-  Eigengewicht
-  Schneelast
  .  s,k 0,25 KN/m2 (reduzierter Wert)
  .  ab 10 cm Schneehöhe ist das Dach zu räumen
-  Windsog (oberhalb der Dachkassetten)
  .  reduziert gemäß DIN EN 1991 - 1-4
nachgewiesen werden

16.1.2 Dachkassetten
-  Material: Stahlblech
-  Befestigung / Montage der
  .  Festfelder auf den Bindern mit Keilverbindung
  .  Zwischenfelder demontierbar mit systemzugehörigen Einhängeprofilen an Festfelder

16.2 Fabrikat
Die statischen Berechnungen und der Planung sind  für Kassettendach" samt Fachwerk-Dachträger
und sonstigem Zubehör gemäß bauaufsichtlicher Zulassung zu erbringen
Das angebotene Produkt ist nach Aufforderung des AG bekanntzugeben.

## - Ende der Zusätzlichen Technischen Vertragsbedingungen -

## BA2 206 Gerüst 1
Datum: 08.04.2026

### 01 TITEL: GERÜSTBAUARBEITEN KGD

*Hinweis: Kurzbeschreibung*
Das Gebäude ist ein Kubus mit  flach geneigtem Zeltdach

Das Gerüst ist als Fassadengerüst für die Abbrucharbeiten, sowie u.a.
Arbeiten an den Fensterelementen, Fassade, der Beton- und Natursteinsanierung und als Absturzsicherung für die Dacharbeiten aufzustellen.

Der sichere Übergang zur Dachfläche ist zu realisieren.

Für Arbeiten im Bereich der Dachkonstruktion ist ein Wetterschutzdach
vorgesehen (Darstellung im unten aufgeführten plan noch nicht enthalten, Dach Analog Plan Gebäude KGE)

Im Erdgeschoss steht das Gerüst auf z.T. aufgeschüttetem,
verdichteten Kiesbett. Zur besseren Standsicherheit sind gegebenenfalls
Lastverteilermaßnahmen auszuführen.

Vor den Giebeln befinden sich z.T. vor den bodentiefen Fensterelementen Lichtschächte im Bereich des aufzustellenden Fassadengerüstes und
auf der Ostseite die geplante Einbringöffnung

Im Gebäude sind für die vorgesehenen Arbeiten flächenorientierte
und flexible Gerüste vorgesehen.

Die Verankerung der Gerüste ist nur im tragenden Beton der Außenwände möglich. Es sind um ca. 15 cm längere Gerüstankerschrauben und zusätzliche Bohrungen durch die Betonvorsatzschale erforderlich.

Vor dem Aufbau sind Belagsebenen sind zwingend mit der Objektüberwachung abzustimmen.

Gebäudeabmessungen L/B/H  ca.  24,55 m x 24,55 m x 10,05 m

Bezugshöhe: ± 0,00 = OK FFB ERDGESCHOSS KGA = 387,68 m ü NHN

Gelände OK: Süd/West  ca. -  0,00 m  ü. OKFF
Gelände OK: Nord  ca.-  0,05 m  ü. OKFF
Gelände OK: Nord  ca.-  0,30 m  ü. OKFF

Höhe OK Brüstung EG  ca. + 0,19 m  ü. OKFF
Höhe OK Brüstung 1. OG  ca. + 4,35 m  ü. OKFF
Höhe Attikaabdeckung  ca. + 10,05 m ü.OKFF
Höhe First Dacheindeckung  ca. + 10,31 m ü.OKFF

Für die nachfolgend beschriebenen Leistungen werden die aufgeführten
Pläne zur Kalkulation bereitgestellt.

gemäß Zeichnung Nr.
- KUE_A_KGD_AR_UE_BE_802-KGD I Baustelleneinrichtung Gerüst
(Darstellung noch ohne Wetterschutzdach)

Eine nochmalige Planangabe in den einzelnen Positionen erfolgt nicht

#### 01.01 Vorbereitende Maßnahmen

**01.01.01 Statische Berechnung Standgerüst**
Statische Berechnung DIN EN 12811-1 einschl.
erforderlicher Ausführungszeichnungen für nachfolgend
beschriebenes Standgerüst im Bereich der Lichtschächte,
>Einbringöffnung und Verbindungsbauten, anfertigen.
Menge: 1,000 psch
DIN 276-1/12-2018: 392

**01.01.02 Statische Berechnung Arbeits- und Schutzgerüst**
Statische Berechnung DIN EN 12811-1 einschl.
erforderlicher Ausführungszeichnungen für nachfolgend
beschriebenes oberhalb Gerüst Pos. 01.01.01 anfertigen.
Menge: 1,000 psch
DIN 276-1/12-2018: 392

**01.01.03 Verankerungspläne Gerüste**
Verankerungsplan für die zu erstellenden Gerüste
erstellen und zur Genehmigung durch OÜ vorlegen
Menge: 1,000 psch
DIN 276-1/12-2018: 392

**01.01.04 Verankerungsprotokolle Gerüste**
Verankerungsprotokoll für nachfolgend beschriebene
Gerüste, BGI/GUV-I 663.
Menge: 1,000 psch
DIN 276-1/12-2018: 392

#### 01.02 Fassadengerüste

**01.02.01 Erstellen Arbeitsgerüst, längenorientiert; 3 kN/m2**
Erstellen Arbeits- und Schutzgerüst DIN EN 12811-1,
Abbau wird gesondert vergütet,
Standgerüst, längenorientiert,

-  Stahlrohrkupplungsgerüst DIN 4420-3,
-  Lastklasse 4 (3 kN/m2),
-  Breitenklasse W1,8
-  Höhenklasse H 1,
-  Höhe der obersten Gerüstlage  ca. 3,50 m
-  mit wandseitiger Belagverbreiterung  über 0,25 bis 0,33 m
   *  Belagverbreiterung wird gesondert vergütet,
-  alle Gerüstlagen genutzt, verankern,
   *  alle Gerüstlagen belegen
   *  Befestigung in der Tragkonstruktion der Fassade aus Stahlbeton,
   *  keine Befestigung im Naturstein
-  genutzte Gerüstlagen mit zusätzlichem wandseitigem Seitenschutz
   *  zusätzlicher wandseitiger Seitenschutz wird gesondert vergütet

-  Einrüstung für Gerüstarbeiten
   *  an senkrechten Bauwerksflächen, außen
   *  mit Öffnungen und Vor- und Rücksprüngen
-  Aufzug wird gesondert vergütet,
   *  Leistungen für Maßnahmen zur Lastumleitung werden gesondert vergütet,
-  Herstellung Standsicherheitsnachweis
   *  Standsicherheitsnachweis wird gesondert vergütet,

-  Standfläche

Vor den Giebeln) befinden sich z.T. vor den bodentiefen Fensterelementen Lichtschächte im Bereich des aufzustellenden Gerüstes,
l / b  / h :  ca. 3,625 m / 0,60 m / 0,95 m

Die Wände der Lichtschächte bestehen wie der Boden aus ca. 25 cm Beton,
Die Gitter sind zu entfernen und einzulagern.

Bis zur  Höhe der Verbindungsgänge, ist das Gerüst in einer Breite von
ca. 2,00 m als Aufstandsfläche für den weiteren Aufbau des Fassadengerüstes vorgesehen. Bei Erfordernis ist das Fassadengerüst abzustützen.
Dies ist in die EP mit einzukalkulieren.

Weiterhin ist auf der Ostseite eine Einbringöffnung geplant
Länge:  ca.  4,00 m
Breite:  ca.  3,00 m
Tiefe:  ca.  - 2,25 m

Höhe Aufstellfläche Lichtschacht  ca.  -  2,25 m ü. OKFF
Höhe Aufstellfläche Gelände  ca.  -  0,30 m ü. OKFF
Gerüsthöhe  OK Attika Verbindungsgang  ca. +  3,00 m ü. OKFF
Höhe der obersten Gerüstlage  ca.  +  3,50  m ü. OKFF

Aufstellfläche:  verdichtete Kiesauffüllung / Lastverteilung
  Boden Lichtschacht

Einrüstung für Montage- und Sanierungsarbeiten, an senkrechten
Bauwerksaußenflächen,

Abrechnung nach Flächenmaß

Liefern und Herstellen gemäß Planung  in fertiger Leistung
Menge: 385,000 m2
DIN 276-1/12-2018: 392

**01.02.02 Gebrauchsüberlassung Arbeitsgerüst, längenorientiert; 3 kN/m2**
Gebrauchsüberlassung vorbeschriebenes Arbeitsgerüst
Positionsmenge = Produkt aus Gerüstfläche mal Wochen
(Gebrauchsüberlassungsmenge x Gebrauchsüberlassungsdauer)

geplant: ca. 03.08.2026 - ca. 18.05.2027

Vorhaltung: ca: 385 m2  x  ca. 44 Wochen
Menge: 16940,000 m2Wo
DIN 276-1/12-2018: 392

**01.02.03 Abbau Arbeitsgerüst, längenorientiert; 3 kN/m2**
Abbau und entfernen vorbeschriebenes Arbeitsgerüst DIN EN 12811-1,
Standgerüst, längenorientiert, Stahlrohrkupplungsgerüst DIN 4420-3,
Lastklasse 4 (3 kN/m2),
Breitenklasse W1,8
Höhenklasse H 1,

Ausführung auf Anordnung AG
Menge: 385,000 m2
DIN 276-1/12-2018: 392

**01.02.04 Zulage Erschwernis Bereich Lichtschächte**
Mehrpreis für vorbeschriebenes Arbeitsgerüst für den Mehraufwand
nach Wahl des AN beim Aufbau im Bereich der Lichtschächte,
als Zulage.

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
-  Gitter entfernen und bei AG einlagern
-  Lichtschächte sollen zugängig bleiben
-  Mehraufwand für Gerüstaufbau entsprechend stat. Erfordernis
  für Aufbau innerhalb der Lichtschächte

Abrechnung nach Gerüstfläche
Menge: 385,000 m2
DIN 276-1/12-2018: 392

**01.02.05 Zulage Höhensprung bis 4,00 m; Achse D. 7 / D.A - D.B**
Zulage zum Arbeitsgerüst für Höhenversatz im
Aufstellgelände, Höhensprung bis 4,00 m,

Ostseite Verbindungsbau KGA - KGD
Breite. ca. 4,20 m
Höhe:  ca. 3,50 m
Achse D.7 / Achse D.A - Achse D.B

Abrechnung nach horizontaler Grundprojektion
Menge: 5,000 m
DIN 276-1/12-2018: 392

**01.02.06 Zulage Höhensprung bis 4,00 m; Achse D.G / D.6 - D.7**
Zulage zum Arbeitsgerüst für Höhenversatz im
Aufstellgelände, Höhensprung bis 4,00 m,
Südseite Verbindungsbau KGD - KGE

Breite. ca. 5,50 m
Höhe:  ca. 3,50 m
Achse D.G / Achse D.6A - Achse D.7

Abrechnung nach horizontaler Grundprojektion
Menge: 6,000 m
DIN 276-1/12-2018: 392

**01.02.07 Überbrückung Einbringöffnung; l/b/t : 4,00 m / 3,00 m / -2,25 m**
Aufbauen Überbrückung in Gerüst, aus Systemgitterträgern,
Länge des überbrückten Zwischenraumes (Spannweite)
Anzahl der Gitterträger gem. stat. Erfordernis

z.Bsp.
innen - und außenseitig Schwerlast - Gitterträger
Diagonalverstrebungen
ca. 5,00 - 6,00 m
Höhe über Standfläche bis 2 m, über Einbringöffnung.

Einbringöffnung:  Achse D.7 / Achse D.E - D.F
l/b  ca. 4,00 m x 3,00 m
Tiefe:  ca. - 2,25 m ü. OKFF

Abrechnung nach Längenmaß der Überbrückung
Menge: 12,000 m
DIN 276-1/12-2018: 392

**01.02.08 Zulage für Doppelständer im Bereich der Einbringöffnung**
Mehrpreis für vorbeschriebene Standgerüste für den Mehraufwand
mit Doppelständern im Bereich der Einbringöffnung
zum separaten Ab - und Wiederaufbau eine Teils des Fassadengerüstes
nach Aufforderung des AG, als Zulage.

Abrechnung pauschale Zulage
Menge: 1,000 psch
DIN 276-1/12-2018: 392

**01.02.09 Zulage für Ab- und Wiederaufbau Fassadengerüst**
Mehrpreis für vorbeschriebenes Arbeitsgerüst Pos. 01.02.01
für den Mehraufwand  im Bereich der Einbringöffnung
zum separaten Ab - und Wiederaufbau nach Aufforderung des AG,
als Zulage.

Auf der Ostseite ist eine Einbringöffnung geplant
Länge:  ca. 6,00 m
Höhe:  ca. 3,50 m

Abrechnung nach Flächenmaß
Menge: 21,000 m2
DIN 276-1/12-2018: 392

**01.02.10 Zulage für Erschwernis Ab- und Wiederaufbau**
Mehrpreis für vorbeschriebenes Arbeitsgerüst für den Mehraufwand
beim Ab- und Wiederaufbau im Bereich der Einbringöffnung als Zulage.

-  Mehraufwand für Gerüstab - und Aufbau entsprechend stat. Erfordernis

Abrechnung nach Flächenmaß
Menge: 21,000 m2
DIN 276-1/12-2018: 392

**01.02.11 Aufbauen längenorientiertes Arbeits- und Schutzgerüst; 3 kN/m2**
Aufbauen längenorientiertes Standgerüst;  Fassadengerüst DIN EN 12810-1
als Arbeits- und Schutzgerüst DIN EN 12811-1,

-  Abbau wird gesondert vergütet,
-  Lastklasse 4 (3 kN/m2),
-  Breitenklasse W09,
-  Höhenklasse H 1,
-  Höhe der obersten Gerüstlage 10 m
-  mit wandseitiger Belagverbreiterung über 0,25 bis 0,33 m
   *  Belagverbreiterung wird gesondert vergütet,
-  alle Gerüstlagen genutzt, verankern,
   *  Befestigung in der Tragkonstruktion der Fassade aus Beton
   *  keine Befestigung im Naturstein
-  genutzte Gerüstlagen mit zusätzlichem wandseitigem Seitenschutz
   *  zusätzlicher wandseitiger Seitenschutz wird gesondert vergütet
-  Einrüstung für Abbrucharbeiten, Fassadenarbeiten und Dacharbeiten
   *  an senkrechten Bauwerksflächen, außen
   *  mit Öffnungen und Vor- und Rücksprüngen
-  Aufzug wird gesondert vergütet,
   *  Leistungen für Maßnahmen zur Lastumleitung werden gesondert vergütet,
-  Herstellung Standsicherheitsnachweis
   *  Standsicherheitsnachweis wird gesondert vergütet,
-  Standgerüst der Pos. 01.02.01 erweitern als Fassadengerüst bis Endhöhe
  mit stat. erforderlicher Konstruktion auf dem Standgerüst

Gerüsthöhe  OK Attika  ca. +  10,05 m ü. OKFF
Höhe der obersten Gerüstlage  ca.  + 10,00  m ü. OKFF
Höhe Aufstellfläche:  Standgerüst  ca.  +  3,50  m

Einrüstung für Abbruch, Montage- und Sanierungsarbeiten, an senkrechten
Bauwerksaußenflächen,

Abrechnung nach Flächenmaß

Liefern und Herstellen gemäß Planung  in fertiger Leistung aufstellen
Menge: 770,000 m2
DIN 276-1/12-2018: 392

**01.02.12 Gebrauchsüberlassung Arbeits- und Schutzgerüst; längenorientiert; 3 kN/m2**
Gebrauchsüberlassung vorbeschriebenes Arbeits- und Schutzgerüst
für Gerüst DIN EN 12811-1,
Positionsmenge = Produkt aus eingerüsteter Fläche mal Wochen
(Gebrauchsüberlassungsmenge x Gebrauchsüberlassungsdauer)

Vorhaltung: ca:  770 m2  x  ca.44 Wochen
Menge: 33880,000 m2Wo
DIN 276-1/12-2018: 392

**01.02.13 Abbau Arbeits- und Schutzgerüst; längenorientiert; 3 kN/m2**
Abbau und entfernen vorbeschriebenes Arbeits- und Schutzgerüst
DIN EN 12811-1,  längenorientiert,
Lastklasse 4 (3 kN/m2),
Breitenklasse W09,
Höhenklasse H 1,

Ausführung auf Anordnung AG
Menge: 770,000 m2
DIN 276-1/12-2018: 392

**01.02.14 Zulage für Ab- und Wiederaufbau Fassadengerüst**
Mehrpreis für vorbeschriebenes Standgerüst Pos. 01.02.11
für den Mehraufwand  im Bereich der Einbringöffnung
zum separaten Ab - und Wiederaufbau nach Aufforderung des AG,
als Zulage.

Auf der Ostseite ist eine Einbringöffnung geplant

Länge:  ca.  6,00 m
Höhe:  ca.  4,00 m

Abrechnung nach Flächenmaß
Menge: 45,000 m2
DIN 276-1/12-2018: 392

**01.02.15 Zulage für Erschwernis Ab- und Wiederaufbau**
Mehrpreis für vorbeschriebenes Arbeitsgerüst für den Mehraufwand
beim Ab- und Wiederaufbau im Bereich der Einbringöffnung als Zulage.

-  Mehraufwand für Gerüstab - und Aufbau entsprechend stat. Erfordernis

Abrechnung nach Flächenmaß
Menge: 45,000 m2
DIN 276-1/12-2018: 392

**01.02.16 Aufbau Belagverbreiterung 0,30 m**
Aufbauen Belagverbreiterung
Abbau wird gesondert vergütet,
für Standgerüste, längenorientiert,
Konsolbreite 0,30 m
Ausführung zeitlich versetzt,
Ausführung auf Anordnung des AG
Menge: 330,000 m
DIN 276-1/12-2018: 392

**01.02.17 Gebrauchüberlassung Belagverbreiterung 0,30 m**
Gebrauchsüberlassung für die Belagverbreiterung
für Standgerüste, längenorientiert,
Konsolbreite 0,30 m
Positionsmenge = Produkt aus Länge der Belagverbreiterung mal Wochen
(Gebrauchsüberlassungsmenge x Gebrauchsüberlassungsdauer)
 ca. 330  lfm  x  ca. 44 Wochen

Ausführung auf Anordnung des AG
Menge: 14520,000 mWo
DIN 276-1/12-2018: 392

**01.02.18 Abbau Belagverbreiterung 0,30 m**
Abbauen und entfernen Belagverbreiterung für
Standgerüste, längenorientiert,
Konsolbreite 0,30 m
Ausführung auf Anordnung des AG
Menge: 330,000 m
DIN 276-1/12-2018: 392

**01.02.19 Ausgleich Standfläche Dachneigung 15Grad parallel**
Ausgleichen der geneigten Standflächen auf Dachdecke
in Gerüstlängsrichtung (parallel zur Gerüstlängsrichtung)
-  Neigung: bis 10 Grad
-  inklusive Sichern gegen Verrutschen
-  Dachdecke aus Stahlbeton
Menge: 110,000 m
DIN 276-1/12-2018: 392

**01.02.20 Zulage für Ab - und Wiederaufbau Belagverbreiterung 0,30 m**
Mehrpreis für vorbeschriebene Belagverbreiterung Pos. 01.02.15
für den Mehraufwand  im Bereich der Einbringöffnung
zum separaten Ab - und Wiederaufbau nach Aufforderung des AG,
als Zulage.

Auf der Ostseite ist eine Einbringöffnung geplant

Länge:  ca. 6,00  m

Abrechnung nach Längenmaß
Menge: 6,000 m
DIN 276-1/12-2018: 392

**01.02.21 Aufbauen Seitenschutz**
Aufbauen zusätzlichen innerer Seitenschutz DIN EN 12811-1 Fassadenseite
Abbau wird gesondert vergütet,
Durch den zusätzlichen Seitenschutz ist der Schutz vor Absturz
zusätzlich zur Rüstung komplett herzustellen und zu gewährleisten.
Menge: 330,000 m
DIN 276-1/12-2018: 392

**01.02.22 Gebrauchsüberlassung zus. innerer Seitenschutz**
Gebrauchsüberlassung des zusätzlichen, inneren Seitenschutzes,
am längenorientierten Standgerüst (Fassadengerüst).

Positionsmenge = Produkt aus Länge der Belagverbreiterung mal Wochen
(Gebrauchsüberlassungsmenge x Gebrauchsüberlassungsdauer)
 ca. 330  lfm  x  ca. 44 Wochen
Menge: 14520,000 mWo
DIN 276-1/12-2018: 392

**01.02.23 Entfernen Seitenschutz**
Entfernen vorbeschriebenen zusätzlichen Seitenschutz  DIN EN 12811-1,
Ausführung auf Anordnung AG
Menge: 330,000 m
DIN 276-1/12-2018: 392

**01.02.24 Zulage für Ab - und Wiederaufbau Seitenschutz**
Mehrpreis für vorbeschriebenen Seitenschutz Pos. 01.02.21
für den Mehraufwand  im Bereich der Einbringöffnung
zum separaten Ab - und Wiederaufbau nach Aufforderung des AG,
als Zulage.

Auf der Ostseite ist eine Einbringöffnung geplant

Länge:  ca. 6,00 m

Abrechnung nach Längenmaß
Menge: 6,000 m
DIN 276-1/12-2018: 392

**01.02.25 Ausbau Dachfanggerüst B 0,6 - 0,9 m Netz**
Gerüst ausbauen zum Dachfanggerüst DIN 4420-1, an Standgerüst,
Abstand zwischen Schutzwand und Traufkante 0,7 m,
Breite des Dachüberstandes über 0,6 bis 0,9 m,
Schutzwand aus Netzen,
Höhe der Fanglage(n) über Fußboden / Gelände  ca. 11,50 m
Gebrauchsüberlassung und Rückbau werden gesondert vergütet,
Ausführung zeitlich versetzt.
Menge: 110,000 m
DIN 276-1/12-2018: 392

**01.02.26 Gebrauchsüberlassung Dachfanggerüst B 0,6-0,9m Netz**
Gebrauchsüberlassung für Dachfanggerüst DIN 4420-1,
an Standgerüst,
Abstand zwischen Schutzwand und Traufkante 0,7 m,
Breite des Dachüberstandes über 0,6 bis 0,9 m,
Schutzwand aus Netzen,
(Gebrauchsüberlassungsmenge x Gebrauchsüberlassungsdauer)
ca. 110  lfm  x  ca. 44 Wochen
für Standgerüste, längenorientiert,
Ausführung auf Anordnung des AG
Menge: 4840,000 mWo
DIN 276-1/12-2018: 392

**01.02.27 Rückbau Dachfanggerüst B 0,6 - 0,9 m Netz**
Rückbau Dachfanggerüst DIN 4420-1, an Standgerüst,
Abstand zwischen Schutzwand und Traufkante 0,7 m,
Breite des Dachüberstandes über 0,6 bis 0,9 m,
Schutzwand aus Netzen,
Höhe der Fanglage(n) über Fußboden/Gelände 7,00 m
Gebrauchsüberlassung und Rückbau werden gesondert vergütet,
Ausführung zeitlich versetzt.
Menge: 110,000 m
DIN 276-1/12-2018: 392

**01.02.28 Zulage für Ab - und Wiederaufbau Dachfanggerüst**
Mehrpreis für vorbeschriebenes Dachfanggerüst Pos. 01.02.25
für den Mehraufwand  im Bereich der Einbringöffnung
zum separaten Ab - und Wiederaufbau nach Aufforderung des AG,
als Zulage.

Auf der Ostseite ist eine Einbringöffnung geplant

Länge:  ca. 6,00 m

Abrechnung nach Längenmaß
Menge: 6,000 m
DIN 276-1/12-2018: 392

**01.02.29 Staub- und Spritzschutz**
Anbringen und Abnehmen der Gerüstbekleidung,
Gebrauchsüberlassung wird gesondert vergütet

-  als Witterungsschutz,
-  als Spritzschutz mit
-  lichtdurchlässigen und randverstärkten Kunststofffolien,
   *  Dicke 0,5 mm,
   *  Baustoffklasse DIN 4102-1 B1 (schwerentflammbar),

einschl. zusätzlich erforderlicher Gerüstverankerungen liefern und anbringen, sowie auf Anordnung AG wieder abnehmen, abtransportieren und entsorgen.
Menge: 1095,000 m2
DIN 276-1/12-2018: 392

**01.02.30 Gebrauchsüberlassung Gerüstbekleidung Kunststofffolie**
Gebrauchsüberlassung für Gerüstbekleidung,
-  als Witterungsschutz,
-  als Spritzschutz mit lichtdurchlässigen und randverstärkten
  Kunststofffolien,
   *  Dicke 0,5 mm,
   *  Baustoffklasse DIN 4102-1 B1 (schwerentflammbar).

Positionsmenge = Produkt aus Fläche mal Wochen
(Gebrauchsüberlassungsmenge x Gebrauchsüberlassungsdauer)

Vorhaltung: ca: 1.210 m2  x  ca. 44  Wochen
Menge: 48180,000 m2Wo
DIN 276-1/12-2018: 392

**01.02.31 Zulage für Ab - und Wiederaufbau Staub- und Spritzschutz**
Mehrpreis für vorbeschriebenen Staub- und Spritzschutz Pos. 01.02.29
für den Mehraufwand  im Bereich der Einbringöffnung
zum separaten Ab - und Wiederaufbau nach Aufforderung des AG,
als Zulage.

Auf der Ostseite ist eine Einbringöffnung geplant

Abrechnung nach Flächenmaß
Menge: 70,000 m2
DIN 276-1/12-2018: 392

#### 01.03 Treppentürme / Aufzug

**01.03.01 Aufbau Treppenaufgang, einläufig, H 12 - 13 m**
Aufbauen Treppenaufgang für Gerüst, einläufig,
Abbau wird gesondert vergütet, verankern,
Befestigung in der Tragkonstruktion der Fassade aus Stahlbeton,
Arbeitsgerüsten längenorientiert, liefern und aufstellen auf Gelände,

Höhe Aufstellfläche:  -  0,30 m ü. OKFF
Treppenturmhöhe:  ca.  + 10,05 m ü. OKFF
Geländerhöhe:  ca.  + 12,05 m.ü.OKFF

Gebäudeabmessungen L/B/H  ca.  24,55 m x 24,55 m x 10,05 m

Höhe der Ausstiege / Podeste

Aufstellfläche  ca. -  0,30 m  ü. OK FFB  EG KGA
Höhe  ca. +  4,53 m ü. OK FFB  EG KGA
Höhe  ca. + 10,05 m ü. OK FFB  EG KGA

Laufbreite (Stufenlänge)  über 0,75 m bis 1,00 m

Standfläche waagerecht, direkt belastbar.

Ausführung mit Verbindung zu vorbeschriebenen Arbeitsgerüsten
längenorientiert inkl. den erforderlichen, absturzsicheren Übergängen
Menge: 2,000 St
DIN 276-1/12-2018: 392

**01.03.02 Gebrauchsüberlassung Treppenaufgang, einläufig, H 12 - 13 m**
Gebrauchsüberlassung für vorbeschriebenen Treppenaufgang für Gerüst
Produktmenge = Produkt aus Anzahl Treppenaufgänge mal Wochen
(Gebrauchsüberlassungsmenge x Gebrauchsüberlassungsdauer)

2 Stück x 44  Wochen
Menge: 88,000 StWo
DIN 276-1/12-2018: 392

**01.03.03 Abbau Treppenaufgang, einläufig, H 12 - 13 m**
Abbau und entfernen vorbeschriebener Treppenaufgang für Gerüst,
Ausführung auf Anordnung AG
Menge: 2,000 St
DIN 276-1/12-2018: 392

**01.03.04 Aufbau Treppenübergang Attika**
Aufbauen Treppenübergang von Gerüst über Attika,
auf Dachfläche, einläufig,
Abbau wird gesondert vergütet, verankern,
Befestigung in der Tragkonstruktion der Fassade aus Stahlbeton,
liefern und aufstellen

Höhe der Ausstiege / Podeste

Höhe Aufstellfläche / Dachfläche  ca. +  9,60 m ü. OKFF
Höhe Attikaabdeckung  ca. + 10,05 m ü. OKFF

Laufbreite (Stufenlänge)  über 0,75 m bis 1,00 m

Ausführung mit Verbindung zu vorbeschriebenen Arbeitsgerüsten
längenorientiert inkl. den erforderlichen, absturzsicheren Übergängen
Menge: 2,000 St
DIN 276-1/12-2018: 392

**01.03.05 Gebrauchsüberlassung Treppenübergang Attika**
Gebrauchsüberlassung für vorbeschriebenen Treppenübergang Attika
Produktmenge = Produkt aus Anzahl Treppenaufgänge mal Wochen
(Gebrauchsüberlassungsmenge x Gebrauchsüberlassungsdauer)

2 Stück x 44 Wochen
Menge: 88,000 StWo
DIN 276-1/12-2018: 392

**01.03.06 Abbau Treppenübergang Attika**
Abbau und entfernen vorbeschriebener Treppenübergang Attika
Ausführung auf Anordnung AG
Menge: 2,000 St
DIN 276-1/12-2018: 392

**01.03.07 Absetzpodest Tragfähigkeit 400 kg ; H 4,35 m herstellen**
Absetzpodest mit einer Tragfähigkeit von 400 kg/m2
flächenbezogener Nutzlast,

Einbauhöhe OK  ca. +  4,35 m ü. OKFF
Maße L/B  ca. 2,57 m / 2,57 m

mit Übergang zum Arbeits- und Schutzgerüst und
Seitenschutz nach DIN EN 12811-1 für Arbeitsgerüste herstellen.

Ausführung in Abstimmung AG und Objektüberwachung in kompletter Leistung
Menge: 1,000 St
DIN 276-1/12-2018: 392

**01.03.08 Gebrauchsüberlassung Absetzpodest Tragfähigkeit 400 kg ; H 4,35 m**
Gebrauchsüberlassung für vorbeschriebenes Absetzpodest
Produktmenge = Produkt aus Anzahl Podeste mal Wochen
(Gebrauchsüberlassungsmenge x Gebrauchsüberlassungsdauer)

geplant: ca. 03.08.2026 - ca. 02.12.2027

1 Stück x 69 Wochen
Menge: 69,000 StWo
DIN 276-1/12-2018: 392

**01.03.09 Abbau Absetzpodest Tragfähigkeit 400 kg ; H 4,35 m**
Abbau und entfernen vorbeschriebenes Absetzpodest
Ausführung auf Anordnung AG
Menge: 1,000 St
DIN 276-1/12-2018: 392

**01.03.10 Absetzpodest Tragfähigkeit 400 kg ; H 10,05 m herstellen**
Absetzpodest mit einer Tragfähigkeit von 400 kg/m2
flächenbezogener Nutzlast,

Einbauhöhe OK  ca. +  10,05 m ü. OKFF
Maße L/B  ca.  2,57 m / 2,57 m

mit Übergang zum Arbeits- und Schutzgerüst und
Seitenschutz nach DIN EN 12811-1 für Arbeitsgerüste herstellen.

Ausführung in Abstimmung AG und Objektüberwachung in kompletter Leistung
Menge: 1,000 St
DIN 276-1/12-2018: 392

**01.03.11 Gebrauchsüberlassung Tragfähigkeit 400 kg ; H 10,05 m**
Gebrauchsüberlassung für vorbeschriebenes Absetzpodest
Produktmenge = Produkt aus Anzahl Podeste mal Wochen
(Gebrauchsüberlassungsmenge x Gebrauchsüberlassungsdauer)

1 Stück x  69 Wochen
Menge: 44,000 StWo
DIN 276-1/12-2018: 392

**01.03.12 Abbau Tragfähigkeit 400 kg ; H 10,05 m**
Abbau und entfernen vorbeschriebenes Absetzpodest
Ausführung auf Anordnung AG
Menge: 1,000 St
DIN 276-1/12-2018: 392

**01.03.13 Materialaufzug H 12 m, 2 Haltestellen, Traglast 1500 kg**
Materialaufzug als Selbstfahrer, mit Zahnstangenbetrieb,
an der Außenseite von Bauwerken,
Förderhöhe ca. 12 m mit 2 Haltestellen,
maximal Traglast 1500 kg,

Höhe Aufstellfläche:  -  0,30 m ü. OKFF
Treppenturmhöhe:  ca.  + 10,05 m ü. OKFF
Aufstellfläche:  verdichtete Kiesauffüllung

Höhe der Ausstiege / Podeste

Höhe der Aufschüttung:  ca. -  0,30 m  ü. OK FFB  EG KGD
Höhe OK über EG  ca. + 4,35 m  ü. OK FFB  EG KGD
Höhe OK Deckenplatte über 1. OG  ca. + 9,60 m  ü. OK FFB  EG KGD
Höhe Attikaabdeckung  ca. + 10,05 m ü.OK FFB  EG KGD

Montage vor Außenseite Fassadengerüst
Fahrkorbgrundfläche ca. 1,50 m x 3,30 m
anliefern, montieren, vorschriftsmäßig nach statischen Erfordernissen
in kompletter Leistung aufbauen.
Aufbau nach Angabe der Objektüberwachung
Menge: 1,000 St
DIN 276-1/12-2018: 392

**01.03.14 Materialaufzug H 12 m vorhalten**
Vorbeschriebenen Materialaufzug mit allen
Bauteilen funktionstüchtig vorhalten und warten,
einschl. wöchentlicher Betriebsprüfung
Kontinuierliche Terminfestlegung in Abstimmung
mit der Objektüberwachung,
mit Protokollerstellung und Übergabe an die OÜ

geplant: ca. 03.08.2026 - ca. 02.12.2027

1 Stück x 69 Wochen
Menge: 69,000 StWo
DIN 276-1/12-2018: 392

**01.03.15 Abbau Materialaufzug H 12 m, 2 Haltestellen, Traglast 1500 kg**
Abbau und entfernen vorbeschriebener Materialaufzug
Ausführung auf Anordnung AG
Menge: 1,000 St
DIN 276-1/12-2018: 392

**01.03.16 Mehrpreis für zeitlich versetzten Aufbau**
Mehrpreis für die zeitlich versetzte Erhöhung des Materialaufzuges
auf H: 10,05 m; als Zulage
Ausführung auf Anordnung AG
Menge: 1,000 St
DIN 276-1/12-2018: 392

**01.03.17 Haltestellen für Materialaufzug herstellen**
Herstellen von Haltestellen mit entsprechenden seitlichen Absicherungen
zu vorbeschriebenem Materialaufzug passend,
Belastbarkeit 500 kg/m2
Überbrückung zur Absetzbühne bis 2 m,
beidseitiger Seitenschutz
Zugangsschranke auf allen Ebenen
Menge: 2,000 St
DIN 276-1/12-2018: 392

**01.03.18 Einweisung von Fremdunternehmen**
Einweisung von Fremdunternehmen in die Bedienung
und Funktion des Materialaufzugs
nach Aufforderung durch die Objektüberwachung
Abrechnung pro Einweisung inkl. An- und Abfahrt
Menge: 10,000 St
DIN 276-1/12-2018: 392

#### 01.04 Treppenhäuser

**01.04.01 Arbeitsgerüst Treppenhaus**
Arbeitsgerüst für beschriebene Leistungen zur
Ausführung der Arbeiten im Treppenhausbereich
- Arbeitshöhen von
   - 2,55 m  ab UG  bis + 3,68 m  OK FFB 1. OG

- Gerüst in Anpassung an 1-läufige Treppe mit Zwischenpodest
  * 14 STG 18,5 cm / 25,5 cm
  * 19 STG 18,4 cm / 26 cm

-  Lastklasse 4 (3 kN/m2),
-  Breitenklasse W09,
-  Höhenklasse H 1,

- Treppenbreite: ca. 130  cm
- Podest  ca. 150  cm x 130  cm

Ausführungsort: Treppenraum 2 KGD / Treppenraum 3 KGD

Gebrauchsüberlassung für Fremdfirmen in gesonderter Position.
Menge: 2,000 St
DIN 276-1/12-2018: 392

**01.04.02 Gebrauchsüberlassung Arbeitsgerüst Treppenhaus**
Arbeitsgerüst des AN, gem. Pos. vor,
für Arbeitshöhen h: bis ca .6,50 m,

Gebrauchsüberlassung für Nutzung durch Fremdfirmen,

Abrechnung nach Stück x Vorhalte- / Überlassungsdauer
(Wochen).

2 Stück x  36 Wochen
Menge: 72,000 StWo
DIN 276-1/12-2018: 392

**01.04.03 Abbau Arbeitsgerüst Treppenhaus**
Abbau und entfernen vorbeschriebenes Arbeitsgerüst DIN EN 12811-1,
Standgerüst, längenorientiert, Stahlrohrkupplungsgerüst DIN 4420-3,
-  Lastklasse 4 (3 kN/m2),
-  Breitenklasse W09,
-  Höhenklasse H 1,

Ausführung auf Anordnung AG
Menge: 2,000 St
DIN 276-1/12-2018: 392

**01.04.04 Arbeitsgerüst Treppenhaus**
Arbeitsgerüst für beschriebene Leistungen zur
Ausführung der Arbeiten im Treppenhausbereich
- Arbeitshöhen von
   - 2,55 m  ab EG  bis + 3,68 m  OK FFB 1. OG

- Gerüst in Anpassung an 2-läufige Treppe mit Zwischenpodest
  * 22 STG 15,5 cm / 31,5 cm

-  Lastklasse 4 (3 kN/m2),
-  Breitenklasse W09,
-  Höhenklasse H 1,

- Treppenbreite:  ca. 150  cm
- Podest  ca. 350  cm x 130  cm

Ausführungsort: Treppenraum 1 KGD

Gebrauchsüberlassung für Fremdfirmen in gesonderter Position.
Menge: 1,000 St
DIN 276-1/12-2018: 392

**01.04.05 Gebrauchsüberlassung Arbeitsgerüst Treppenhaus**
Arbeitsgerüst des AN, gem. Pos. vor,
für Arbeitshöhen h: bis ca .6,50 m,

Gebrauchsüberlassung für Nutzung durch Fremdfirmen,

Abrechnung nach Stück x Vorhalte- / Überlassungsdauer
(Wochen).

1 Stück x  36 Wochen
Menge: 36,000 StWo
DIN 276-1/12-2018: 392

**01.04.06 Abbau Arbeitsgerüst Treppenhaus**
Abbau und entfernen vorbeschriebenes Arbeitsgerüst DIN EN 12811-1,
Standgerüst, längenorientiert, Stahlrohrkupplungsgerüst DIN 4420-3,
-  Lastklasse 4 (3 kN/m2),
-  Breitenklasse W09,
-  Höhenklasse H 1,

Ausführung auf Anordnung AG
Menge: 1,000 St
DIN 276-1/12-2018: 392

**01.04.07 Aufbau Treppenaufgang; zweiläufig; H 5 - 6 m**
Aufbauen Treppenaufgang, zweiläufig,
Abbau wird gesondert vergütet, verankern,
Befestigung in der Tragkonstruktion der Wände aus Stahlbeton,
liefern und aufstellen von UG bis 1. OG

Höhe Aufstellfläche:  ca.  -  2,55 m ü. OKFF
Treppenturmhöhe:  ca.  +  3,25 m ü. OKFF
Aufstellfläche:  Betonboden

Höhe der Ausstiege / Podeste

Höhe OK Deckenplatte über UG  ca. + 0,10 m  ü. OK FFB  EG KGD
Höhe OK Deckenplatte über EG  ca. + 3,25 m  ü. OK FFB  EG KGD

Laufbreite (Stufenlänge)  0,75 m

Standfläche waagerecht, direkt belastbar.

Einrüstung für Sanierungsarbeiten, an senkrechten Bauwerksinnenflächen,
Ausführung inkl. den erforderlichen, absturzsicheren Übergängen

Ausführungsort: Nach Angabe OÜ Treppenraum 02 bzw. 03
Menge: 1,000 St
DIN 276-1/12-2018: 392

**01.04.08 Gebrauchsüberlassung Treppenaufgang; zweiläufig; H 5 - 6 m**
Gebrauchsüberlassung für vorbeschriebenen Treppenaufgang für Gerüst
Produktmenge = Produkt aus Anzahl Treppenaufgänge mal Wochen
(Gebrauchsüberlassungsmenge x Gebrauchsüberlassungsdauer)

1 Stück x 36 Wochen
Menge: 36,000 StWo
DIN 276-1/12-2018: 392

**01.04.09 Abbau Treppenaufgang; zweiläufig; H 5 - 6 m**
Abbau und entfernen vorbeschriebener Treppenaufgang
Ausführung auf Anordnung AG
Menge: 1,000 St
DIN 276-1/12-2018: 392

#### 01.05 Raumgerüst

**01.05.01 Statische Berechnungen / Nachweise Arbeitsgerüste, flächenorientiert**
Statische Berechnungen  DIN EN 12811-1 / Nachweise der Zulassungen DIBt
des durch den AN gewählten Gerüstsystem einschließlich erforderlicher
Ausführungszeichnungen für nachfolgend beschriebene Gerüste anfertigen.

Abrechnungseinheit: pauschal (psch)
Menge: 1,000 psch
DIN 276-1/12-2018: 392

**01.05.02 Erstellen Arbeitsgerüst, flächenorientiert, 3 kN/m2**
Aufbauen flächenorientiertes Standgerüst DIN EN 128 10 - 1,
als Arbeitsgerüst DIN EN 12811-1.
Abbau wird gesondert vergütet,

-  Stahlrohrkupplungsgerüst DIN 4420-3,
-  Lastklasse 4 (3 kN/m2), mit einer Gerüstlage,
-  mit einer zusätzlichen Gerüstlage
-  Höhenklasse H 1,

Länge Gerüst/-bauteil  ca. 23,45  m,
Breite Gerüst/-bauteil  ca. 23,45  m,
Höhe Gerüst/-bauteil  ca.  7,70  m

-  mit senkrechtem Seitenschutz,
-  freistehend

-  Einrüstung für Abbruch und Sanierungsmaßnahmen Decke
  inkl. zugehörigen  Tragkonstruktionen
-  Grundfläche rechteckig,
-  mit Öffnungen und Vor- und Rücksprüngen,
-  aufstellen auf Decke  ca. +  3,25  m ü. OKFF

Höhe der obersten Arbeitsgerüstlage  ca.+ 6,50  m ü. OKFF
Freier Arbeitsraum  > / = 1,88 m unter Deckenunterkante

Höhe 2.Arbeitsgerüstlage
wird gesondert vergütet  ca.+ 7,70  m ü. OKFF
Freier Arbeitsraum  > / = 1,88 m unter abgehängter Deckenunterkante

Standfläche direkt belastbar, Einrüstung für Abbruch-  und Sanierungsarbeiten im Innenraum Einsatzort:  Raum KGD 101Achse:  D.1 - D.7 / D.A - D.GAbrechnung nach Raummaß
Liefern und Herstellen gemäß Planung  in fertiger Leistung
Menge: 4132,000 m3
DIN 276-1/12-2018: 392

**01.05.03 Zulage für Aufstellung im Innenraum**
Mehrpreis für die Erschwernis bei der Aufstellung des vorbeschriebenen
Arbeitsgerüstes im geneigten / abgetreppten Innenraum als Zulage

Einsatzort:  Raum KGD 101
Achse:  D.1 - D.7 / D.A - D.G

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
Abrechnung nach Raummaß
Liefern und Herstellen gemäß Planung  in fertiger Leistung
Menge: 4132,000 m3
DIN 276-1/12-2018: 392

**01.05.04 Zulage Überbrückung Treppenaufgang Regie Aula**
Mehrpreis für die Erschwernis bei der Aufstellung des vorbeschriebenen
Arbeitsgerüstes zur Überbrückung Treppenaufgang zur Regie Aula
als Zulage

Einsatzort:  Raum KGD 101
Achse:  D.A / D.5 - D.4

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
Abrechnung nach Raummaß

Liefern und Herstellen gemäß Planung  in fertiger Leistung
Menge: 15,000 m3
DIN 276-1/12-2018: 392

**01.05.05 Zulage Überbrückung Treppenaufgang T02 und T03**
Mehrpreis für die Erschwernis bei der Aufstellung des vorbeschriebenen
Arbeitsgerüstes zur Überbrückung der Treppenaufgänge T02 und T03
zur  Aula als Zulage

Einsatzort:  Raum KGD 101
Achse:  D.A / D.5 - D.4

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
Abrechnung nach Raummaß

Liefern und Herstellen gemäß Planung  in fertiger Leistung
Menge: 15,000 m3
DIN 276-1/12-2018: 392

**01.05.06 Gebrauchsüberlassung Arbeitsgerüst, flächenorientiert, 3kN/m2**
Gebrauchsüberlassung vorbeschriebenes Arbeitsgerüst
Positionsmenge = Produkt aus eingerüsteter Fläche mal Wochen
(Gebrauchsüberlassungsmenge x Gebrauchsüberlassungsdauer)

geplant: ca. 07.09.2026 - ca. 09.10.2026

Vorhaltung: ca: 4.235 m3  x  ca. 6 Wochen
Menge: 24792,000 m3
DIN 276-1/12-2018: 392

**01.05.07 Abbau Arbeitsgerüst, flächenorientiert, 3 kN/m2**
Abbau und entfernen vorbeschriebenes Arbeitsgerüst DIN EN 12811-1,
Standgerüst, flächenorientiert, Stahlrohrkupplungsgerüst DIN 4420-3,
Lastklasse 4 (3 kN/m2), Höhenklasse H 1,

Ausführung auf Anordnung AG
Menge: 4132,000 m3
DIN 276-1/12-2018: 392

**01.05.08 Aufbau zusätzliche Gerüstlage, 3 kN/m2**
Mehrpreis für das Aufbauen einer zusätzlichen Gerüstlage,
Abbau wird gesondert vergütet, für Standgerüste, flächenorientiert,
Lastklasse 4 (3 kN/m2), H1 als Zulage

Höhe 2.Arbeitsgerüstlage
wird gesondert vergütet  +  7,70 m ü. OKFF
Freier Arbeitsraum  > / = 1,88 m unter abgehängter Deckenunterkante

Einrüstung für Abbruch-  und Sanierungsarbeiten im Innenraum auf Decke
über EG

Einsatzort:  Raum KGD 101
Achse:  D.1 - D.7 / D.A - D.G

Abrechnung nach Raummaß

Liefern und Herstellen gemäß Planung  in fertiger Leistung
Menge: 550,000 m2
DIN 276-1/12-2018: 392

**01.05.09 Gebrauchsüberlassung zusätzliche Gerüstlage, 3 kN/m2**
Gebrauchsüberlassung über die Grundeinsatzzeit hinaus
für zusätzliche Gerüstlage,
Positionsmenge = Produkt aus 'Länge Gerüstlage'
(Gebrauchsüberlassungsmenge) mal 'Wochen'
(Gebrauchsüberlassungsdauer)
für Standgerüste, flächenorientiert,
Lastklasse 4 (3kN/m2),

geplant: ca. 07.09.2026 - ca. 09.10.2026

Vorhaltung: ca: 550 m2  x  ca. 6 Wochen
Menge: 3300,000 mWo
DIN 276-1/12-2018: 392

**01.05.10 Abbau zusätzliche Gerüstlage, 3 kN/m2**
Abbauen und entfernen zusätzliche Gerüstlage,
für Standgerüste, flächenorientiert,
Lastklasse 4 (3 kN/m2),
Menge: 550,000 m2
DIN 276-1/12-2018: 392

**01.05.11 Zulage Montageöffnung**
Mehrpreis für die Erstellung einer Montageöffnung
lichte Maße  ca. 2,00 x 2,00 m inkl. trittsicherer Verschlussmöglichkeit
einschl. erforderlicher Absturzsicherung als Zulage
Menge: 4,000 St
DIN 276-1/12-2018: 392

**01.05.12 Erstellen Arbeitsgerüst, flächenorientiert, 3 kN/m2**
Aufbauen flächenorientiertes Standgerüst DIN EN 128 10 - 1,
als Arbeitsgerüst DIN EN 12811-1.
Abbau wird gesondert vergütet,

-  Stahlrohrkupplungsgerüst DIN 4420-3,
-  Lastklasse 4 (3 kN/m2), mit einer Gerüstlage,
-  Höhenklasse H 1,

Länge Gerüst/-bauteil  ca. 8,00  m,
Breite Gerüst/-bauteil  ca. 4,00  m,
Höhe Gerüst/-bauteil  ca. 5,90  m

-  mit senkrechtem Seitenschutz,
-  freistehend

-  Einrüstung für Abbruch und Sanierungsmaßnahmen Decke Regie Aula
  inkl. zugehörigen  Tragkonstruktionen
-  Grundfläche rechteckig,
-  mit Öffnungen und Vor- und Rücksprüngen,
-  aufstellen auf Decke  ca. +  0,19  m ü. OKFF
-  aufstellen auf Podest  ca.  + 1,93  m ü. OKFF

Höhe der obersten Arbeitsgerüstlage  ca.+ 3,94  m ü. OKFF
Freier Arbeitsraum  > / = 1,88 m unter Deckenunterkante

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Standfläche Treppenläufe mit Holzwerkstoffplatten geschütztEinrüstung für Abbruch-  und Sanierungsarbeiten im Innenraum Einsatzort:  Raum KGD 101Achse:  D.A A- D.B / D.3 - D.5Abrechnung nach Raummaß
Liefern und Herstellen gemäß Planung  in fertiger Leistung
Menge: 190,000 m3
DIN 276-1/12-2018: 392

**01.05.13 Zulage für Aufgang im Treppenhaus 01**
Mehrpreis für die Erschwernis bei der Aufstellung des vorbeschriebenen
Arbeitsgerüstes im abgetreppten Innenraum als Zulage

Einsatzort:  Raum KGD 101
Achse:  D.A - D.B / D.3 - D.5

Einrüstung für Abbruch-  und Sanierungsarbeiten Decke Regie Aula

- Gerüst in Anpassung an 2-läufige Treppe mit Zwischenpodest

Abmessungen je Treppenlauf:
Breite:  ca.  151 cm
Anzahl der Steigungen:  22  Stück
Steigungsverhältnis:  ca. 15,8 cm / 31,5 cm
Länge:  ca.  387,6 m

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
Abrechnung nach Fläche der Decke über 1. OG im
Treppen- und Zwischenpodestbereich

Abrechnungseinheit: Flächenmaß (m²)
Menge: 30,000 m2
DIN 276-1/12-2018: 392

**01.05.14 Gebrauchsüberlassung Arbeitsgerüst, flächenorientiert, 3kN/m2**
Gebrauchsüberlassung vorbeschriebenes Arbeitsgerüst
über die Grundeinsatzzeit hinaus für Arbeitsgerüst DIN EN 12811-1,
Positionsmenge = Produkt aus eingerüsteter Fläche mal Wochen
(Gebrauchsüberlassungsmenge x Gebrauchsüberlassungsdauer)

geplant: ca. 07.09.2026 - ca. 09.10.2026

Vorhaltung: ca: 190 m3  x  ca. 6 Wochen
Menge: 1140,000 m3
DIN 276-1/12-2018: 392

**01.05.15 Abbau Arbeitsgerüst, flächenorientiert, 3 kN/m2**
Abbau und entfernen vorbeschriebenes Arbeitsgerüst DIN EN 12811-1,
Standgerüst, flächenorientiert, Stahlrohrkupplungsgerüst DIN 4420-3,
Lastklasse 4 (3 kN/m2), Höhenklasse H 1,

Ausführung auf Anordnung AG
Menge: 190,000 m3
DIN 276-1/12-2018: 392

### 02 TITEL: GERÜSTBAUARBEITEN KGB

*Hinweis: Kurzbeschreibung*
Das zweigeteilte, durch einen mit Oberlichtband versehende Gebäudetrennung, ist ein Kubus mit Walm- und Flachdach, welches auf beiden Gebäudeteilen
(Kunst- und Dozentenbau), jeweils um eine Etage aufgestockt wird.

Das Gerüst ist als Fassadengerüst für die Abbrucharbeiten, sowie u.a.
Arbeiten an den Fensterelementen, Fassade, der Beton- und
Natursteinsanierung und als Absturzsicherung für die Dacharbeiten aufzustellen.

Der sichere Übergang zur Dachfläche ist zu realisieren.
Die Aufbaudicke der Fassadenbekleidungen beträgt ca. 30 cm.

Die Gebäude besitzen ein unterschiedliches Höhenniveau was bei der
Kalkulation ebenfalls zu beachten ist.

Im Nordbereich schließt sich an der Achse B2 der Verbindungsgang zum
Kollegiengebäude A an, welches zu überbrücken ist.

Auf der Ostseite  im Bereich der Achsen B.4 / B.B - B.C2 schließt die
Sprinklerzentrale an, welche für die Gewährleistung des kontinuierlichen
Bauablaufes zu überbrücken ist.

Für den Anbau des Treppenraumes 1 und die Erhöhung der Gebäude um eine Etage ist es erforderlich die Gerüste zu ergänzen bzw. umzubauen. Dies trifft auch für den Mittelgang mit dem Oberlichtband zu.

Im Gebäude sind für die vorgesehenen Arbeiten flächenorientierte und flexible Gerüste vorgesehen. Die Gerüstarbeiten sind zeitlich gestaffelt geplant. Dies ist bei der Kalkulation zu berücksichtigen.

Gebäudeabmessungen L/B/H  ca.  56,70 m x 22,07 m x 12,00 m
Kunstbau:  Achse B.1 bis Achse B.2
Dozentenbau:  Achse B,3 bis Achse B.4

Bezugshöhe: ± 0,00 = OK FFB ERDGESCHOSS KGA = 387,68m ü NHN

Gelände OK: Süd/West/Nordwest  ca. -  0,60 m  ü. OKFF
Gelände OK: Nordost / Ost  ca.+  1,75 m  ü. OKFF

Höhe OK Brüstung EG  ca. -  0,50 m  ü. OKFF
Höhe OK Brüstung 1. OG  ca. +  2,34 m  ü. OKFF
Höhe Attikaabdeckung Kunst Bestand  ca. +  5,73 m  ü. OKFF
Höhe Attikaabdeckung Kunst neu  ca. + 10,05 m  ü. OKFF

Höhe OK Brüstung 1. OG  ca. +  2,41 m  ü. OKFF
Höhe OK Brüstung 2. OG  ca. +  5,73 m  ü. OKFF
Höhe OK Brüstung 3. OG  ca. +  9,14 m  ü. OKFF

Höhe Attikaabdeckung  Doz. Bestand  ca. +  8,50 m ü. OKFF
Höhe Attikaabdeckung  Doz. neu  ca. + 12,00 m ü. OKFF

Für die nachfolgend beschriebenen Leistungen werden die aufgeführten
Pläne zur Kalkulation bereitgestellt.

gemäß Zeichnung Nr.

KUE_A_KGB_AR_UE_BE_803-KGB I Baustelleneinrichtung Gerüst

Eine nochmalige Planangabe in den einzelnen Positionen erfolgt nicht

#### 02.01 Vorbereitende Maßnahmen

**02.01.01 Statische Berechnung Standgerüst**
Statische Berechnung DIN EN 12811-1 einschl.
erforderlicher Ausführungszeichnungen für nachfolgend
beschriebenes Standgerüst im Bereich der Lichtschächte,
>Einbringöffnung und Verbindungsbauten, anfertigen.
Menge: 1,000 psch
DIN 276-1/12-2018: 392

**02.01.02 Statische Berechnung Arbeits- und Schutzgerüst**
Statische Berechnung DIN EN 12811-1 einschl.
erforderlicher Ausführungszeichnungen für nachfolgend
beschriebenes Gerüst anfertigen.
Menge: 1,000 psch
DIN 276-1/12-2018: 392

**02.01.03 Statische Berechnung Innengerüst Arbeitsraum Oberlicht**
Statische Berechnung DIN EN 12811-1 einschl.
erforderlicher Ausführungszeichnungen für nachfolgend
beschriebenes Gerüst anfertigen.
Menge: 1,000 psch
DIN 276-1/12-2018: 392

**02.01.04 Verankerungspläne Gerüste**
Verankerungsplan für die zu erstellenden Gerüste
erstellen und zur Genehmigung durch OÜ vorlegen
Menge: 1,000 psch
DIN 276-1/12-2018: 392

**02.01.05 Verankerungsprotokolle Gerüste**
Verankerungsprotokoll für nachfolgend beschriebene
Gerüste, BGI/GUV-I 663.
Menge: 1,000 psch
DIN 276-1/12-2018: 392

#### 02.02 Fassadengerüste

*Hinweis: Kunstgebäude*

**02.02.01 Aufbau Arbeits- und Schutzgerüst; 3 kN/m2; Kunstgebäude**
Aufbauen längenorientiertes Standgerüst;  Fassadengerüst DIN EN 12810-1
als Arbeits- und Schutzgerüst DIN EN 12811-1,

-  Abbau wird gesondert vergütet,
-  Lastklasse 3 (2 kN/m2),
-  Breitenklasse SW06,
-  Höhenklasse H 1,
-  Höhe der obersten Gerüstlage 5,60 m
-  mit wandseitiger Belagverbreiterung über 0,25 bis 0,33 m
   *  Belagverbreiterung wird gesondert vergütet,
-  alle Gerüstlagen genutzt, verankern,
   *  Befestigung in der Tragkonstruktion der Fassade aus Beton / Naturstein
-  genutzte Gerüstlagen mit zusätzlichem wandseitigem Seitenschutz
   *  zusätzlicher wandseitiger Seitenschutz wird gesondert vergütet
-  Einrüstung für Abbrucharbeiten, Fassadenarbeiten und Dacharbeiten
   *  an senkrechten Bauwerksflächen, außen
   *  mit Öffnungen und Vor- und Rücksprüngen
-  Aufzug wird gesondert vergütet,
   *  Leistungen für Maßnahmen zur Lastumleitung werden gesondert vergütet,
-  Herstellung Standsicherheitsnachweis
   *  Standsicherheitsnachweis wird gesondert vergütet,

Gerüsthöhe  OK Attika  ca.  + 5,73 m ü. OKFF
Höhe der obersten Gerüstlage  ca.  + 5,60 m ü. OKFF
Höhe Aufstellfläche:  ca.  - 0,60 m ü. OKFF

Einrüstung für Abbruch, Montage- und Sanierungsarbeiten, an senkrechten
Bauwerksaußenflächen,

Ausführung:  Gebäude Kunst
  Achse B.H / Achse B.1 - B.2
  Achse B.1 / Achse B.H - B.A
  Achse B.A / Achse B.1 - B.2

Abrechnung nach Flächenmaß

Liefern und Herstellen gemäß Planung  in fertiger Leistung aufstellen
Menge: 670,000 m2
DIN 276-1/12-2018: 392

**02.02.02 Gebrauchsüberlassung Arbeits- und Schutzgerüst; längenorientiert; 3 kN/m2**
Gebrauchsüberlassung vorbeschriebenes Arbeits- und Schutzgerüst
für Gerüst DIN EN 12811-1,
Positionsmenge = Produkt aus eingerüsteter Fläche mal Wochen
(Gebrauchsüberlassungsmenge x Gebrauchsüberlassungsdauer)

geplant: ca. 01.10.2026 - ca. 27.10.2027

Vorhaltung: ca:  670 m2  x  ca. 56 Wochen
Menge: 17420,000 m2Wo
DIN 276-1/12-2018: 392

**02.02.03 Zulage Höhensprung bis 4,00 m; Achse B.A / B.1 - B.2**
Zulage zum Arbeitsgerüst für Höhenversatz im
Aufstellgelände, Höhensprung bis 4,00 m,
Nordseite
Länge:  ca. 3,90 m
Breite.  ca. 1,10 m
Höhe:  ca. 3,80 m

Achse B.A / Achse B.1 - Achse B.2
Bauteil  Außentreppe

Abrechnung nach horizontaler Grundprojektion
Menge: 5,000 m
DIN 276-1/12-2018: 392

**02.02.04 Zulage Höhensprung bis 4,00 m; Achse B.A / B.1 - B.2**
Zulage zum Arbeitsgerüst für Höhenversatz im
Aufstellgelände, Höhensprung bis 4,00 m,
Nordseite
Länge:  ca. 4,20 m
Höhe:  ca. 3,50 m

Achse B.A / Achse B.1 - Achse B.2
Bauteil  Verbindungsgang zu KGA

Abrechnung nach horizontaler Grundprojektion
Menge: 5,000 m
DIN 276-1/12-2018: 392

**02.02.05 Erweiterung Arbeits- und Schutzgerüst; 3 kN/m2; Kunstgebäude**
Erweiterung längenorientiertes Standgerüst;  Fassadengerüst DIN EN 12810-1
als Arbeits- und Schutzgerüst DIN EN 12811-1,

-  Abbau wird gesondert vergütet,
-  Lastklasse 4 (3 kN/m2),
-  Breitenklasse W09,
-  Höhenklasse H 1,
-  Höhe der obersten Gerüstlage 9,95 m
-  mit wandseitiger Belagverbreiterung über 0,25 bis 0,33 m
   *  Belagverbreiterung wird gesondert vergütet,
-  alle Gerüstlagen genutzt, verankern,
   *  Befestigung in der Tragkonstruktion der Fassade aus Beton / Naturstein
-  genutzte Gerüstlagen mit zusätzlichem wandseitigem Seitenschutz
   *  zusätzlicher wandseitiger Seitenschutz wird gesondert vergütet
-  Einrüstung für Abbrucharbeiten, Fassadenarbeiten und Dacharbeiten
   *  an senkrechten Bauwerksflächen, außen
   *  mit Öffnungen und Vor- und Rücksprüngen
-  Aufzug wird gesondert vergütet,
   *  Leistungen für Maßnahmen zur Lastumleitung werden gesondert vergütet,
-  Herstellung Standsicherheitsnachweis
   *  Standsicherheitsnachweis wird gesondert vergütet,

Gerüsthöhe  OK Attika Kunst neu  ca.  + 9,95 m ü. OKFF
Höhe der obersten Gerüstlage  ca.  + 9,80 m ü. OKFF
Höhe Grundgerüst  ca.  + 5,60 m ü. OKFF

Einrüstung für Abbruch, Montage- und Sanierungsarbeiten, an senkrechten
Bauwerksaußenflächen,

Ausführung:  Gebäude Kunst
  Achse B.H / Achse B.1 - B.2
  Achse B.1 / Achse B.H - B.A
  Achse B.A / Achse B.1 - B.2

Abrechnung nach Flächenmaß

Liefern und Herstellen gemäß Planung  in fertiger Leistung aufstellen
Menge: 445,000 m2
DIN 276-1/12-2018: 392

**02.02.06 Gebrauchsüberlassung Arbeits- und Schutzgerüst; längenorientiert; 3 kN/m2**
Gebrauchsüberlassung vorbeschriebenes Arbeits- und Schutzgerüst
für Gerüst DIN EN 12811-1,
Positionsmenge = Produkt aus eingerüsteter Fläche mal Wochen
(Gebrauchsüberlassungsmenge x Gebrauchsüberlassungsdauer)

geplant: ca. 01.04.2027- ca. 27.10.2027

Vorhaltung: ca:  445 m2  x  ca. 29 Wochen
Menge: 12905,000 m2Wo
DIN 276-1/12-2018: 392

**02.02.07 Abbau Arbeits- und Schutzgerüst; längenorientiert; 3 kN/m2**
Abbau und entfernen vorbeschriebenes Arbeits- und Schutzgerüst
DIN EN 12811-1,  längenorientiert,
Lastklasse 4 (3 kN/m2),
Breitenklasse W09,
Höhenklasse H 1,

Ausführung auf Anordnung AG
Menge: 1115,000 m2
DIN 276-1/12-2018: 392

**02.02.08 Aufbau Belagverbreiterung 0,30 m**
Aufbauen Belagverbreiterung
Abbau wird gesondert vergütet,
für Standgerüste, längenorientiert,
Konsolbreite 0,30 m
Ausführung zeitlich versetzt,
Ausführung auf Anordnung des AG
Menge: 335,000 m
DIN 276-1/12-2018: 392

**02.02.09 Gebrauchüberlassung Belagverbreiterung 0,30 m**
Gebrauchsüberlassung für die Belagverbreiterung
für Standgerüste, längenorientiert,
Konsolbreite 0,30 m
Positionsmenge = Produkt aus Länge der Belagverbreiterung mal Wochen
(Gebrauchsüberlassungsmenge x Gebrauchsüberlassungsdauer)

 ca. 335  lfm  x  ca. 56 Wochen

Ausführung auf Anordnung des AG
Menge: 18760,000 mWo
DIN 276-1/12-2018: 392

**02.02.10 Abbau Belagverbreiterung 0,30 m**
Abbauen und entfernen Belagverbreiterung für
Standgerüste, längenorientiert,
Konsolbreite 0,30 m
Ausführung auf Anordnung des AG
Menge: 335,000 m
DIN 276-1/12-2018: 392

**02.02.11 Aufbauen Seitenschutz**
Aufbauen zusätzlichen Seitenschutz DIN EN 12811-1 Fassadenseite
Abbau wird gesondert vergütet,
Ausführung zeitlich versetzt,
Durch den zusätzlichen Seitenschutz ist der Schutz vor Absturz
zusätzlich zur Rüstung komplett herzustellen und zu gewährleisten.
Menge: 335,000 m
DIN 276-1/12-2018: 392

**02.02.12 Gebrauchsüberlassung zus. innerer Seitenschutz**
Gebrauchsüberlassung des zusätzlichen, inneren Seitenschutzes,
am längenorientierten Standgerüst (Fassadengerüst).

Positionsmenge = Produkt aus Länge der Belagverbreiterung mal Wochen
(Gebrauchsüberlassungsmenge x Gebrauchsüberlassungsdauer)

 ca. 335  lfm  x  ca. 56 Wochen
Menge: 18760,000 mWo
DIN 276-1/12-2018: 392

**02.02.13 Entfernen Seitenschutz**
Entfernen vorbeschriebenen zusätzlichen Seitenschutz  DIN EN 12811-1,
Ausführung auf Anordnung AG
Menge: 335,000 m
DIN 276-1/12-2018: 392

**02.02.14 Ausbau Dachfanggerüst B 0,6 - 0,9 m Netz**
Gerüst ausbauen zum Dachfanggerüst DIN 4420-1, an Standgerüst,
Abstand zwischen Schutzwand und Traufkante 0,7 m,
Breite des Dachüberstandes über 0,6 bis 0,9 m,
Schutzwand aus Netzen,
Höhe der Fanglage(n) über Fußboden / Gelände  ca. 10,00  m
Gebrauchsüberlassung und Rückbau werden gesondert vergütet,
Ausführung zeitlich versetzt.
Menge: 115,000 m
DIN 276-1/12-2018: 392

**02.02.15 Gebrauchsüberlassung Dachfanggerüst B 0,6-0,9m Netz**
Gebrauchsüberlassung für Dachfanggerüst DIN 4420-1,
an Standgerüst,
Abstand zwischen Schutzwand und Traufkante 0,7 m,
Breite des Dachüberstandes über 0,6 bis 0,9 m,
Schutzwand aus Netzen,
(Gebrauchsüberlassungsmenge x Gebrauchsüberlassungsdauer)
ca. 115  lfm  x  ca.56 Wochen
für Standgerüste, längenorientiert,
Ausführung auf Anordnung des AG
Menge: 6440,000 mWo
DIN 276-1/12-2018: 392

**02.02.16 Rückbau und Umbau Dachfanggerüst B,6 - 0,9 m, Netz**
Rückbau Dachfanggerüst DIN 4420-1, an Standgerüst,
Abstand zwischen Schutzwand und Traufkante 0,7 m,
Breite des Dachüberstandes über 0,6 bis 0,9 m,
Schutzwand aus Netzen,
Höhe der Fanglage(n) über Fußboden/Gelände 10,00 m
Gebrauchsüberlassung und Rückbau werden gesondert vergütet,
Ausführung zeitlich versetzt.
Menge: 115,000 m
DIN 276-1/12-2018: 392

**02.02.17 Gebrauchsüberlassung Dachfanggerüst B 0,6-0,9m Netz**
Gebrauchsüberlassung für Dachfanggerüst DIN 4420-1,
an Standgerüst,
Abstand zwischen Schutzwand und Traufkante 0,7 m,
Breite des Dachüberstandes über 0,6 bis 0,9 m,
Schutzwand aus Netzen,
(Gebrauchsüberlassungsmenge x Gebrauchsüberlassungsdauer)
ca. 110 lfm  x  ca.23 Wochen
für Standgerüste, längenorientiert,
Ausführung auf Anordnung des AG
Menge: 2530,000 mWo
DIN 276-1/12-2018: 392

**02.02.18 Rückbau Dachfanggerüst B 0,6 - 0,9 m Netz**
Rückbau Dachfanggerüst DIN 4420-1, an Standgerüst,
Abstand zwischen Schutzwand und Traufkante 0,7 m,
Breite des Dachüberstandes über 0,6 bis 0,9 m,
Schutzwand aus Netzen,
Höhe der Fanglage(n) über Fußboden/Gelände 7,00 m
Gebrauchsüberlassung und Rückbau werden gesondert vergütet,
Ausführung zeitlich versetzt.
Menge: 115,000 m
DIN 276-1/12-2018: 392

**02.02.19 Staub- und Spritzschutz**
Anbringen und Abnehmen der Gerüstbekleidung,
Ausführung zeitlich versetzt,
Gebrauchsüberlassung wird gesondert vergütet

-  als Witterungsschutz,
-  als Spritzschutz mit
-  lichtdurchlässigen und randverstärkten Kunststofffolien,
   *  Dicke 0,5 mm,
   *  Baustoffklasse DIN 4102-1 B1 (schwerentflammbar),

einschl. zusätzlich erforderlicher Gerüstverankerungen liefern und anbringen, sowie auf Anordnung AG wieder abnehmen, abtransportieren und entsorgen.
Menge: 1115,000 m2
DIN 276-1/12-2018: 392

**02.02.20 Gebrauchsüberlassung Gerüstbekleidung Kunststofffolie**
Gebrauchsüberlassung ohne vereinbarte Grundeinsatzzeit
für Gerüstbekleidung,
-  als Witterungsschutz,
-  als Spritzschutz mit lichtdurchlässigen und randverstärkten
  Kunststofffolien,
   *  Dicke 0,5 mm,
   *  Baustoffklasse DIN 4102-1 B1 (schwerentflammbar).

Positionsmenge = Produkt aus Fläche mal Wochen
(Gebrauchsüberlassungsmenge x Gebrauchsüberlassungsdauer)

Vorhaltung: ca: 1115  m2  x  ca. 56 Wochen
Menge: 62440,000 m2Wo
DIN 276-1/12-2018: 392

*Hinweis: Dozentengebäude*

**02.02.21 Aufbau Arbeits- und Schutzgerüst; 3 kN/m2; Dozentengebäude**
Aufbauen längenorientiertes Standgerüst;  Fassadengerüst DIN EN 12810-1
als Arbeits- und Schutzgerüst DIN EN 12811-1,

-  Abbau wird gesondert vergütet,
-  Lastklasse 4 (3 kN/m2),
-  Breitenklasse W09,
-  Höhenklasse H 1,
-  Höhe der obersten Gerüstlage 8,35 m
-  mit wandseitiger Belagverbreiterung über 0,25 bis 0,33 m
   *  Belagverbreiterung wird gesondert vergütet,
-  alle Gerüstlagen genutzt, verankern,
   *  Befestigung in der Tragkonstruktion der Fassade aus Beton / Naturstein
-  genutzte Gerüstlagen mit zusätzlichem wandseitigem Seitenschutz
   *  zusätzlicher wandseitiger Seitenschutz wird gesondert vergütet
-  Einrüstung für Abbrucharbeiten, Fassadenarbeiten und Dacharbeiten
   *  an senkrechten Bauwerksflächen, außen
   *  mit Öffnungen und Vor- und Rücksprüngen
-  Aufzug wird gesondert vergütet,
   *  Leistungen für Maßnahmen zur Lastumleitung werden gesondert vergütet,
-  Herstellung Standsicherheitsnachweis
   *  Standsicherheitsnachweis wird gesondert vergütet,

Gerüsthöhe  OK Attika Dozenten Bestand  ca.  + 8,50 m ü. OKFF
Höhe der obersten Gerüstlage  ca.  + 8,35 m ü. OKFF
Höhe Aufstellfläche:  ca.  - 0,60 m ü. OKFF
Höhe Aufstellfläche:  ca.  + 1,75 m ü. OKFF

Einrüstung für Abbruch, Montage- und Sanierungsarbeiten, an senkrechten
Bauwerksaußenflächen,

Ausführung:  Gebäude Dozenten
  Achse B.A / Achse B.3 -  B.4
  Achse B.4 / Achse B.F2 - B.A
  Achse B.F2 / Achse B.3 - B.4

Abrechnung nach Flächenmaß

Liefern und Herstellen gemäß Planung  in fertiger Leistung aufstellen
Menge: 660,000 m2
DIN 276-1/12-2018: 392

**02.02.22 Gebrauchsüberlassung Arbeits- und Schutzgerüst; längenorientiert; 3 kN/m2**
Gebrauchsüberlassung vorbeschriebenes Arbeits- und Schutzgerüst
für Gerüst DIN EN 12811-1,
Positionsmenge = Produkt aus eingerüsteter Fläche mal Wochen
(Gebrauchsüberlassungsmenge x Gebrauchsüberlassungsdauer)

geplant: ca. 01.10.2026 - ca. 27.10.2027

Vorhaltung: ca:  660 m2  x  ca. 56 Wochen
Menge: 34320,000 m2Wo
DIN 276-1/12-2018: 392

**02.02.23 Erweiterung Arbeits- und Schutzgerüst; 3 kN/m2; Dozentengebäude**
Erweiterung längenorientiertes Standgerüst;  Fassadengerüst DIN EN 12810-1
als Arbeits- und Schutzgerüst DIN EN 12811-1,

-  Abbau wird gesondert vergütet,
-  Lastklasse 4 (3 kN/m2),
-  Breitenklasse W09,
-  Höhenklasse H 1,
-  Höhe der obersten Gerüstlage 12,00 m
-  mit wandseitiger Belagverbreiterung über 0,25 bis 0,33 m
   *  Belagverbreiterung wird gesondert vergütet,
-  alle Gerüstlagen genutzt, verankern,
   *  Befestigung in der Tragkonstruktion der Fassade aus Beton / Naturstein
-  genutzte Gerüstlagen mit zusätzlichem wandseitigem Seitenschutz
   *  zusätzlicher wandseitiger Seitenschutz wird gesondert vergütet
-  Einrüstung für Abbrucharbeiten, Fassadenarbeiten und Dacharbeiten
   *  an senkrechten Bauwerksflächen, außen
   *  mit Öffnungen und Vor- und Rücksprüngen
-  Aufzug wird gesondert vergütet,
   *  Leistungen für Maßnahmen zur Lastumleitung werden gesondert vergütet,
-  Herstellung Standsicherheitsnachweis
   *  Standsicherheitsnachweis wird gesondert vergütet,

Gerüsthöhe  OK Attika Dozenten  ca.  + 12,00 m ü. OKFF
Höhe der obersten Gerüstlage  ca.  + 11,85 m ü. OKFF

Einrüstung für Abbruch, Montage- und Sanierungsarbeiten, an senkrechten
Bauwerksaußenflächen,

Ausführung:  Gebäude Dozenten
  Achse B.A / Achse B.3 -  B.4
  Achse B.4 / Achse B.F2 - B.A
  Achse B.F2 / Achse B.3 - B.4

Abrechnung nach Flächenmaß

Liefern und Herstellen gemäß Planung  in fertiger Leistung aufstellen
Menge: 340,000 m2
DIN 276-1/12-2018: 392

**02.02.24 Gebrauchsüberlassung Arbeits- und Schutzgerüst; längenorientiert; 3 kN/m2**
Gebrauchsüberlassung vorbeschriebenes Arbeits- und Schutzgerüst
für Gerüst DIN EN 12811-1,
Positionsmenge = Produkt aus eingerüsteter Fläche mal Wochen
(Gebrauchsüberlassungsmenge x Gebrauchsüberlassungsdauer)

Vorhaltung: ca:  340 m2  x  ca. 52 Wochen
Menge: 17680,000 m2Wo
DIN 276-1/12-2018: 392

**02.02.25 Abbau Arbeits- und Schutzgerüst; längenorientiert; 3 kN/m2**
Abbau und entfernen vorbeschriebenes Arbeits- und Schutzgerüst
DIN EN 12811-1,  längenorientiert,
Lastklasse 4 (3 kN/m2),
Breitenklasse W09,
Höhenklasse H 1,

Ausführung auf Anordnung AG
Menge: 1000,000 m2
DIN 276-1/12-2018: 392

**02.02.26 Aufbau Belagverbreiterung 0,30 m**
Aufbauen Belagverbreiterung
Abbau wird gesondert vergütet,
für Standgerüste, längenorientiert,
Konsolbreite 0,30 m
Ausführung zeitlich versetzt,
Ausführung auf Anordnung des AG
Menge: 205,000 m
DIN 276-1/12-2018: 392

**02.02.27 Gebrauchüberlassung Belagverbreiterung 0,30 m**
Gebrauchsüberlassung für die Belagverbreiterung
für Standgerüste, längenorientiert,
Konsolbreite 0,30 m
Positionsmenge = Produkt aus Länge der Belagverbreiterung mal Wochen
(Gebrauchsüberlassungsmenge x Gebrauchsüberlassungsdauer)
 ca. 205  lfm  x  ca. 56 Wochen

Ausführung auf Anordnung des AG
Menge: 11480,000 mWo
DIN 276-1/12-2018: 392

**02.02.28 Abbau Belagverbreiterung 0,30 m**
Abbauen und entfernen Belagverbreiterung für
Standgerüste, längenorientiert,
Konsolbreite 0,30 m
Ausführung auf Anordnung des AG
Menge: 205,000 m
DIN 276-1/12-2018: 392

**02.02.29 Aufbauen Seitenschutz**
Aufbauen zusätzlichen Seitenschutz DIN EN 12811-1 Fassadenseite
Abbau wird gesondert vergütet,
Ausführung zeitlich versetzt,
Durch den zusätzlichen Seitenschutz ist der Schutz vor Absturz
zusätzlich zur Rüstung komplett herzustellen und zu gewährleisten.
Menge: 205,000 m
DIN 276-1/12-2018: 392

**02.02.30 Gebrauchsüberlassung zus. innerer Seitenschutz**
Gebrauchsüberlassung des zusätzlichen, inneren Seitenschutzes,
am längenorientierten Standgerüst (Fassadengerüst).

Positionsmenge = Produkt aus Länge der Belagverbreiterung mal Wochen
(Gebrauchsüberlassungsmenge x Gebrauchsüberlassungsdauer)
 ca. 205 lfm  x  ca. 56 Wochen
Menge: 11480,000 mWo
DIN 276-1/12-2018: 392

**02.02.31 Entfernen Seitenschutz**
Entfernen vorbeschriebenen zusätzlichen Seitenschutz  DIN EN 12811-1,
Ausführung auf Anordnung AG
Menge: 205,000 m
DIN 276-1/12-2018: 392

**02.02.32 Ausbau Dachfanggerüst B 0,6 - 0,9 m Netz**
Gerüst ausbauen zum Dachfanggerüst DIN 4420-1, an Standgerüst,
Abstand zwischen Schutzwand und Traufkante 0,7 m,
Breite des Dachüberstandes über 0,6 bis 0,9 m,
Schutzwand aus Netzen,
Höhe der Fanglage(n) über Fußboden / Gelände  ca. 12,00  m
Gebrauchsüberlassung und Rückbau werden gesondert vergütet,
Ausführung zeitlich versetzt.
Menge: 70,000 m
DIN 276-1/12-2018: 392

**02.02.33 Gebrauchsüberlassung Dachfanggerüst B 0,6-0,9m Netz**
Gebrauchsüberlassung für Dachfanggerüst DIN 4420-1,
an Standgerüst,
Abstand zwischen Schutzwand und Traufkante 0,7 m,
Breite des Dachüberstandes über 0,6 bis 0,9 m,
Schutzwand aus Netzen,
(Gebrauchsüberlassungsmenge x Gebrauchsüberlassungsdauer)
ca. 70  lfm  x  ca.56 Wochen
für Standgerüste, längenorientiert,
Ausführung auf Anordnung des AG
Menge: 3920,000 mWo
DIN 276-1/12-2018: 392

**02.02.34 Rückbau Dachfanggerüst B 0,6 - 0,9 m Netz**
Rückbau Dachfanggerüst DIN 4420-1, an Standgerüst,
Abstand zwischen Schutzwand und Traufkante 0,7 m,
Breite des Dachüberstandes über 0,6 bis 0,9 m,
Schutzwand aus Netzen,
Höhe der Fanglage(n) über Fußboden/Gelände 12,00 m
Gebrauchsüberlassung und Rückbau werden gesondert vergütet,
Ausführung zeitlich versetzt.
Menge: 70,000 m
DIN 276-1/12-2018: 392

**02.02.35 Mehrpreis für nachträglichen Aufbau Arbeits- und Schutzgerüst**
Nachträglicher Aufbau des Arbeits- und Schutzgerüstes inkl.
Belagverbreiterung, Seitenschutz und Dachfanggerüst im Bereich der
Sprinklerzentrale und  Tankraum, Ausführung in 2 Abschnitten zeitlich versetzt,
als Zulage

Gerüsthöhe  OK Attika Dozenten  ca.  + 12,00 m ü. OKFF
Höhe der obersten Gerüstlage  ca.  + 11,85 m ü. OKFF
Länge:  ca.  12,20 m

Einrüstung für Abbruch, Montage- und Sanierungsarbeiten, an senkrechten
Bauwerksaußenflächen,

Ausführung:  Gebäude Dozenten
  Achse B.4 / Achse B.B - B.C2

Abrechnung nach Zeitaufwand

Kalkulatorischer Zeitaufwand:  15 min / m2

Liefern und Herstellen gemäß Planung  in fertiger Leistung aufstellen
Menge: 40,000 h
DIN 276-1/12-2018: 392

**02.02.36 Mehrpreis für Teilrückbau Fassadengerüst Süd-Ost TR 01**
Teilrückbau des Arbeits- und Schutzgerüstes inkl.
Belagverbreiterung, Seitenschutz und Dachfanggerüst im Bereich
Treppenraum 01 - Südost als Zulage

Gerüsthöhe  OK Attika Dozenten Bestand  ca.  + 8,50 m ü. OKFF
Höhe der obersten Gerüstlage  ca.  + 8,35 m ü. OKFF
Höhe Aufstellfläche:  ca.  - 0,60 m ü. OKFF
Höhe Aufstellfläche:  ca.  + 1,75 m ü. OKFF

Ausführung:  Gebäude Dozenten
  Achse B.3 / Achse B.G - B.F1
  Achse B.4 / Achse B.G - B.F1
  Achse B.G / Achse B.3 - B.4

Abrechnung nach Zeitaufwand

Kalkulatorischer Zeitaufwand:  15 min / m2

Liefern und Herstellen gemäß Planung  in fertiger Leistung aufstellen
Menge: 42,000 h
DIN 276-1/12-2018: 392

**02.02.37 Mehrpreis für Wiederaufbau und Ergänzung Fassadengerüst Süd-Ost TR 01**
Wiederaufbau und Ergänzung des Arbeits- und Schutzgerüstes inkl.
Belagverbreiterung, Seitenschutz und Dachfanggerüst im Bereich
Treppenraum 01 - Südost als Zulage

Gerüsthöhe  OK Attika Dozenten  ca.  + 12,00 m ü. OKFF
Höhe der obersten Gerüstlage  ca.  + 11,85 m ü. OKFF
Höhe Aufstellfläche:  ca.  - 0,60 m ü. OKFF
Höhe Aufstellfläche:  ca.  + 1,75 m ü. OKFF

Einrüstung für Bauarbeiten, an senkrechten Bauwerksaußenflächen,

Ausführung:  Gebäude Dozenten
  Achse B.3 / Achse B.G - B.F1
  Achse B.4 / Achse B.G - B.F1
  Achse B.G / Achse B.3 - B.4

Abrechnung nach Zeitaufwand

Kalkulatorischer Zeitaufwand:  30 min / m2

Liefern und Herstellen gemäß Planung  in fertiger Leistung aufstellen
Menge: 120,000 h
DIN 276-1/12-2018: 392

**02.02.38 Staub- und Spritzschutz**
Anbringen und Abnehmen der Gerüstbekleidung,
Ausführung zeitlich versetzt,
Gebrauchsüberlassung wird gesondert vergütet

-  als Witterungsschutz,
-  als Spritzschutz mit
-  lichtdurchlässigen und randverstärkten Kunststofffolien,
   *  Dicke 0,5 mm,
   *  Baustoffklasse DIN 4102-1 B1 (schwerentflammbar),

einschl. zusätzlich erforderlicher Gerüstverankerungen liefern und anbringen, sowie auf Anordnung AG wieder abnehmen, abtransportieren und entsorgen.
Menge: 1000,000 m2
DIN 276-1/12-2018: 392

**02.02.39 Gebrauchsüberlassung Gerüstbekleidung Kunststofffolie**
Gebrauchsüberlassung ohne vereinbarte Grundeinsatzzeit
für Gerüstbekleidung,
-  als Witterungsschutz,
-  als Spritzschutz mit lichtdurchlässigen und randverstärkten
  Kunststofffolien,
   *  Dicke 0,5 mm,
   *  Baustoffklasse DIN 4102-1 B1 (schwerentflammbar).

Positionsmenge = Produkt aus Fläche mal Wochen
(Gebrauchsüberlassungsmenge x Gebrauchsüberlassungsdauer)

Vorhaltung: ca:1.000 m2  x  ca. 56  Wochen
Menge: 56000,000 m2Wo
DIN 276-1/12-2018: 392

*Hinweis: Gebäudetrennung B.2 - B.3*

**02.02.40 Aufbau Arbeits- und Schutzgerüst; längenorientiert; 2 kN/m2; Achse B.2 - B.3**
Aufbauen längenorientiertes Standgerüst;  Fassadengerüst DIN EN 12810-1
als Arbeits- und Schutzgerüst DIN EN 12811-1,

-  Abbau wird gesondert vergütet,
-  Lastklasse 3 (2 kN/m2),
-  Breitenklasse W09,
-  Höhenklasse H 1,
-  Höhe der obersten Gerüstlage 5,60 m
-  ggf. mit wandseitiger Belagverbreiterung über 0,25 bis 0,33 m
   *  Belagverbreiterung wird gesondert vergütet,
-  alle Gerüstlagen genutzt, verankern,
   *  Befestigung in der Tragkonstruktion der Fassade aus Beton / Naturstein
-  genutzte Gerüstlagen mit zusätzlichem wandseitigem Seitenschutz
   *  zusätzlicher wandseitiger Seitenschutz wird gesondert vergütet
-  Einrüstung für Abbrucharbeiten, Fassadenarbeiten und Dacharbeiten
   *  an senkrechten Bauwerksflächen, außen
   *  mit Öffnungen und Vor- und Rücksprüngen
-  Aufzug wird gesondert vergütet,
   *  Leistungen für Maßnahmen zur Lastumleitung werden gesondert vergütet,
-  Herstellung Standsicherheitsnachweis
   *  Standsicherheitsnachweis wird gesondert vergütet,

Gerüsthöhe  OK Attika Kunst  ca.  + 5,73 m ü. OKFF
Höhe der obersten Gerüstlage  ca.  + 5,60 m ü. OKFF
Höhe Aufstellfläche:  ca.  - 0,60 m ü. OKFF

Einrüstung für Abbruch, Montage- und Sanierungsarbeiten, an senkrechten
Bauwerksaußenflächen,

Ausführung:  Zwischen Gebäude Kunst / Dozenten (Oberlichtgang)
  Achse B.2  - B.3 / Achse B.F - B.A

Abrechnung nach Flächenmaß

Liefern und Herstellen gemäß Planung  in fertiger Leistung aufstellen
Menge: 345,000 m2
DIN 276-1/12-2018: 392

**02.02.41 Gebrauchsüberlassung Arbeits- und Schutzgerüst; längenorientiert; 2 kN/m2;**
Gebrauchsüberlassung vorbeschriebenes Arbeits- und Schutzgerüst
für Gerüst DIN EN 12811-1,
Positionsmenge = Produkt aus eingerüsteter Fläche mal Wochen
(Gebrauchsüberlassungsmenge x Gebrauchsüberlassungsdauer)

geplant: ca. 01.10.2026 - ca. 27.10.2027

Vorhaltung: ca:  345 m2  x  ca.56 Wochen
Menge: 19320,000 m2Wo
DIN 276-1/12-2018: 392

**02.02.42 Zulage für erschwerten Aufbau Arbeits- und Schutzgerüst**
Mehrpreis für erschwerten Aufbau des vorbeschriebenen Arbeits- und
Schutzgerüstes als Zulage.

-  Transport der Gerüstteile
-  Beengter Aufbau
-  Gerüstverankerung bzw. Absteifung

Breite des einzurüstenden Abschnittes:  ca.  1,01 m
Länge des einzurüstenden Abschnittes:  ca. 41,10 m

Kalkulatorischer Zeitaufwand:  20 min / m2

Abrechnung nach Zeitaufwand

Liefern und Herstellen gemäß Planung  in fertiger Leistung aufstellen
Menge: 82,000 h
DIN 276-1/12-2018: 392

**02.02.43 Erweiterung Arbeits- und Schutzgerüst; 2 kN/m2; Oberlichtgang**
Erweiterung längenorientiertes Standgerüst;  Fassadengerüst DIN EN 12810-1
als Arbeits- und Schutzgerüst DIN EN 12811-1,

-  Abbau wird gesondert vergütet,
-  Lastklasse 3 (2 kN/m2),
-  Breitenklasse W09,
-  Höhenklasse H 1,
-  Höhe der obersten Gerüstlage 08,35 m
-  mit wandseitiger Belagverbreiterung über 0,25 bis 0,33 m
   *  Belagverbreiterung wird gesondert vergütet,
-  alle Gerüstlagen genutzt, verankern,
   *  Befestigung in der Tragkonstruktion der Fassade aus Beton / Naturstein
-  genutzte Gerüstlagen mit zusätzlichem wandseitigem Seitenschutz
   *  zusätzlicher wandseitiger Seitenschutz wird gesondert vergütet
-  Einrüstung für Abbrucharbeiten, Fassadenarbeiten und Dacharbeiten
   *  an senkrechten Bauwerksflächen, außen
   *  mit Öffnungen und Vor- und Rücksprüngen
-  Aufzug wird gesondert vergütet,
   *  Leistungen für Maßnahmen zur Lastumleitung werden gesondert vergütet,
-  Herstellung Standsicherheitsnachweis
   *  Standsicherheitsnachweis wird gesondert vergütet,

Gerüsthöhe  OK Attika Dozenten  ca.  + 08,50 m ü. OKFF
Höhe der obersten Gerüstlage  ca.  + 08,35 m ü. OKFF

Einrüstung für Abbruch, Montage- und Sanierungsarbeiten, an senkrechten
Bauwerksaußenflächen,

Ausführung:  Zwischen Gebäude Kunst / Dozenten (Oberlichtgang)
  Achse B.2  - B.3 / Achse B.F - B.A

Abrechnung nach Flächenmaß

Liefern und Herstellen gemäß Planung  in fertiger Leistung aufstellen
Menge: 220,000 m2
DIN 276-1/12-2018: 392

**02.02.44 Gebrauchsüberlassung Arbeits- und Schutzgerüst; längenorientiert; 2 kN/m2;**
Gebrauchsüberlassung vorbeschriebenes Arbeits- und Schutzgerüst
für Gerüst DIN EN 12811-1,
Positionsmenge = Produkt aus eingerüsteter Fläche mal Wochen
(Gebrauchsüberlassungsmenge x Gebrauchsüberlassungsdauer)

Vorhaltung: ca:  220 m2  x  ca.30 Wochen
Menge: 6600,000 m2Wo
DIN 276-1/12-2018: 392

**02.02.45 Zulage für erschwerten Aufbau Arbeits- und Schutzgerüst**
Mehrpreis für erschwerten Aufbau des vorbeschriebenen Arbeits- und
Schutzgerüstes als Zulage.

Breite des einzurüstenden Abschnittes:  ca.  1,01 m
Länge des einzurüstenden Abschnittes:  ca. 41,10 m

Abrechnung nach Zeitaufwand

Kalkulatorischer Zeitaufwand:  20 min / m2

Liefern und Herstellen gemäß Planung  in fertiger Leistung aufstellen
Menge: 42,000 h
DIN 276-1/12-2018: 392

**02.02.46 Erweiterung Arbeits- und Schutzgerüst; 2 kN/m2; Oberlichtgang**
Erweiterung längenorientiertes Standgerüst;  Fassadengerüst DIN EN 12810-1
als Arbeits- und Schutzgerüst DIN EN 12811-1,

-  Abbau wird gesondert vergütet,
-  Lastklasse 3 (2 kN/m2),
-  Breitenklasse W09,
-  Höhenklasse H 1,
-  Höhe der obersten Gerüstlage 11,85 m
-  mit wandseitiger Belagverbreiterung über 0,25 bis 0,33 m
   *  Belagverbreiterung wird gesondert vergütet,
-  alle Gerüstlagen genutzt, verankern,
   *  Befestigung in der Tragkonstruktion der Fassade aus Beton / Naturstein
-  genutzte Gerüstlagen mit zusätzlichem wandseitigem Seitenschutz
   *  zusätzlicher wandseitiger Seitenschutz wird gesondert vergütet
-  Einrüstung für Abbrucharbeiten, Fassadenarbeiten und Dacharbeiten
   *  an senkrechten Bauwerksflächen, außen
   *  mit Öffnungen und Vor- und Rücksprüngen
-  Aufzug wird gesondert vergütet,
   *  Leistungen für Maßnahmen zur Lastumleitung werden gesondert vergütet,
-  Herstellung Standsicherheitsnachweis
   *  Standsicherheitsnachweis wird gesondert vergütet,

Gerüsthöhe  OK Attika Dozenten  ca.  + 12,00 m ü. OKFF
Höhe der obersten Gerüstlage  ca.  + 11,85 m ü. OKFF

Einrüstung für Abbruch, Montage- und Sanierungsarbeiten, an senkrechten
Bauwerksaußenflächen,

Ausführung:  Zwischen Gebäude Kunst / Dozenten (Oberlichtgang)
  Achse B.2  - B.3 / Achse B.F - B.A

Abrechnung nach Flächenmaß

Liefern und Herstellen gemäß Planung  in fertiger Leistung aufstellen
Menge: 220,000 m2
DIN 276-1/12-2018: 392

**02.02.47 Gebrauchsüberlassung Arbeits- und Schutzgerüst; längenorientiert; 2 kN/m2;**
Gebrauchsüberlassung vorbeschriebenes Arbeits- und Schutzgerüst
für Gerüst DIN EN 12811-1,
Positionsmenge = Produkt aus eingerüsteter Fläche mal Wochen
(Gebrauchsüberlassungsmenge x Gebrauchsüberlassungsdauer)

Vorhaltung: ca:  220  m2  x  ca. 26 Wochen
Menge: 5720,000 m2Wo
DIN 276-1/12-2018: 392

**02.02.48 Zulage für erschwerten Aufbau Arbeits- und Schutzgerüst**
Mehrpreis für erschwerten Aufbau des vorbeschriebenen Arbeits- und
Schutzgerüstes als Zulage.

Breite des einzurüstenden Abschnittes:  ca.  1,01 m
Länge des einzurüstenden Abschnittes:  ca. 41,10 m

Abrechnung nach Zeitaufwand

Kalkulatorischer Zeitaufwand:  20 min / m2

Liefern und Herstellen gemäß Planung  in fertiger Leistung aufstellen
Menge: 42,000 h
DIN 276-1/12-2018: 392

**02.02.49 Abbau Arbeits- und Schutzgerüst; längenorientiert; 2 kN/m2**
Abbau und entfernen vorbeschriebenes Arbeits- und Schutzgerüst
DIN EN 12811-1,  längenorientiert,
Lastklasse 3 (2 kN/m2),
Breitenklasse SW06,
Höhenklasse H 1,

Ausführung auf Anordnung AG
Menge: 785,000 m2
DIN 276-1/12-2018: 392

**02.02.50 Zulage für erschwerten Abbau Arbeits- und Schutzgerüst; 2 kN / m2**
Mehrpreis für erschwerten Abbau des vorbeschriebenen Arbeits- und
Schutzgerüstes als Zulage.

-  Transport der Gerüstteile
-  Beengter Abbau

Breite des einzurüstenden Abschnittes:  ca.  1,01 m
Länge des einzurüstenden Abschnittes:  ca. 41,10 m

Kalkulatorischer Zeitaufwand:  10 min / m2

Abrechnung nach Zeitaufwand

Liefern und Herstellen gemäß Planung  in fertiger Leistung aufstellen
Menge: 80,000 h
DIN 276-1/12-2018: 392

**02.02.51 Zulage für Aufstellung im Innenraum**
Mehrpreis für die Erschwernis bei der Aufstellung des vorbeschriebenen
Arbeitsgerüstes im Innenraum als Zulage

Einsatzort:  Raum KGD 101
Achse:  D.1 - D.7 / D.A - D.G

Abrechnung nach Raummaß

Liefern und Herstellen gemäß Planung  in fertiger Leistung
Menge: 785,000 m2
DIN 276-1/12-2018: 392

**02.02.52 Aufbau Belagverbreiterung 0,30 m**
Aufbauen Belagverbreiterung
Abbau wird gesondert vergütet,
für Standgerüste, längenorientiert,
Konsolbreite 0,30 m
Ausführung zeitlich versetzt,
Ausführung auf Anordnung des AG
Menge: 175,000 m
DIN 276-1/12-2018: 392

**02.02.53 Gebrauchüberlassung Belagverbreiterung 0,30 m**
Gebrauchsüberlassung für die Belagverbreiterung
für Standgerüste, längenorientiert,
Konsolbreite 0,30 m
Positionsmenge = Produkt aus Länge der Belagverbreiterung mal Wochen
(Gebrauchsüberlassungsmenge x Gebrauchsüberlassungsdauer)
 ca. 175  lfm  x  ca. 35 Wochen

Ausführung auf Anordnung des AG
Menge: 6125,000 mWo
DIN 276-1/12-2018: 392

**02.02.54 Abbau Belagverbreiterung 0,30 m**
Abbauen und entfernen Belagverbreiterung für
Standgerüste, längenorientiert,
Konsolbreite 0,30 m
Ausführung auf Anordnung des AG
Menge: 175,000 m
DIN 276-1/12-2018: 392

**02.02.55 Aufbauen Seitenschutz**
Aufbauen zusätzlichen Seitenschutz DIN EN 12811-1 Fassadenseite
Abbau wird gesondert vergütet,
Ausführung zeitlich versetzt,
Durch den zusätzlichen Seitenschutz ist der Schutz vor Absturz
zusätzlich zur Rüstung komplett herzustellen und zu gewährleisten.
Menge: 175,000 m
DIN 276-1/12-2018: 392

**02.02.56 Gebrauchsüberlassung zus. innerer Seitenschutz**
Gebrauchsüberlassung des zusätzlichen, inneren Seitenschutzes,
am längenorientierten Standgerüst (Fassadengerüst).

Positionsmenge = Produkt aus Länge der Belagverbreiterung mal Wochen
(Gebrauchsüberlassungsmenge x Gebrauchsüberlassungsdauer)
 ca. 175 lfm  x  ca. 35 Wochen
Menge: 6125,000 mWo
DIN 276-1/12-2018: 392

**02.02.57 Entfernen Seitenschutz**
Entfernen vorbeschriebenen zusätzlichen Seitenschutz  DIN EN 12811-1,
Ausführung auf Anordnung AG
Menge: 175,000 m
DIN 276-1/12-2018: 392

**02.02.58 Ausbau Dachfanggerüst B 0,6 - 0,9 m Netz**
Gerüst ausbauen zum Dachfanggerüst DIN 4420-1, an Standgerüst,
Abstand zwischen Schutzwand und Traufkante 0,7 m,
Breite des Dachüberstandes über 0,6 bis 0,9 m,
Schutzwand aus Netzen,
Höhe der Fanglage(n) über Fußboden / Gelände  ca. 12,00  m
Gebrauchsüberlassung und Rückbau werden gesondert vergütet,
Ausführung zeitlich versetzt.
Menge: 45,000 m
DIN 276-1/12-2018: 392

**02.02.59 Gebrauchsüberlassung Dachfanggerüst B 0,6-0,9m Netz**
Gebrauchsüberlassung für Dachfanggerüst DIN 4420-1,
an Standgerüst,
Abstand zwischen Schutzwand und Traufkante 0,7 m,
Breite des Dachüberstandes über 0,6 bis 0,9 m,
Schutzwand aus Netzen,
(Gebrauchsüberlassungsmenge x Gebrauchsüberlassungsdauer)
ca. 45  lfm  x  ca. 35 Wochen
für Standgerüste, längenorientiert,
Ausführung auf Anordnung des AG
Menge: 1575,000 mWo
DIN 276-1/12-2018: 392

**02.02.60 Rückbau Dachfanggerüst B 0,6 - 0,9 m Netz**
Rückbau Dachfanggerüst DIN 4420-1, an Standgerüst,
Abstand zwischen Schutzwand und Traufkante 0,7 m,
Breite des Dachüberstandes über 0,6 bis 0,9 m,
Schutzwand aus Netzen,
Höhe der Fanglage(n) über Fußboden/Gelände 12,00 m
Gebrauchsüberlassung und Rückbau werden gesondert vergütet,
Ausführung zeitlich versetzt.
Menge: 45,000 m
DIN 276-1/12-2018: 392

#### 02.03 Treppentürme / Aufzug

*Hinweis: Kunstgebäude*

**02.03.01 Aufbau Treppenaufgang; einläufig; H 9 - 10 m**
Aufbauen Treppenaufgang für Gerüst, einläufig,
Abbau wird gesondert vergütet, verankern,
Befestigung in der Tragkonstruktion der Fassade aus Stahlbeton,
Arbeitsgerüsten längenorientiert,
Ausführung zeitlich versetzt,
in 2 Abschnitten (einzukalkulieren in EP)
liefern und aufstellen auf Gelände,

Höhe Aufstellfläche:  -  0,60 m ü. OKFF
Treppenturmhöhe:  ca.  + 11,00 m ü. OKFF

Höhe der Ausstiege / Podeste

Gebäudeabmessungen L/B/H  ca.  56,70 m x 13,20 m x 10,00 m

Aufstellfläche  ca. -  0,60 m  ü. OK FFB  EG KGB
Höhe über EG  ca. +  5,73 m ü. OK FFB  EG KGB
Höhe über 1. OG neu  ca. + 10,00 m ü. OK FFB  EG KGB

Laufbreite (Stufenlänge)  über 0,75 m bis 1,00 m

Standfläche waagerecht, direkt belastbar.

Ausführung mit Verbindung zu vorbeschriebenen Arbeitsgerüsten
längenorientiert inkl. den erforderlichen, absturzsicheren Übergängen
Menge: 2,000 St
DIN 276-1/12-2018: 392

**02.03.02 Gebrauchsüberlassung Treppenaufgang; einläufig; H 9 - 10 m**
Gebrauchsüberlassung für vorbeschriebenen Treppenaufgang für Gerüst
Produktmenge = Produkt aus Anzahl Treppenaufgänge mal Wochen
(Gebrauchsüberlassungsmenge x Gebrauchsüberlassungsdauer)

2 Stück x 35 Wochen
Menge: 70,000 StWo
DIN 276-1/12-2018: 392

**02.03.03 Abbau Treppenaufgang; einläufig; H 9 - 10 m**
Abbau und entfernen vorbeschriebener Treppenaufgang für Gerüst,
Ausführung auf Anordnung AG
Menge: 2,000 St
DIN 276-1/12-2018: 392

**02.03.04 Aufbau Treppenübergang Attika**
Aufbauen Treppenübergang von Gerüst über Attika,
auf Dachfläche, einläufig,
Abbau wird gesondert vergütet, verankern,
Befestigung in der Tragkonstruktion der Fassade aus Stahlbeton,
liefern und aufstellen

Höhe der Ausstiege / Podeste

Höhe Aufstellfläche / Dachfläche  ca. +  9,85 m ü. OKFF
Höhe Attikaabdeckung  ca. + 10,00 m ü. OKFF

Laufbreite (Stufenlänge)  über 0,75 m bis 1,00 m

Ausführung mit Verbindung zu vorbeschriebenen Arbeitsgerüsten
längenorientiert inkl. den erforderlichen, absturzsicheren Übergängen
Menge: 2,000 St
DIN 276-1/12-2018: 392

**02.03.05 Gebrauchsüberlassung Treppenübergang Attika**
Gebrauchsüberlassung für vorbeschriebenen Treppenübergang Attika
Produktmenge = Produkt aus Anzahl Treppenaufgänge mal Wochen
(Gebrauchsüberlassungsmenge x Gebrauchsüberlassungsdauer)

2 Stück x 35 Wochen
Menge: 70,000 StWo
DIN 276-1/12-2018: 392

**02.03.06 Abbau Treppenübergang Attika**
Abbau und entfernen vorbeschriebener Treppenübergang Attika
Ausführung auf Anordnung AG
Menge: 2,000 St
DIN 276-1/12-2018: 392

**02.03.07 Aufbau Treppenaufgang; zweiläufig; H 5 - 6 m**
Aufbauen Treppenaufgang, zweiläufig,
als Ersatzzugang zum Gebäude,
Abbau wird gesondert vergütet, verankern,
Befestigung in der Tragkonstruktion der Wände liefern und aufstellen

Höhe Aufstellfläche:  ca.  -  0,60 m ü. OKFF
Treppenturmhöhe:  ca.  +  5,75 m ü. OKFF

Höhe der Ausstiege / Podeste

Höhe OK Deckenplatte über UG  ca. + 1,65 m  ü. OK FFB  EG KGB
Höhe OK Deckenplatte über EG  ca. + 5,75 m  ü. OK FFB  EG KGB

Laufbreite (Stufenlänge)  1,00 m

Standfläche waagerecht, direkt belastbar.

Einrüstung für beschriebene Sanierungsarbeiten,
als Ersatzzugang zum Gebäude
Ausführung inkl. den erforderlichen, absturzsicheren Übergängen
Menge: 1,000 St
DIN 276-1/12-2018: 392

**02.03.08 Gebrauchsüberlassung Treppenaufgang; zweiläufig; H 5 - 6 m**
Gebrauchsüberlassung für vorbeschriebenen Treppenaufgang für Gerüst
Produktmenge = Produkt aus Anzahl Treppenaufgänge mal Wochen
(Gebrauchsüberlassungsmenge x Gebrauchsüberlassungsdauer)

1 Stück x  52 Wochen
Menge: 52,000 StWo
DIN 276-1/12-2018: 392

**02.03.09 Abbau Treppenaufgang; zweiläufig; H 5 - 6 m**
Abbau und entfernen vorbeschriebener Treppenaufgang
Ausführung auf Anordnung AG
Menge: 1,000 St
DIN 276-1/12-2018: 392

*Hinweis: Dozentengebäude*

**02.03.10 Aufbau Treppenaufgang, einläufig, H 11 - 12 m**
Aufbauen Treppenaufgang für Gerüst, einläufig,
Abbau wird gesondert vergütet, verankern,
Befestigung in der Tragkonstruktion der Fassade aus Stahlbeton,
Arbeitsgerüsten längenorientiert,
Ausführung zeitlich versetzt,
in 2 Abschnitten (einzukalkulieren in EP)
liefern und aufstellen auf Gelände,

Höhe Aufstellfläche:  -  0,60 m ü. OKFF
Treppenturmhöhe:  ca.  + 12,00 m ü. OKFF

Höhe der Ausstiege / Podeste

Gebäudeabmessungen L/B/H  ca.  56,70 m x 13,20 m x 12,00 m

Aufstellfläche  ca.  -  0,60 m  ü. OK FFB  EG KGB
Höhe OK  über EG  ca. +  4,91 m  ü. OK FFB  EG KGB
Höhe OK  über 1. OG  ca. +  8,24 m  ü. OK FFB  EG KGB
Höhe Attikaabdeckung  ca. + 12,00 m ü.OK FFB  EG KGB

Laufbreite (Stufenlänge)  über 0,75 m bis 1,00 m

Standfläche waagerecht, direkt belastbar.

Ausführung mit Verbindung zu vorbeschriebenen Arbeitsgerüsten
längenorientiert inkl. den erforderlichen, absturzsicheren Übergängen
Menge: 2,000 St
DIN 276-1/12-2018: 392

**02.03.11 Gebrauchsüberlassung Treppenaufgang, einläufig, H 11 - 12 m**
Gebrauchsüberlassung für vorbeschriebenen Treppenaufgang für Gerüst
Produktmenge = Produkt aus Anzahl Treppenaufgänge mal Wochen
(Gebrauchsüberlassungsmenge x Gebrauchsüberlassungsdauer)

2 Stück x 35 Wochen
Menge: 70,000 StWo
DIN 276-1/12-2018: 392

**02.03.12 Abbau Treppenaufgang, einläufig, H 11 - 12 m**
Abbau und entfernen vorbeschriebener Treppenaufgang für Gerüst,
Ausführung auf Anordnung AG
Menge: 2,000 St
DIN 276-1/12-2018: 392

**02.03.13 Aufbau Treppenaufgang, einläufig, H 11 - 12 m**
Aufbauen Treppenaufgang für Gerüst, einläufig,
Abbau wird gesondert vergütet, verankern,
Befestigung in der Tragkonstruktion der Fassade aus Stahlbeton,
Arbeitsgerüsten längenorientiert,
Ausführung zeitlich versetzt,
in 3 Abschnitten (einzukalkulieren in EP)
liefern und aufstellen auf Gelände,

Höhe Aufstellfläche:  -  0,60 m ü. OKFF
Treppenturmhöhe:  ca.  + 12,00 m ü. OKFF

Höhe der Ausstiege / Podeste

Gebäudeabmessungen L/B/H  ca.  56,70 m x 13,20 m x 12,00 m

Aufstellfläche  ca.  -  0,60 m  ü. OK FFB  EG KGB
Höhe OK Deckenplatte über EG  ca. +  4,91 m  ü. OK FFB  EG KGB
Höhe OK Deckenplatte über 1. OG  ca. +  8,24 m  ü. OK FFB  EG KGB
Höhe Attikaabdeckung  ca. + 12,00 m ü.OK FFB  EG KGB

Ausführung:  Zwischen Gebäude Kunst / Dozenten (Oberlichtgang)
  Achse B.2  - B.3 / Achse B.F - B.A

Laufbreite (Stufenlänge)  über 0,75 m bis 1,00 m

Standfläche waagerecht, direkt belastbar.

Ausführung mit Verbindung zu vorbeschriebenen Arbeitsgerüsten
längenorientiert inkl. den erforderlichen, absturzsicheren Übergängen
Menge: 2,000 St
DIN 276-1/12-2018: 392

**02.03.14 Gebrauchsüberlassung Treppenaufgang, einläufig, H 11 - 12 m**
Gebrauchsüberlassung für vorbeschriebenen Treppenaufgang für Gerüst
Produktmenge = Produkt aus Anzahl Treppenaufgänge mal Wochen
(Gebrauchsüberlassungsmenge x Gebrauchsüberlassungsdauer)

2 Stück x 35 Wochen
Menge: 70,000 StWo
DIN 276-1/12-2018: 392

**02.03.15 Aufbau Treppenübergang Attika**
Aufbauen Treppenübergang von Gerüst über Attika,
auf Dachfläche, einläufig,
Abbau wird gesondert vergütet, verankern,
Befestigung in der Tragkonstruktion der Fassade aus Stahlbeton,
liefern und aufstellen

Höhe der Ausstiege / Podeste

Höhe Aufstellfläche / Dachfläche  ca. +  9,85 m ü. OKFF
Höhe Attikaabdeckung  ca. + 10,00 m ü. OKFF

Laufbreite (Stufenlänge)  über 0,75 m bis 1,00 m

Ausführung:  Zwischen Gebäude Kunst / Dozenten (Oberlichtgang)
  Achse B.2  - B.3 / Achse B.F - B.A

Ausführung mit Verbindung zu vorbeschriebenen Arbeitsgerüsten
längenorientiert inkl. den erforderlichen, absturzsicheren Übergängen
Menge: 2,000 St
DIN 276-1/12-2018: 392

**02.03.16 Gebrauchsüberlassung Treppenübergang Attika**
Gebrauchsüberlassung für vorbeschriebenen Treppenübergang Attika
Produktmenge = Produkt aus Anzahl Treppenaufgänge mal Wochen
(Gebrauchsüberlassungsmenge x Gebrauchsüberlassungsdauer)

2 Stück x 35 Wochen
Menge: 70,000 StWo
DIN 276-1/12-2018: 392

**02.03.17 Abbau Treppenübergang Attika**
Abbau und entfernen vorbeschriebener Treppenübergang Attika
Ausführung auf Anordnung AG
Menge: 2,000 St
DIN 276-1/12-2018: 392

*Hinweis: Gebäudetrennung B.2 - B.3*

**02.03.18 Abbau Treppenaufgang, einläufig, H 11 - 12 m**
Abbau und entfernen vorbeschriebener Treppenaufgang für Gerüst,
Ausführung zeitlich versetzt,
in 3 Abschnitten (einzukalkulieren in EP)
Ausführung auf Anordnung AG
Menge: 2,000 St
DIN 276-1/12-2018: 392

**02.03.19 Aufbau Treppenübergang Attika**
Aufbauen Treppenübergang von Gerüst über Attika,
auf Dachfläche, einläufig,
Abbau wird gesondert vergütet, verankern,
Befestigung in der Tragkonstruktion der Fassade aus Stahlbeton,
liefern und aufstellen

Höhe der Ausstiege / Podeste

Höhe Aufstellfläche / Dachfläche  ca. +  9,85 m ü. OKFF
Höhe Attikaabdeckung  ca. + 10,00 m ü. OKFF

Laufbreite (Stufenlänge)  über 0,75 m bis 1,00 m

Ausführung:  Zwischen Gebäude Kunst / Dozenten (Oberlichtgang)
  Achse B.2  - B.3 / Achse B.F - B.A

Ausführung mit Verbindung zu vorbeschriebenen Arbeitsgerüsten
längenorientiert inkl. den erforderlichen, absturzsicheren Übergängen
Menge: 2,000 St
DIN 276-1/12-2018: 392

**02.03.20 Gebrauchsüberlassung Treppenübergang Attika**
Gebrauchsüberlassung für vorbeschriebenen Treppenübergang Attika
Produktmenge = Produkt aus Anzahl Treppenaufgänge mal Wochen
(Gebrauchsüberlassungsmenge x Gebrauchsüberlassungsdauer)

2 Stück x 35 Wochen
Menge: 70,000 StWo
DIN 276-1/12-2018: 392

**02.03.21 Abbau Treppenübergang Attika**
Abbau und entfernen vorbeschriebener Treppenübergang Attika
Ausführung auf Anordnung AG
Menge: 2,000 St
DIN 276-1/12-2018: 392

**02.03.22 Aufbau Treppenaufgang; zweiläufig; H 8 - 9 m**
Aufbauen Treppenaufgang, zweiläufig,
als Ersatzzugang zum Gebäude,
Abbau wird gesondert vergütet, verankern,
Befestigung in der Tragkonstruktion der Wände liefern und aufstellen

Höhe Aufstellfläche:  ca.  -  0,60 m ü. OKFF
Treppenturmhöhe:  ca.  +  5,75 m ü. OKFF

Höhe der Ausstiege / Podeste

Höhe OK Deckenplatte über UG  ca. + 1,72 m  ü. OK FFB  EG KGB
Höhe OK Deckenplatte über EG  ca. + 5,75 m  ü. OK FFB  EG KGB
Höhe OK Deckenplatte über 1.OG  ca. + 8,58 m  ü. OK FFB  EG KGB

Laufbreite (Stufenlänge)  1,00 m

Standfläche waagerecht, direkt belastbar.

Einrüstung für beschriebene Sanierungsarbeiten,
als Ersatzzugang zum Gebäude
Ausführung inkl. den erforderlichen, absturzsicheren Übergängen
Menge: 1,000 St
DIN 276-1/12-2018: 392

**02.03.23 Gebrauchsüberlassung Treppenaufgang; zweiläufig; H 8 - 9 m**
Gebrauchsüberlassung für vorbeschriebenen Treppenaufgang für Gerüst
Produktmenge = Produkt aus Anzahl Treppenaufgänge mal Wochen
(Gebrauchsüberlassungsmenge x Gebrauchsüberlassungsdauer)

1 Stück x  52 Wochen
Menge: 52,000 StWo
DIN 276-1/12-2018: 392

**02.03.24 Abbau Treppenaufgang; zweiläufig; H 8 - 9 m**
Abbau und entfernen vorbeschriebener Treppenaufgang für Gerüst,
Ausführung auf Anordnung AG
Menge: 1,000 St
DIN 276-1/12-2018: 392

*Hinweis: Kunstgebäude*

**02.03.25 Absetzpodest Tragfähigkeit 400 kg; H 1,65 m herstellen**
Absetzpodest mit einer Tragfähigkeit von 400 kg/m2
flächenbezogener Nutzlast,

Einbauhöhe OK  ca. +  1,65 m ü. OKFF
Maße L/B  ca. 3,60 m / 3,10 m

mit Seitenschutz nach DIN EN 12811-1 für Arbeitsgerüste herstellen.

Ausführung in Abstimmung AG und Objektüberwachung in kompletter Leistung
Menge: 1,000 St
DIN 276-1/12-2018: 392

**02.03.26 Gebrauchsüberlassung Absetzpodest Tragfähigkeit 400 kg; H 1,65 m**
Gebrauchsüberlassung für vorbeschriebenes Absetzpodest
Produktmenge = Produkt aus Anzahl Podeste mal Wochen
(Gebrauchsüberlassungsmenge x Gebrauchsüberlassungsdauer)

1 Stück x 35 Wochen
Menge: 35,000 StWo
DIN 276-1/12-2018: 392

**02.03.27 Abbau Absetzpodest Tragfähigkeit 400 kg; H 1,65 m**
Abbau und entfernen vorbeschriebenes Absetzpodest
Ausführung auf Anordnung AG
Menge: 1,000 St
DIN 276-1/12-2018: 392

**02.03.28 Absetzpodest Tragfähigkeit 400 kg; H 5,75 m herstellen**
Absetzpodest mit einer Tragfähigkeit von 400 kg/m2
flächenbezogener Nutzlast,

Einbauhöhe OK  ca. +  5,75 m ü. OKFF
Maße L/B  ca. 3,60 m / 3,10 m

mit Seitenschutz nach DIN EN 12811-1 für Arbeitsgerüste herstellen.

Ausführung in Abstimmung AG und Objektüberwachung in kompletter Leistung
Menge: 1,000 St
DIN 276-1/12-2018: 392

**02.03.29 Gebrauchsüberlassung Absetzpodest Tragfähigkeit 400 kg; H 5,75 m**
Gebrauchsüberlassung für vorbeschriebenes Absetzpodest
Produktmenge = Produkt aus Anzahl Podeste mal Wochen
(Gebrauchsüberlassungsmenge x Gebrauchsüberlassungsdauer)

1 Stück x 35 Wochen
Menge: 35,000 StWo
DIN 276-1/12-2018: 392

**02.03.30 Abbau Absetzpodest Tragfähigkeit 400 kg; H 5,75 m**
Abbau und entfernen vorbeschriebenes Absetzpodest
Ausführung auf Anordnung AG
Menge: 1,000 St
DIN 276-1/12-2018: 392

**02.03.31 Absetzpodest Tragfähigkeit 400 kg ; H 10,05 m herstellen**
Absetzpodest mit einer Tragfähigkeit von 400 kg/m2
flächenbezogener Nutzlast,

Einbauhöhe OK  ca. +  10,05 m ü. OKFF
Maße L/B  ca. 3,60 m / 3,10 m

mit Seitenschutz nach DIN EN 12811-1 für Arbeitsgerüste herstellen.

Ausführung in Abstimmung AG und Objektüberwachung in kompletter Leistung
Menge: 1,000 St
DIN 276-1/12-2018: 392

**02.03.32 Gebrauchsüberlassung Tragfähigkeit 400 kg ; H 10,05 m**
Gebrauchsüberlassung für vorbeschriebenes Absetzpodest
Produktmenge = Produkt aus Anzahl Podeste mal Wochen
(Gebrauchsüberlassungsmenge x Gebrauchsüberlassungsdauer)

1 Stück x 35  Wochen
Menge: 25,000 StWo
DIN 276-1/12-2018: 392

**02.03.33 Abbau Tragfähigkeit 400 kg ; H 10,05 m**
Abbau und entfernen vorbeschriebenes Absetzpodest
Ausführung auf Anordnung AG
Menge: 1,000 St
DIN 276-1/12-2018: 392

**02.03.34 Mehrpreis für zeitlich versetzten Aufbau**
Mehrpreis für die zeitlich versetzte Erhöhung des Materialaufzuges
auf H: 10,05 m; als Zulage
Ausführung auf Anordnung AG
Menge: 1,000 St
DIN 276-1/12-2018: 392

**02.03.35 Materialaufzug H 10 m, 3 Haltestellen, Traglast 1500 kg**
Materialaufzug als Selbstfahrer,
mit Zahnstangenbetrieb,
an der Außenseite von Bauwerken,
Förderhöhe ca. 15 m
mit 3 Haltestellen,
maximal Traglast 1500 kg,
Montage vor Außenseite Fassadengerüst
Fahrkorbgrundfläche ca. 1,50 m x 3,30 m
anliefern, montieren, vorschriftsmäßig nach statischen

Erfordernissen aufbauen und abbauen.
Aufbau nach Angabe der Objektüberwachung
Menge: 1,000 St
DIN 276-1/12-2018: 392

**02.03.36 Gebrauchsüberlassung Materialaufzug H 10 m**
Vorbeschriebenen Materialaufzug mit allen
Bauteilen funktionstüchtig vorhalten und warten,
einschl. wöchentlicher Betriebsprüfung
Kontinuierliche Terminfestlegung in Abstimmung
mit der Objektüberwachung,
mit Protokollerstellung und Übergabe an die OÜ

1 Stück x 35 Wochen
Menge: 35,000 StWo
DIN 276-1/12-2018: 392

**02.03.37 Abbau Materialaufzug H 10 m**
Abbau und entfernen vorbeschriebener Materialaufzug
Ausführung auf Anordnung AG
Menge: 1,000 St
DIN 276-1/12-2018: 392

**02.03.38 Mehrpreis für zeitlich versetzten Aufbau**
Mehrpreis für die zeitlich versetzte Erhöhung des Materialaufzuges
auf H: 10,05 m; als Zulage
Ausführung auf Anordnung AG
Menge: 1,000 St
DIN 276-1/12-2018: 392

**02.03.39 Haltestellen für Materialaufzug herstellen**
Herstellen von Haltestellen mit entsprechenden seitlichen Absicherungen
zu vorbeschriebenem Materialaufzug passend,
Belastbarkeit 500 kg/m2
Überbrückung zur Absetzbühne bis 2 m,
beidseitiger Seitenschutz
Zugangsschranke auf allen Ebenen
Menge: 3,000 St
DIN 276-1/12-2018: 392

**02.03.40 Einweisung von Fremunternehmen**
Einweisung von Fremdunternehmen in die Bedienung
und Funktion des Materialaufzugs
nach Aufforderung durch die Objektüberwachung
Abrechnung pro Einweisung inkl. An- und Abfahrt
Menge: 10,000 St
DIN 276-1/12-2018: 392

*Hinweis: Dozentengebäude*

**02.03.41 Absetzpodest Tragfähigkeit 400 kg; H 2,45 m herstellen**
Absetzpodest mit einer Tragfähigkeit von 400 kg/m2
flächenbezogener Nutzlast,

Einbauhöhe OK  ca. +  2,45 m ü. OKFF
Maße L/B  ca. 3,60 m / 3,10 m

mit Seitenschutz nach DIN EN 12811-1 für Arbeitsgerüste herstellen.

Ausführung in Abstimmung AG und Objektüberwachung in kompletter Leistung
Menge: 1,000 St
DIN 276-1/12-2018: 392

**02.03.42 Gebrauchsüberlassung Absetzpodest Tragfähigkeit 400 kg; H 2,45 m**
Gebrauchsüberlassung für vorbeschriebenes Absetzpodest
Produktmenge = Produkt aus Anzahl Podeste mal Wochen
(Gebrauchsüberlassungsmenge x Gebrauchsüberlassungsdauer)

1 Stück x 35 Wochen
Menge: 35,000 StWo
DIN 276-1/12-2018: 392

**02.03.43 Abbau Absetzpodest Tragfähigkeit 400 kg; H 2,45 m**
Abbau und entfernen vorbeschriebenes Absetzpodest
Ausführung auf Anordnung AG
Menge: 1,000 St
DIN 276-1/12-2018: 392

**02.03.44 Absetzpodest Tragfähigkeit 400 kg; H 5,75 m herstellen**
Absetzpodest mit einer Tragfähigkeit von 400 kg/m2
flächenbezogener Nutzlast,

Einbauhöhe OK  ca. +  5,75 m ü. OKFF
Maße L/B  ca. 3,60 m / 3,10 m

mit Seitenschutz nach DIN EN 12811-1 für Arbeitsgerüste herstellen.

Ausführung in Abstimmung AG und Objektüberwachung in kompletter Leistung
Menge: 1,000 St
DIN 276-1/12-2018: 392

**02.03.45 Gebrauchsüberlassung Absetzpodest Tragfähigkeit 400 kg; H 5,75 m**
Gebrauchsüberlassung für vorbeschriebenes Absetzpodest
Produktmenge = Produkt aus Anzahl Podeste mal Wochen
(Gebrauchsüberlassungsmenge x Gebrauchsüberlassungsdauer)

1 Stück x 35 Wochen
Menge: 35,000 StWo
DIN 276-1/12-2018: 392

**02.03.46 Abbau Absetzpodest Tragfähigkeit 400 kg; H 5,75 m**
Abbau und entfernen vorbeschriebenes Absetzpodest
Ausführung auf Anordnung AG
Menge: 1,000 St
DIN 276-1/12-2018: 392

**02.03.47 Absetzpodest Tragfähigkeit 400 kg; H 12,00 m herstellen**
Absetzpodest mit einer Tragfähigkeit von 400 kg/m2
flächenbezogener Nutzlast,

Einbauhöhe OK  ca. +  12,00 m ü. OKFF
Maße L/B  ca. 3,60 m / 3,10 m

mit Seitenschutz nach DIN EN 12811-1 für Arbeitsgerüste herstellen.

Ausführung in Abstimmung AG und Objektüberwachung in kompletter Leistung
Menge: 1,000 St
DIN 276-1/12-2018: 392

**02.03.48 Gebrauchsüberlassung Absetzpodest Tragfähigkeit 400 kg; H 12,00 m**
Gebrauchsüberlassung für vorbeschriebenes Absetzpodest
Produktmenge = Produkt aus Anzahl Podeste mal Wochen
(Gebrauchsüberlassungsmenge x Gebrauchsüberlassungsdauer)

1 Stück x 35 Wochen
Menge: 35,000 StWo
DIN 276-1/12-2018: 392

**02.03.49 Abbau Absetzpodest Tragfähigkeit 400 kg; H 12,00 m**
Abbau und entfernen vorbeschriebenes Absetzpodest
Ausführung auf Anordnung AG
Menge: 1,000 St
DIN 276-1/12-2018: 392

**02.03.50 Mehrpreis für zeitlich versetzten Aufbau**
Mehrpreis für die zeitlich versetzte Erhöhung des Materialaufzuges
auf H: 10,05 m; als Zulage
Ausführung auf Anordnung AG
Menge: 1,000 St
DIN 276-1/12-2018: 392

**02.03.51 Materialaufzug H 12 m, 3 Haltestellen, Traglast 1500 kg**
Materialaufzug als Selbstfahrer,
mit Zahnstangenbetrieb,
an der Außenseite von Bauwerken,
Förderhöhe ca. 12 m
mit 3 Haltestellen,
maximal Traglast 1500 kg,
Montage vor Außenseite Fassadengerüst
Fahrkorbgrundfläche ca. 1,50 m x 3,30 m
anliefern, montieren, vorschriftsmäßig nach statischen

Erfordernissen aufbauen und abbauen.
Aufbau nach Angabe der Objektüberwachung
Menge: 1,000 St
DIN 276-1/12-2018: 392

**02.03.52 Gebrauchsüberlassung Materialaufzug H 12 m**
Vorbeschriebenen Materialaufzug mit allen
Bauteilen funktionstüchtig vorhalten und warten,
einschl. wöchentlicher Betriebsprüfung
Kontinuierliche Terminfestlegung in Abstimmung
mit der Objektüberwachung,
mit Protokollerstellung und Übergabe an die OÜ

1 Stück x 35 Wochen
Menge: 35,000 StWo
DIN 276-1/12-2018: 392

**02.03.53 Abbau Materialaufzug H 12 m**
Abbau und entfernen vorbeschriebener Materialaufzug
Ausführung auf Anordnung AG
Menge: 1,000 St
DIN 276-1/12-2018: 392

**02.03.54 Mehrpreis für zeitlich versetzten Aufbau**
Mehrpreis für die zeitlich versetzte Erhöhung des Materialaufzuges
auf H: 10,05 m; als Zulage
Ausführung auf Anordnung AG
Menge: 1,000 St
DIN 276-1/12-2018: 392

**02.03.55 Haltestellen für Materialaufzug herstellen**
Herstellen von Haltestellen mit entsprechenden seitlichen Absicherungen
zu vorbeschriebenem Materialaufzug passend,
Belastbarkeit 500 kg/m2
Überbrückung zur Absetzbühne bis 2 m,
beidseitiger Seitenschutz
Zugangsschranke auf allen Ebenen
Menge: 3,000 St
DIN 276-1/12-2018: 392

**02.03.56 Einweisung von Fremunternehmen**
Einweisung von Fremdunternehmen in die Bedienung
und Funktion des Materialaufzugs
nach Aufforderung durch die Objektüberwachung
Abrechnung pro Einweisung inkl. An- und Abfahrt
Menge: 10,000 St
DIN 276-1/12-2018: 392

#### 02.04 Raumgerüst

*Hinweis: Kunstgebäude*

**02.04.01 Statische Berechnungen / Nachweise Arbeitsgerüste, flächenorientiert**
Statische Berechnungen  DIN EN 12811-1 / Nachweise der Zulassungen DIBt
des durch den AN gewählten Gerüstsystem einschließlich erforderlicher
Ausführungszeichnungen für nachfolgend beschriebene Gerüste anfertigen.

Abrechnungseinheit: pauschal (psch)
Menge: 1,000 psch
DIN 276-1/12-2018: 392

**02.04.02 Erstellen Arbeitsgerüst, flächenorientiert, 3 kN/m2**
Aufbauen flächenorientiertes Standgerüst DIN EN 128 10 - 1,
als Arbeitsgerüst DIN EN 12811-1.
Abbau wird gesondert vergütet,

-  Stahlrohrkupplungsgerüst DIN 4420-3,
-  Lastklasse 4 (3 kN/m2), mit einer Gerüstlage,
-  mit einer zusätzlichen Gerüstlage
-  Höhenklasse H 1,

Länge Gerüst/-bauteil  ca. 15,60  m,
Breite Gerüst/-bauteil  ca. 10,70  m,
Höhe Gerüst/-bauteil  ca.  4,90  m

-  mit senkrechtem Seitenschutz,
-  freistehend

-  Einrüstung für Abbruch und Sanierungsmaßnahmen Decke inkl. zugehörigen
  Tragkonstruktionen
-  Grundfläche rechteckig,
-  mit Öffnungen und Vor- und Rücksprüngen,
-  aufstellen auf Decke  ca. +  1,60  m ü. OKFF

Höhe der obersten Arbeitsgerüstlage  ca.+ 3,10  m ü. OKFF
Freier Arbeitsraum  > / = 1,88 m unter Deckenunterkante

Einrüstung für Abbruch-  und Sanierungsarbeiten im Innenraum auf Decke
über EG

Einsatzort:  Raum KGB 110
Achse:  B.1 - B.2 / B.H - B.F

Abrechnung nach Raummaß

Liefern und Herstellen gemäß Planung  in fertiger Leistung
Menge: 820,000 m3
DIN 276-1/12-2018: 392

**02.04.03 Gebrauchsüberlassung Arbeitsgerüst, flächenorientiert, 3kN/m2**
Gebrauchsüberlassung vorbeschriebenes Arbeitsgerüst
über die Grundeinsatzzeit hinaus für Arbeitsgerüst DIN EN 12811-1,
Positionsmenge = Produkt aus eingerüsteter Fläche mal Wochen
(Gebrauchsüberlassungsmenge x Gebrauchsüberlassungsdauer)

geplant: ca. 29.10.2026 - ca. 28.04.2027

Vorhaltung: ca:  820 m3  x  ca.26 Wochen
Menge: 21320,000 m3
DIN 276-1/12-2018: 392

**02.04.04 Zulage für Aufstellung im Innenraum**
Mehrpreis für die Erschwernis bei der Aufstellung des vorbeschriebenen
Arbeitsgerüstes im Innenraum als Zulage

Einsatzort:  Raum KGD 101
Achse:  D.1 - D.7 / D.A - D.G

Abrechnung nach Raummaß

Liefern und Herstellen gemäß Planung  in fertiger Leistung
Menge: 820,000 m3
DIN 276-1/12-2018: 392

**02.04.05 Zulage Montageöffnung**
Mehrpreis für die Erstellung einer Montageöffnung
lichte Maße  ca. 2,00 x 2,00 m inkl. trittsicherer Verschlussmöglichkeit
einschl. erforderlicher Absturzsicherung als Zulage
Menge: 2,000 St
DIN 276-1/12-2018: 392

**02.04.06 Abbau Arbeitsgerüst, flächenorientiert, 3 kN/m2**
Abbau und entfernen vorbeschriebenes Arbeitsgerüst DIN EN 12811-1,
Standgerüst, flächenorientiert, Stahlrohrkupplungsgerüst DIN 4420-3,
Lastklasse 4 (3 kN/m2), Höhenklasse H 1,

Ausführung auf Anordnung AG
Menge: 820,000 m3
DIN 276-1/12-2018: 392

### 03 TITEL: GERÜSTBAUARBEITEN KGE

*Hinweis: Kurzbeschreibung*
Das Gebäude ist ein Kubus mit Walmdach

Das Gerüst ist als Fassadengerüst für die Abbrucharbeiten, sowie u.a.
Arbeiten an den Fensterelementen, Fassade, der Beton- und Natursteinsanierung und als Absturzsicherung für die Dacharbeiten aufzustellen.

Der sichere Übergang zur Dachfläche ist zu realisieren.
Die Aufbaudicke der Fassadenbekleidungen beträgt ca. 30 cm.

Im Erdgeschoss steht das Gerüst auf z.T. aufgeschüttetem,
verdichteten Kiesbett. Zur besseren Standsicherheit sind gegebenenfalls
Lastverteilermaßnahmen auszuführen.

Die Brüstungshöhe der Fensterelemente liegt ca. 5 - 10 cm über
Geländeniveau. Hier sind nach Angabe der OÜ Einbringöffnungen
auf Niveau der UK Sturz (+ 1,87 m)  zu überbauen

Für Arbeiten im Bereich der Dachkonstruktion ist ein Wetterschutzdach
vorgesehen.

Im Gebäude sind für die vorgesehenen Arbeiten flächenorientierte und flexible Gerüste vorgesehen.

Die Verankerung der Gerüste ist nur im tragenden Beton der Außenwände möglich. Es sind um ca. 15 cm längere Gerüstankerschrauben und zusätzliche Bohrungen durch die Betonvorsatzschale erforderlich.

Die Gerüstarbeiten sind zeitlich gestaffelt geplant. Dies ist bei der Kalkulation zu berücksichtigen.

Gebäudeabmessungen L/B/H  ca.  24,55 m x 24,55 m x 10,43 m

Bezugshöhe: ± 0,00 = OK FFB ERDGESCHOSS KGA = 387,68m ü NHN

Gelände OK: Ost/Süd/West  ca. -  0,50 m  ü. OKFF
Gelände OK: Nord  ca.+  0,00 m  ü. OKFF

Höhe OK Brüstung EG  ca. -  0,45 m  ü. OKFF
Höhe OK Brüstung 1. OG  ca. +  2,80 m  ü. OKFF
Höhe OK Brüstung 2. OG  ca. +  6,25 m  ü. OKFF
Höhe Attikaabdeckung  ca. + 10,43 m ü.OKFF
Höhe First Dacheindeckung  ca. + 10,86 m ü.OKFF

Für die nachfolgend beschriebenen Leistungen werden die aufgeführten
Pläne zur Kalkulation bereitgestellt.

gemäß Zeichnung Nr.

KUE_A_KGE_AR_UE_BE_801-KGE I Baustelleneinrichtung Gerüst

Eine nochmalige Planangabe in den einzelnen Positionen erfolgt nicht

#### 03.01 Vorbereitende Maßnahmen

**03.01.01 Statische Berechnung Gerüst**
STLB-Bau 2014-04 001
Statische Berechnung DIN EN 12811-1 einschl.
erforderlicher Ausführungszeichnungen für nachfolgend
beschriebenes Gerüst anfertigen.
Menge: 1,000 psch
DIN 276-1/12-2018: 392

**03.01.02 Verankerungsplan**
Verankerungsplan für das zu erstellende Gerüst
erstellen und zur Genehmigung durch OÜ vorlegen
Menge: 1,000 psch
DIN 276-1/12-2018: 392

**03.01.03 Verankerungsprotokoll Gerüst**
STLB-Bau 2014-04 001
Verankerungsprotokoll für nachfolgend beschriebenes
Gerüst, BGI/GUV-I 663.
Menge: 1,000 psch
DIN 276-1/12-2018: 392

#### 03.02 Fassadengerüste

**03.02.01 Aufbauen längenorientiertes Arbeits- und Schutzgerüst; 3 kN/m2**
Aufbauen längenorientiertes Standgerüst;  Fassadengerüst DIN EN 12810-1
als Arbeits- und Schutzgerüst DIN EN 12811-1,

-  Abbau wird gesondert vergütet,
-  Lastklasse 4 (3 kN/m2),
-  Breitenklasse W09,
-  Höhenklasse H 1,
-  Höhe der obersten Gerüstlage ca. 10,30 m m
-  mit wandseitiger Belagverbreiterung über 0,25 bis 0,33 m
   *  Belagverbreiterung wird gesondert vergütet,
-  alle Gerüstlagen genutzt, verankern,
   *  Befestigung in der Tragkonstruktion der Fassade aus Beton / Naturstein
-  genutzte Gerüstlagen mit zusätzlichem wandseitigem Seitenschutz
   *  zusätzlicher wandseitiger Seitenschutz wird gesondert vergütet
-  Einrüstung für Abbrucharbeiten, Fassadenarbeiten und Dacharbeiten
   *  an senkrechten Bauwerksflächen, außen
   *  mit Öffnungen und Vor- und Rücksprüngen
-  Aufzug wird gesondert vergütet,
   *  Leistungen für Maßnahmen zur Lastumleitung werden gesondert vergütet,
-  Herstellung Standsicherheitsnachweis
   *  Standsicherheitsnachweis wird gesondert vergütet,

Gerüsthöhe  OK Attika  ca. +  10,43 m ü. OKFF
Höhe der obersten Gerüstlage  ca.  + 10,30  m ü. OKFF

Einrüstung für Abbruch, Montage- und Sanierungsarbeiten

Abrechnung nach Flächenmaß

Liefern und Herstellen gemäß Planung  in fertiger Leistung aufstellen
Menge: 1155,000 m2
DIN 276-1/12-2018: 392

**03.02.02 Gebrauchsüberlassung Arbeits- und Schutzgerüst; längenorientiert; 3 kN/m2**
Gebrauchsüberlassung vorbeschriebenes Arbeits- und Schutzgerüst
für Gerüst DIN EN 12811-1,
Positionsmenge = Produkt aus eingerüsteter Fläche mal Wochen
(Gebrauchsüberlassungsmenge x Gebrauchsüberlassungsdauer)

geplant: ca. 14.01.2027 - ca. 11.11.2027

Vorhaltung: ca:  1155 m2  x  ca. 42 Wochen
Menge: 48510,000 m2Wo
DIN 276-1/12-2018: 392

**03.02.03 Abbau Arbeits- und Schutzgerüst; längenorientiert; 3 kN/m2**
Abbau und entfernen vorbeschriebenes Arbeits- und Schutzgerüst
DIN EN 12811-1,  längenorientiert,
Lastklasse 4 (3 kN/m2),
Breitenklasse W09,
Höhenklasse H 1,

Ausführung auf Anordnung AG
Menge: 1155,000 m2
DIN 276-1/12-2018: 392

**03.02.04 Zulage Höhensprung bis 4,00 m; Achse E.A / E.3 - E.4**
Zulage zum Arbeitsgerüst für Höhenversatz im
Aufstellgelände, Höhensprung bis 4,00 m,
Ostseite
Breite. ca. 4,20 m
Höhe:  ca. 3,50 m
Achse E.A / Achse E.3 - Achse E.4

Abrechnung nach horizontaler Grundprojektion
Menge: 5,000 m
DIN 276-1/12-2018: 392

**03.02.05 Überbrückung Einbringöffnung; l/b: 7,85 m / 2,25 m**
Aufbauen Überbrückung in Gerüst, aus Systemgitterträgern,
Länge des überbrückten Zwischenraumes (Spannweite) über 7 bis 8 m,
Höhe über Standfläche bis 2 m, über Einbringöffnung.

Einbringöffnung l/b  ca. 7,85 m x 2,25 m

Ausführungsort:  Westseite / Ostseite

Abrechnung nach Längenmaß
Menge: 16,000 m
DIN 276-1/12-2018: 392

**03.02.06 Aufbau Belagverbreiterung 0,30 m**
Aufbauen Belagverbreiterung
Abbau wird gesondert vergütet,
für Standgerüste, längenorientiert,
Konsolbreite 0,30 m
Ausführung zeitlich versetzt,
Ausführung auf Anordnung des AG
Menge: 315,000 m
DIN 276-1/12-2018: 392

**03.02.07 Gebrauchüberlassung Belagverbreiterung 0,30 m**
Gebrauchsüberlassung für die Belagverbreiterung
für Standgerüste, längenorientiert,
Konsolbreite 0,30 m
Positionsmenge = Produkt aus Länge der Belagverbreiterung mal Wochen
(Gebrauchsüberlassungsmenge x Gebrauchsüberlassungsdauer)

 ca. 315  lfm  x  ca. 42 Wochen

Ausführung auf Anordnung des AG
Menge: 13230,000 mWo
DIN 276-1/12-2018: 392

**03.02.08 Abbau Belagverbreiterung 0,30 m**
Abbauen und entfernen Belagverbreiterung für
Standgerüste, längenorientiert,
Konsolbreite 0,30 m
Ausführung auf Anordnung des AG
Menge: 315,000 m
DIN 276-1/12-2018: 392

**03.02.09 Aufbauen Seitenschutz**
Aufbauen zusätzlichen Seitenschutz DIN EN 12811-1 Fassadenseite
Abbau wird gesondert vergütet,
Durch den zusätzlichen Seitenschutz ist der Schutz vor Absturz
zusätzlich zur Rüstung komplett herzustellen und zu gewährleisten.
Menge: 315,000 m
DIN 276-1/12-2018: 392

**03.02.10 Gebrauchsüberlassung zus. innerer Seitenschutz**
Gebrauchsüberlassung des zusätzlichen, inneren Seitenschutzes,
am längenorientierten Standgerüst (Fassadengerüst).

Positionsmenge = Produkt aus Länge der Belagverbreiterung mal Wochen
(Gebrauchsüberlassungsmenge x Gebrauchsüberlassungsdauer)
 ca. 315  lfm  x  ca. 42 Wochen
Menge: 13230,000 mWo
DIN 276-1/12-2018: 392

**03.02.11 Entfernen Seitenschutz**
Entfernen vorbeschriebenen zusätzlichen Seitenschutz  DIN EN 12811-1,
Ausführung auf Anordnung AG
Menge: 315,000 m
DIN 276-1/12-2018: 392

**03.02.12 Ausbau Dachfanggerüst B 0,6 - 0,9 m Netz**
Gerüst ausbauen zum Dachfanggerüst DIN 4420-1, an Standgerüst,
Abstand zwischen Schutzwand und Traufkante 0,7 m,
Breite des Dachüberstandes über 0,6 bis 0,9 m,
Schutzwand aus Netzen,
Höhe der Fanglage(n) über Fußboden / Gelände  ca. 11,50 m
Gebrauchsüberlassung und Rückbau werden gesondert vergütet,
Ausführung zeitlich versetzt.
Menge: 105,000 m
DIN 276-1/12-2018: 392

**03.02.13 Gebrauchsüberlassung Dachfanggerüst B 0,6-0,9m Netz**
Gebrauchsüberlassung für Dachfanggerüst DIN 4420-1,
an Standgerüst,
Abstand zwischen Schutzwand und Traufkante 0,7 m,
Breite des Dachüberstandes über 0,6 bis 0,9 m,
Schutzwand aus Netzen,
(Gebrauchsüberlassungsmenge x Gebrauchsüberlassungsdauer)
ca. 105  lfm  x  ca.42 Wochen
für Standgerüste, längenorientiert,
Ausführung auf Anordnung des AG
Menge: 4410,000 mWo
DIN 276-1/12-2018: 392

**03.02.14 Rückbau Dachfanggerüst B 0,6 - 0,9 m Netz**
Rückbau Dachfanggerüst DIN 4420-1, an Standgerüst,
Abstand zwischen Schutzwand und Traufkante 0,7 m,
Breite des Dachüberstandes über 0,6 bis 0,9 m,
Schutzwand aus Netzen,
Höhe der Fanglage(n) über Fußboden/Gelände 12,00 m
Gebrauchsüberlassung und Rückbau werden gesondert vergütet,
Ausführung zeitlich versetzt.
Menge: 105,000 m
DIN 276-1/12-2018: 392

**03.02.15 Staub- und Spritzschutz**
Anbringen und Abnehmen der Gerüstbekleidung,
Gebrauchsüberlassung wird gesondert vergütet

-  als Witterungsschutz,
-  als Spritzschutz mit
-  lichtdurchlässigen und randverstärkten Kunststofffolien,
   *  Dicke 0,5 mm,
   *  Baustoffklasse DIN 4102-1 B1 (schwerentflammbar),

einschl. zusätzlich erforderlicher Gerüstverankerungen liefern und anbringen, sowie auf Anordnung AG wieder abnehmen, abtransportieren und entsorgen.
Menge: 1155,000 m2
DIN 276-1/12-2018: 392

**03.02.16 Gebrauchsüberlassung Gerüstbekleidung Kunststofffolie**
Gebrauchsüberlassung für Gerüstbekleidung,
-  als Witterungsschutz,
-  als Spritzschutz mit lichtdurchlässigen und randverstärkten
  Kunststofffolien,
   *  Dicke 0,5 mm,
   *  Baustoffklasse DIN 4102-1 B1 (schwerentflammbar).

Positionsmenge = Produkt aus Fläche mal Wochen
(Gebrauchsüberlassungsmenge x Gebrauchsüberlassungsdauer)

Vorhaltung: ca: 1.155 m2  x  ca. 42  Wochen
Menge: 48510,000 m2Wo
DIN 276-1/12-2018: 392

#### 03.03 Treppentürme / Aufzug

**03.03.01 Aufbau Treppenaufgang, einläufig, H 11 - 12 m**
Aufbauen Treppenaufgang für Gerüst, einläufig,
Abbau wird gesondert vergütet, verankern,
Befestigung in der Tragkonstruktion der Fassade aus Stahlbeton,
Arbeitsgerüsten längenorientiert,
Ausführung zeitlich versetzt,
in 2 Abschnitten (einzukalkulieren in EP)
liefern und aufstellen auf Gelände,

Höhe Aufstellfläche:  ca.  -  0,50 m ü. OKFF
Treppenturmhöhe:  ca.  + 10,45 m ü. OKFF
  zuzüglich  2,00 m

Höhe der Ausstiege / Podeste

Gebäudeabmessungen L/B/H  ca.  24,55 m x 24,55 m x 10,43 m

Höhe OK Brüstung EG  ca. -  0,45 m  ü. OKFF
Höhe OK Brüstung 1. OG  ca. +  2,80 m  ü. OKFF
Höhe OK Brüstung 2. OG  ca. +  6,25 m  ü. OKFF
Höhe Attikaabdeckung  ca. + 10,43 m ü.OKFF

Laufbreite (Stufenlänge)  über 0,75 m bis 1,00 m

Standfläche waagerecht, direkt belastbar.

Ausführung mit Verbindung zu vorbeschriebenen Arbeitsgerüsten
längenorientiert inkl. den erforderlichen, absturzsicheren Übergängen
Menge: 2,000 St
DIN 276-1/12-2018: 392

**03.03.02 Gebrauchsüberlassung Treppenaufgang, einläufig, H 11 - 12 m**
Gebrauchsüberlassung für vorbeschriebenen Treppenaufgang für Gerüst
Produktmenge = Produkt aus Anzahl Treppenaufgänge mal Wochen
(Gebrauchsüberlassungsmenge x Gebrauchsüberlassungsdauer)

geplant: ca. 14.01.2027 - ca. 11.11.2027

Vorhaltung: 2 Stück  x  ca. 42 Wochen
Menge: 84,000 StWo
DIN 276-1/12-2018: 392

**03.03.03 Abbau Treppenaufgang, einläufig, H 11 - 12 m**
Abbau und entfernen vorbeschriebener Treppenaufgang für Gerüst,
Ausführung zeitlich versetzt,
in 3 Abschnitten (einzukalkulieren in EP)
Ausführung auf Anordnung AG
Menge: 2,000 St
DIN 276-1/12-2018: 392

**03.03.04 Aufbau Treppenübergang Attika**
Aufbauen Treppenübergang von Gerüst über Attika,
auf Dachfläche, einläufig,
Abbau wird gesondert vergütet, verankern,
Befestigung in der Tragkonstruktion der Fassade aus Stahlbeton,
liefern und aufstellen

Höhe der Ausstiege / Podeste

Höhe Aufstellfläche / Dachfläche  ca. +  9,26 m ü. OKFF
Höhe Attikaabdeckung  ca. + 10,43 m ü. OKFF

Laufbreite (Stufenlänge)  über 0,75 m bis 1,00 m

Ausführung mit Verbindung zu vorbeschriebenen Arbeitsgerüsten
längenorientiert inkl. den erforderlichen, absturzsicheren Übergängen
Menge: 2,000 St
DIN 276-1/12-2018: 392

**03.03.05 Gebrauchsüberlassung Treppenübergang Attika**
Gebrauchsüberlassung für vorbeschriebenen Treppenübergang Attika
Produktmenge = Produkt aus Anzahl Treppenaufgänge mal Wochen
(Gebrauchsüberlassungsmenge x Gebrauchsüberlassungsdauer)

2 Stück x 42 Wochen
Menge: 84,000 StWo
DIN 276-1/12-2018: 392

**03.03.06 Abbau Treppenübergang Attika**
Abbau und entfernen vorbeschriebener Treppenübergang Attika
Ausführung auf Anordnung AG
Menge: 2,000 St
DIN 276-1/12-2018: 392

**03.03.07 Absetzpodest Tragfähigkeit 400 kg H 2,80 m herstellen**
Absetzpodest mit einer Tragfähigkeit von 400 kg/m2
flächenbezogener Nutzlast,

Einbauhöhe OK  ca. +  2,80 m ü. OKFF
Maße L/B  ca. 3,60 m / 3,10 m

mit Seitenschutz nach DIN EN 12811-1 für Arbeitsgerüste herstellen.

Ausführung in Abstimmung AG und Objektüberwachung in kompletter Leistung
Menge: 1,000 St
DIN 276-1/12-2018: 392

**03.03.08 Gebrauchsüberlassung Absetzpodest Tragfähigkeit 400 kg H 2,80 m**
Gebrauchsüberlassung für vorbeschriebenes Absetzpodest
Produktmenge = Produkt aus Anzahl Podeste mal Wochen
(Gebrauchsüberlassungsmenge x Gebrauchsüberlassungsdauer)

geplant: ca. 14.01.2027 - ca. 11.11.2027

Vorhaltung: 1 Stück  x  ca. 42 Wochen
Menge: 42,000 StWo
DIN 276-1/12-2018: 392

**03.03.09 Abbau Absetzpodest Tragfähigkeit 400 kg H 2,80 m**
Abbau und entfernen vorbeschriebenes Absetzpodest
Ausführung auf Anordnung AG
Menge: 1,000 St
DIN 276-1/12-2018: 392

**03.03.10 Absetzpodest Tragfähigkeit 400 kg H 6,25 m herstellen**
Absetzpodest mit einer Tragfähigkeit von 400 kg/m2
flächenbezogener Nutzlast,

Einbauhöhe OK  ca. +  6,25 m ü. OKFF
Maße L/B  ca. 3,60 m / 3,10 m

mit Seitenschutz nach DIN EN 12811-1 für Arbeitsgerüste herstellen.

Ausführung in Abstimmung AG und Objektüberwachung in kompletter Leistung
Menge: 1,000 St
DIN 276-1/12-2018: 392

**03.03.11 Gebrauchsüberlassung Absetzpodest Tragfähigkeit 400 kg H 6,25 m**
Gebrauchsüberlassung für vorbeschriebenes Absetzpodest
Produktmenge = Produkt aus Anzahl Podeste mal Wochen
(Gebrauchsüberlassungsmenge x Gebrauchsüberlassungsdauer)

geplant: ca. 14.01.2027 - ca. 11.11.2027

Vorhaltung: 1 Stück  x  ca. 42 Wochen
Menge: 42,000 StWo
DIN 276-1/12-2018: 392

**03.03.12 Abbau Absetzpodest Tragfähigkeit 400 kg H 6,25 m**
Abbau und entfernen vorbeschriebenes Absetzpodest
Ausführung auf Anordnung AG
Menge: 1,000 St
DIN 276-1/12-2018: 392

**03.03.13 Absetzpodest Tragfähigkeit 400 kg H 10,45 m herstellen**
Absetzpodest mit einer Tragfähigkeit von 400 kg/m2
flächenbezogener Nutzlast,

Einbauhöhe OK  ca. +  10,45 m ü. OKFF
Maße L/B  ca. 3,60 m / 3,10 m

mit Seitenschutz nach DIN EN 12811-1 für Arbeitsgerüste herstellen.

Ausführung in Abstimmung AG und Objektüberwachung in kompletter Leistung
Menge: 1,000 St
DIN 276-1/12-2018: 392

**03.03.14 Gebrauchsüberlassung Absetzpodest Tragfähigkeit 400 kg H 10,45 m**
Gebrauchsüberlassung für vorbeschriebenes Absetzpodest
Produktmenge = Produkt aus Anzahl Podeste mal Wochen
(Gebrauchsüberlassungsmenge x Gebrauchsüberlassungsdauer)

geplant: ca. 14.01.2027 - ca. 11.11.2027

Vorhaltung: 1 Stück  x  ca. 42 Wochen
Menge: 42,000 St
DIN 276-1/12-2018: 392

**03.03.15 Abbau Absetzpodest Tragfähigkeit 400 kg H 10,45 m**
Abbau und entfernen vorbeschriebenes Absetzpodest
Ausführung auf Anordnung AG
Menge: 1,000 St
DIN 276-1/12-2018: 392

**03.03.16 Mehrpreis für zeitlich versetzten Aufbau**
Mehrpreis für die zeitlich versetzte Erhöhung des Materialaufzuges
auf H: 10,05 m; als Zulage
Ausführung auf Anordnung AG
Menge: 1,000 St
DIN 276-1/12-2018: 392

**03.03.17 Haltestellen für Materialaufzug herstellen**
Herstellen von Haltestellen mit entsprechenden seitlichen Absicherungen
zu vorbeschriebenem Materialaufzug passend,
Belastbarkeit 500 kg/m2
Überbrückung zur Absetzbühne bis 2 m,
beidseitiger Seitenschutz
Zugangsschranke auf allen Ebenen
Menge: 3,000 St
DIN 276-1/12-2018: 392

**03.03.18 Materialaufzug H 12 m, 3 Haltestellen, Traglast 1500 kg**
Materialaufzug als Selbstfahrer,
mit Zahnstangenbetrieb,
an der Außenseite von Bauwerken,
Förderhöhe ca. 12 m
mit 3 Haltestellen,
maximal Traglast 1500 kg,
Montage vor Außenseite Fassadengerüst
Fahrkorbgrundfläche ca. 1,50 m x 3,30 m
anliefern, montieren, vorschriftsmäßig nach statischen

Erfordernissen aufbauen und abbauen.
Aufbau nach Angabe der Objektüberwachung
Menge: 1,000 St
DIN 276-1/12-2018: 392

**03.03.19 Gebrauchsüberlassung Materialaufzug H 12 m**
Vorbeschriebenen Materialaufzug mit allen
Bauteilen funktionstüchtig vorhalten und warten,
einschl. wöchentlicher Betriebsprüfung
Kontinuierliche Terminfestlegung in Abstimmung
mit der Objektüberwachung,
mit Protokollerstellung und Übergabe an die OÜ

geplant: ca. 14.01.2027 - ca. 11.11.2027

Vorhaltung: 1 Stück  x  ca. 42 Wochen
Menge: 42,000 StWo
DIN 276-1/12-2018: 392

**03.03.20 Abbau Materialaufzug H 12 m**
Abbau und entfernen vorbeschriebener Materialaufzug
Ausführung auf Anordnung AG
Menge: 1,000 St
DIN 276-1/12-2018: 392

**03.03.21 Mehrpreis für zeitlich versetzten Aufbau**
Mehrpreis für die zeitlich versetzte Erhöhung des Materialaufzuges
Ausführung auf Anordnung AG
Menge: 1,000 St
DIN 276-1/12-2018: 392

**03.03.22 Haltestellen für Materialaufzug herstellen**
Herstellen von Haltestellen mit entsprechenden seitlichen Absicherungen
zu vorbeschriebenem Materialaufzug passend,
Belastbarkeit 500 kg/m2
Überbrückung zur Absetzbühne bis 2 m,
beidseitiger Seitenschutz
Zugangsschranke auf allen Ebenen
Menge: 3,000 St
DIN 276-1/12-2018: 392

**03.03.23 Einweisung von Fremunternehmen**
Einweisung von Fremdunternehmen in die Bedienung
und Funktion des Materialaufzugs
nach Aufforderung durch die Objektüberwachung
Abrechnung pro Einweisung inkl. An- und Abfahrt
Menge: 5,000 St
DIN 276-1/12-2018: 392

#### 03.04 Raumgerüst

**03.04.01 Statische Berechnungen / Nachweise Arbeitsgerüste, flächenorientiert**
Statische Berechnungen  DIN EN 12811-1 / Nachweise der Zulassungen DIBt
des durch den AN gewählten Gerüstsystem einschließlich erforderlicher
Ausführungszeichnungen für nachfolgend beschriebene Gerüste anfertigen.

Abrechnungseinheit: pauschal (psch)
Menge: 1,000 psch
DIN 276-1/12-2018: 392

**03.04.02 Erstellen Arbeitsgerüst, flächenorientiert, 3 kN/m2**
Aufbauen flächenorientiertes Standgerüst DIN EN 128 10 - 1,
als Arbeitsgerüst DIN EN 12811-1.
Abbau wird gesondert vergütet,

-  Stahlrohrkupplungsgerüst DIN 4420-3,
-  Lastklasse 4 (3 kN/m2), mit einer Gerüstlage,
-  mit einer zusätzlichen Gerüstlage
-  Höhenklasse H 1,

Länge Gerüst/-bauteil  ca.  15,45  m,
Breite Gerüst/-bauteil  ca.  7,45  m,
Höhe Gerüst/-bauteil  ca.  9,00  m

-  mit senkrechtem Seitenschutz,
-  freistehend
-  Einrüstung für Abbruch und Sanierungsmaßnahmen Decke inkl. zugehörigen
  Tragkonstruktionen
-  Grundfläche rechteckig,
-  mit Öffnungen und Vor- und Rücksprüngen,
-  aufstellen auf Decke  ca. +  2,20  m ü. OKFF

Höhe der obersten Arbeitsgerüstlage  ca.  + 7,15  m ü. OKFF
Freier Arbeitsraum  > / = 1,88 m unter Deckenunterkante

Höhe 2.Arbeitsgerüstlage
wird gesondert vergütet  ca.+ 6,16  m ü. OKFF
Freier Arbeitsraum  > / = 1,88 m unter  Deckenunterkante

Höhe 3.Arbeitsgerüstlage
wird gesondert vergütet  ca.+ 4,50 m ü. OKFF
Freier Arbeitsraum  > / = 1,88 m unter  Deckenunterkante

Standfläche direkt belastbar,

Einrüstung für Abbruch-  und Sanierungsarbeiten im Innenraum

Einsatzort:  Raum KGE F11
Achse:  E.2 - E.4 / E.B - E.C

Abrechnung nach Raummaß

Liefern und Herstellen gemäß Planung  in fertiger Leistung
Menge: 785,000 m3
DIN 276-1/12-2018: 392

**03.04.03 Zulage für Aufstellung im Innenraum**
Mehrpreis für die Erschwernis bei der Aufstellung des vorbeschriebenen
Arbeitsgerüstes im Innenraum als Zulage

Abrechnung nach Raummaß

Liefern und Herstellen gemäß Planung  in fertiger Leistung
Menge: 785,000 m3
DIN 276-1/12-2018: 392

**03.04.04 Gebrauchsüberlassung Arbeitsgerüst, flächenorientiert, 3kN/m2**
Gebrauchsüberlassung vorbeschriebenes Arbeitsgerüst
über die Grundeinsatzzeit hinaus für Arbeitsgerüst DIN EN 12811-1,
Positionsmenge = Produkt aus eingerüsteter Fläche mal Wochen
(Gebrauchsüberlassungsmenge x Gebrauchsüberlassungsdauer)

geplant: ca. 12.10.2027 - ca. 14.12.2027

Vorhaltung: ca: 785 m3  x  ca. 10 Wochen
Menge: 7850,000 m3
DIN 276-1/12-2018: 392

**03.04.05 Abbau Arbeitsgerüst, flächenorientiert, 3 kN/m2**
Abbau und entfernen vorbeschriebenes Arbeitsgerüst DIN EN 12811-1,
Standgerüst, flächenorientiert, Stahlrohrkupplungsgerüst DIN 4420-3,
Lastklasse 4 (3 kN/m2),
Höhenklasse H 1,

Ausführung auf Anordnung AG
Menge: 785,000 m3
DIN 276-1/12-2018: 392

**03.04.06 Aufbau zusätzliche Gerüstlage, 3 kN/m2**
Mehrpreis für das Aufbauen einer zusätzlichen Gerüstlage,
Abbau wird gesondert vergütet, für Standgerüste, flächenorientiert,
Lastklasse 4 (3 kN/m2), H1 als Zulage

Höhe 2.Arbeitsgerüstlage
wird gesondert vergütet  +  4,50 m ü. OKFF
Freier Arbeitsraum  > / = 1,88 m unter abgehängter Deckenunterkante

Einrüstung für Abbruch-  und Sanierungsarbeiten im Innenraum

Einsatzort:  Raum KGE F11
Achse:  E.2 - E.4 / E.B - E.C

Abrechnung nach Raummaß

Liefern und Herstellen gemäß Planung  in fertiger Leistung
Menge: 120,000 m2
DIN 276-1/12-2018: 392

**03.04.07 Gebrauchsüberlassung zusätzliche Gerüstlage, 3 kN/m2**
Gebrauchsüberlassung über die Grundeinsatzzeit hinaus
für zusätzliche Gerüstlage,
Positionsmenge = Produkt aus 'Länge Gerüstlage'
(Gebrauchsüberlassungsmenge) mal 'Wochen'
(Gebrauchsüberlassungsdauer)
für Standgerüste, flächenorientiert,
Lastklasse 4 (3kN/m2),

Vorhaltung: ca: 120 m2  x  ca. 10 Wochen
Menge: 1200,000 mWo
DIN 276-1/12-2018: 392

**03.04.08 Abbau zusätzliche Gerüstlage, 3 kN/m2**
Abbauen und entfernen zusätzliche Gerüstlage,
für Standgerüste, flächenorientiert,
Lastklasse 4 (3 kN/m2),
Menge: 120,000 m2
DIN 276-1/12-2018: 392

**03.04.09 Aufbau zusätzliche Gerüstlage, 3 kN/m2**
Mehrpreis für das Aufbauen einer zusätzlichen Gerüstlage,
Abbau wird gesondert vergütet, für Standgerüste, flächenorientiert,
Lastklasse 4 (3 kN/m2), H1 als Zulage

Höhe 3.Arbeitsgerüstlage
wird gesondert vergütet  +  6,16 m ü. OKFF
Freier Arbeitsraum  > / = 1,88 m unter abgehängter Deckenunterkante

Einrüstung für Abbruch-  und Sanierungsarbeiten im Innenraum

Einsatzort:  Raum KGE F11
Achse:  E.2 - E.4 / E.B - E.C

Abrechnung nach Raummaß

Liefern und Herstellen gemäß Planung  in fertiger Leistung
Menge: 120,000 m2
DIN 276-1/12-2018: 392

**03.04.10 Gebrauchsüberlassung zusätzliche Gerüstlage, 3 kN/m2**
Gebrauchsüberlassung über die Grundeinsatzzeit hinaus
für zusätzliche Gerüstlage,
Positionsmenge = Produkt aus 'Länge Gerüstlage'
(Gebrauchsüberlassungsmenge) mal 'Wochen'
(Gebrauchsüberlassungsdauer)
für Standgerüste, flächenorientiert,
Lastklasse 4 (3kN/m2),

Vorhaltung: ca: 120 m2  x  ca. 10 Wochen
Menge: 1200,000 mWo
DIN 276-1/12-2018: 392

**03.04.11 Abbau zusätzliche Gerüstlage, 3 kN/m2**
Abbauen und entfernen zusätzliche Gerüstlage,
für Standgerüste, flächenorientiert,
Lastklasse 4 (3 kN/m2),
Menge: 120,000 m2
DIN 276-1/12-2018: 392

**03.04.12 Zulage Montageöffnung**
Mehrpreis für die Erstellung einer Montageöffnung
lichte Maße  ca. 2,00 x 2,00 m inkl. trittsicherer Verschlussmöglichkeit
einschl. erforderlicher Absturzsicherung als Zulage
Menge: 2,000 St
DIN 276-1/12-2018: 392

**03.04.13 Zulage Überbrückung unterer Treppenaufgang**
Mehrpreis für die Erschwernis bei der Aufstellung des vorbeschriebenen
Arbeitsgerüstes zur Überbrückung unterer Treppenaufgang Atrium,
als Zulage

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
Anzahl Steigungen:  14 St
Steigungsverhältnis:  16,5 cm / 30 cm

Einsatzort:  Raum KGE F11
Achse:  E.2 - E.4 / E.B - E.C

Abrechnung nach Raummaß

Liefern und Herstellen gemäß Planung  in fertiger Leistung
Menge: 17,000 m3
DIN 276-1/12-2018: 392

**03.04.14 Zulage Überbrückung oberer Treppenaufgang**
Mehrpreis für die Erschwernis bei der Aufstellung des vorbeschriebenen
Arbeitsgerüstes zur Überbrückung unterer Treppenaufgang Atrium,
als Zulage

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
Anzahl Steigungen:  je 10 St
Steigungsverhältnis:  16,5 cm / 30 cm

Einsatzort:  Raum KGE F11
Achse:  E.2 - E.4 / E.B - E.C

Abrechnung nach Raummaß

Liefern und Herstellen gemäß Planung  in fertiger Leistung
Menge: 70,000 m3
DIN 276-1/12-2018: 392

### 04 TITEL: WETTERSCHUTZDACH

*Hinweis: Prämisse:*
Das nachfolgend beschriebene Wetterschutzdach mit dem
zugehörigen Auflagergerüst ist für die Erneuerung des Daches
über Kollegiengebäuden KGD und KGE vorgesehen.

Da die Gebäude KGD und KGE Baugleich (Gleiche Grundrissabmessungen und gleiche Höhe ist geplant das Wetterschuzdach erst an einem Gebäude zu errichten und dann nach Abschluss der bauseitigen Dacharbeiten auf das andere, dann bereits analog eingerüstete Gebäude umzubauen.

Nach Errichtung des jeweiligen Wetterschutzdaches entsprechend ZTV II. 12 - II.14 erfolgt bauseits
-  Abbruch der vorhandenen Dachabdichtung und Dämmung
-  Teilabbruch der Dachkonstruktion

#### 04.01 Vorbereitende Maßnahmen

**04.01.01 Statische Berechnung Auflagergerüst**
Statische Berechnung DIN EN 12811-1 einschl.
erforderlicher Ausführungszeichnungen für nachfolgend
beschriebenes Auflagergerüst anfertigen.
Menge: 1,000 psch
DIN 276-1/12-2018: 392

**04.01.02 Verankerungsplan Auflagergerüst**
Verankerungsplan für das zu erstellende Gerüst
erstellen und zur Genehmigung durch OÜ vorlegen
Menge: 1,000 psch
DIN 276-1/12-2018: 392

**04.01.03 Verankerungsprotokoll Auflagergerüst**
Verankerungsprotokoll für nachfolgend beschriebenes
Auflagergerüst, BGI/GUV-I 663.
Menge: 2,000 St
DIN 276-1/12-2018: 392

**04.01.04 Statische Berechnung Wetterschutzdach**
Statische Berechnungen  DIN EN 12811-1 / Nachweise der Zulassungen DIBt
des durch den AN gewählten Gerüstsystem einschließlich erforderlicher
Ausführungszeichnungen für nachfolgend beschriebenes Wetterschutzdach
anfertigen.

Abrechnungseinheit: pauschal (psch)
Menge: 1,000 psch
DIN 276-1/12-2018: 392

**04.01.05 Verankerungsplan Wetterschutzdach**
Verankerungsplan für das zu erstellende Wetterschutzdach
erstellen und zur Genehmigung durch OÜ vorlegen

Einbauhöhe:  ca.  12,75 m
Maße L/B  ca.  24,55 m x 24,55 m
nutzbarer Abstand über horizontalen Flächen  2,25 m,
in Teilflächen abnehmbar,
Menge: 1,000 psch
DIN 276-1/12-2018: 392

**04.01.06 Verankerungsprotokoll Wetterschutzdach**
Verankerungsprotokoll für nachfolgend beschriebenes
Wetterschutzdach, BGI/GUV-I 663.
Menge: 2,000 St
DIN 276-1/12-2018: 392

**04.01.07 Kranstellung für Montage / Umsetzen / Demontage Wetterschutzdach**
Aufbau und Abbau eines Mobilbaukrans nach Wahl des AN
zur Montage, zum Umsetzen und Demontage des Wetterschutzdachs.

Höhe Attika:  + 10,43 m ü.OKFF
L/B: inkl Gerüsterstellung:  ca. 27,50 m / 27,50 m

Auslegerhöhe über Standfläche:  ca. 15 m
Ausladung:  ca. 30 m
Tragkraft:  3,3 Tonnen bei 30 Meter Ausladung

(Hinweis: die Dachelemente können vor Ort in Abstimmung mit OÜ vormontiert werden.

Vergütung:
1 Stück für den Montagezeitraum des Wetterschutzdaches
1 Stück für den Umsetzzeitraum des Wetterschutzdaches
1 Stück für die Demontage des Wetterschutzdaches
Menge: 3,000 St
DIN 276-1/12-2018: 392

#### 04.02 Wetterschutzdach

**04.02.01 Auflagergerüst für Wetterschutzdach**
Erstellen Auflagergerüst für Wetterschutzdach,
Abbau wird gesondert vergütet,

Standgerüst, längenorientiert, Fassadengerüst DIN EN 12810-1,
-  Höhenklasse H 1,
-  mit wandseitiger Belagverbreiterung über 0,25 bis 0,33 m,
  Belagverbreiterung wird gesondert vergütet,
-  Abstand der inneren Belagkante zum Bauwerk in 0,29 m
-  verankern,
  Standsicherheitsnachweis wird gesondert vergütet,

-  einzurüstende Fläche L/H  ca. 24,55 m x ca. 2,20 m
-  Befestigung in der Tragkonstruktion der Fassade aus Stahlbeton,
-  an senkrechten Bauwerksaußenflächen,
-  aufstellen auf Arbeits- und Schutzgerüst,
-  Maßnahmen zur Aufnahme zusätzlicher Lasten werden gesondert vergütet,

Höhe Oberkante Auflager ca. 10,43 m ü OKFF,

Auflagergerüst  in Verbindung mit vorbeschriebenem Stahlrohrkupplungsgerüst DIN 4420-3, inkl. erforderlicher Verstärkungen und Verankerungen
zur Aufnahme für nachfolgend beschriebenes Wetterschutzdach
in kompletter Leistung
Menge: 960,000 m2
DIN 276-1/12-2018: 392

**04.02.02 Gebrauchsüberlassung Auflagergerüst**
Gebrauchsüberlassung vorbeschriebenes Auflagergerüst
über die Grundeinsatzzeit hinaus für Arbeitsgerüst DIN EN 12811-1,
Positionsmenge = Produkt aus eingerüsteter Fläche mal Wochen
(Gebrauchsüberlassungsmenge x Gebrauchsüberlassungsdauer)

Vorhaltung: ca:  480 m2  x  ca. 31 Wochen pro Gebäude
Menge: 29760,000 m2
DIN 276-1/12-2018: 392

**04.02.03 Abbau Auflagergerüst für Wetterschutzdach**
Abbau und entfernen vorbeschriebenes Auflagergerüst
Standgerüst, längenorientiert, Stahlrohrkupplungsgerüst DIN 4420-3,
Lastklasse 4 (3 kN/m2),
Breitenklasse W09,
Höhenklasse H 1,

Ausführung auf Anordnung AG
Menge: 960,000 m2
DIN 276-1/12-2018: 392

**04.02.04 Liefern, Aufbauen WS-Dach, Tragkonstruktion**
Wetterschutz - Dachkonstruktion für die nachfolgenden Arbeiten
im Rahmen einer Sanierungsmaßnahme an vorhandener Dachkonstruktion
liefern und montieren

Witterungsschutz-Dachkonstruktion
-  Abdeckung als Kassetten-Wetterschutzdach samt Tragkonstruktion
  gemäß ZTV II.14
-  Gebäudemaße l/b:  ca.  24,55 m x 24,55 m
-  Einbauhöhe:  Traufe ca. 11,00 m ab OK. Gelände
-  Außenabmessungen:  ca.  29 m x 29 m inklusive Dachüberstände
-  inklusive Absturzsicherung DIN 4420-1 vierseitig umlaufend an den Traufen
   * Höhe: 100 cm
-  mit Zugang zur Dachfläche

Durch den Bieter ist ein Gerüstsystem zu wählen, welches inkl. Zubehör
nachfolgende Mindestanforderungen aufweist:

-  mit bauaufsichtliche Zulassung
-  Spannweite:  über 27 bis 30 m,
-  Schneelast:  0,5 kN/m2,
-  Dachneigung:  über 10 bis 15 Grad,
-  bestehend aus  11 Feldern
  davon
    *  7 Felder als Festfelder
  .*  4 Felder als Zwischenfelder demontierbar
    *  bzw. nach Wahl AG
 -  einschl. aussteifen und verankern, auf Auflagergerüst.

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
Abrechnung nach Flächenmaß

Liefern und Herstellen gemäß Planung  in fertiger Leistung
Menge: 850,000 m2
DIN 276-1/12-2018: 392

**04.02.05 Umsetzen des vorbeschriebenen Wetterschutzdachs**
von einem zum anderen Gebäude,
ohne Zwischenlagerung direkt auf das vorbereitete Stützgerüst am Nachbargebäude.
Menge: 850,000 m2
DIN 276-1/12-2018: 392

**04.02.06 Gebrauchsüberlassung Wetterschutzdach**
Gebrauchsüberlassung vorbeschriebenes Wetterschutzdach
über die Grundeinsatzzeit hinaus für Arbeitsgerüst DIN EN 12811-1,
Positionsmenge = Produkt aus eingerüsteter Fläche mal Wochen
(Gebrauchsüberlassungsmenge x Gebrauchsüberlassungsdauer)

Vorhaltung: ca: 850  m2  x  ca. 31 Wochen pro Gebäude
Menge: 52700,000 m2Wo
DIN 276-1/12-2018: 392

**04.02.07 Abbau Wetterschutzdach**
Abbau und entfernen vorbeschriebenes Wetterschutzdach
Ausführung auf Anordnung AG
Menge: 850,000 m2
DIN 276-1/12-2018: 392

**04.02.08 Zulage für Entwässerung Wetterschutzdach**
Mehrpreis für die Errichtung einer provisorischen Dachentwässerung an
vorbeschriebenen Wetterschutzdach.
Verlegung Rinne im Mindestgefälle 0,3 % inkl. Befestigung mit
geeigneten Verbindungselementen.
Rückbau nach Aufforderung durch Objektüberwachung,
Material nach Wahl des AN,

Abrechnungseinheit: Längenmaß (m)
Menge: 120,000 m
DIN 276-1/12-2018: 392

**04.02.09 Gebrauchsüberlassung Entwässerung Wetterschutzdach**
Gebrauchsüberlassung vorbeschriebene Entwässerung Wetterschutzdach
über die Grundeinsatzzeit hinaus für Arbeitsgerüst DIN EN 12811-1,
Positionsmenge = Produkt aus eingerüsteter Fläche mal Wochen
(Gebrauchsüberlassungsmenge x Gebrauchsüberlassungsdauer)

Vorhaltung: ca: 105 m2  x  ca. 31 Wochen pro Gebäude
Menge: 6510,000 mWo
DIN 276-1/12-2018: 392

**04.02.10 Fallleitungen der prov. Dachentwässerung**
senkrechte Fallleitungen der provisorischen Entwässerung; DN100
Länge jeweils 20 m
Für die Befestigung an Wände sind nur Rohrschellen in ausreichender Anzahl zugelassen, inkl. Rückbau nach Erstellung der funktionsfähigen Entwässerung des Gebäudes,
Ausführung mit flexiblen Hart-Kunststoffschläuchen
Menge: 80,000 m
DIN 276-1/12-2018: 392

**04.02.11 Gebrauchsüberlassung Fallleitungen Dachentwässerung**
Gebrauchsüberlassung vorbeschriebene Fallleitungen Dachentwässerung
über die Grundeinsatzzeit hinaus für Arbeitsgerüst DIN EN 12811-1,
Positionsmenge = Produkt aus eingerüsteter Fläche mal Wochen
(Gebrauchsüberlassungsmenge x Gebrauchsüberlassungsdauer)

geplant: ca. 14.01.2027 - ca. 19.08.2027

Vorhaltung: ca: 105 m2  x  ca. 31 Wochen
Menge: 2480,000 mWo
DIN 276-1/12-2018: 392

### 05 TITEL: SONSTIGE LEISTUNGEN KGD / KGE / KGB

#### 05.01 Sonstige Leistungen

**05.01.01 Lastverteilenden Belag aufbauen**
Mehrpreis zur Aufnahme Gerüst auf vorhandene Aufstandsfläche
nach Erfordernis lastverteilenden Belag nach Wahl des AN aufbauen.

Lastaufnahme:  >/=  3 kN/m2
Breite Belagsflächen:  > 0,50 bis 1,0 m
Sicherungsbauteil:  auf nicht tragfähigen Flächen

Abrechnung nach Flächenmaß

Liefern und Herstellen gemäß Planung in fertiger Leistung als Zulage
zu vorbeschriebenem Arbeits- und Schutzgerüst
Menge: 100,000 m2
DIN 276-1/12-2018: 392

**05.01.02 Gebrauchsüberlassung Lastverteilender Belag**
Gebrauchsüberlassung über die Grundeinsatzzeit hinaus
für vorbeschriebenen Lastverteilenden Belag
Positionsmenge = Produkt aus Länge Gitterträger x Wochen
(Gebrauchsüberlassungsmenge x Gebrauchsüberlassungsdauer)

100 m² x 10 Wochen
Menge: 1100,000 m2
DIN 276-1/12-2018: 392

**05.01.03 Lastverteilenden Belag abbauen**
Abbau und  Entfernen vorbeschriebenen Lastverteilenden Belag
Ausführung auf Anordnung AG
Menge: 100,000 m2
DIN 276-1/12-2018: 392

**05.01.04 Aufbau Überbrückung Sytemgitterträger**
Aufbauen Überbrückung in Gerüst,
Abbau wird gesondert vergütet, aus Systemgitterträgern,
Länge des überbrückten Zwischenraumes (Spannweite) bis 5,2 m,
Höhe über Standfläche bis 6 m,
einschl. Gerüstbelag in Überbrückungshöhe.
Menge: 40,000 m
DIN 276-1/12-2018: 392

**05.01.05 Gebrauchsüberlassung Systemgitterträger**
Gebrauchsüberlassung über die Grundeinsatzzeit hinaus
für Überbrückung in Gerüst mit vorbeschriebenen Systemgitterträger
Positionsmenge = Produkt aus Länge Gitterträger x Wochen
(Gebrauchsüberlassungsmenge x Gebrauchsüberlassungsdauer)

20 m x 10 Wochen
Menge: 1600,000 mWo
DIN 276-1/12-2018: 392

**05.01.06 Abbau Überbrückung Systemgitterträger**
Abbau und  Entfernen vorbeschriebener Systemgitterträger
Ausführung auf Anordnung AG
Menge: 40,000 m
DIN 276-1/12-2018: 392

**05.01.07 Aufbau zusätzliche Gerüstlage, 3 kN/m2**
Aufbauen zusätzliche Gerüstlage,
Abbau wird gesondert vergütet,
für Standgerüste, längenorientiert, Lastklasse 4 (3 kN/m2),
Breitenklasse W09.
Menge: 100,000 m
DIN 276-1/12-2018: 392

**05.01.08 Gebrauchsüberlassung zusätzliche Gerüstlage, 3 kN/m2**
Gebrauchsüberlassung über die Grundeinsatzzeit hinaus
für zusätzliche Gerüstlage,
Positionsmenge = Produkt aus 'Länge Gerüstlage'
(Gebrauchsüberlassungsmenge) mal 'Wochen'
(Gebrauchsüberlassungsdauer)
für Standgerüste, längenorientiert,
Lastklasse 4 (3kN/m2),
Breitenklasse W09.

100 m x 10 Wochen
Menge: 4000,000 mWo
DIN 276-1/12-2018: 392

**05.01.09 Abbau zusätzliche Gerüstlage, 3 kN/m2**
Abbauen und entfernen zusätzliche Gerüstlage,
für Standgerüste, längenorientiert,
Lastklasse 4 (3 kN/m2),
Breitenklasse W09.
Menge: 100,000 m
DIN 276-1/12-2018: 392

**05.01.10 Aufbau Fahrgerüst Lastklasse 3; RH bis 6 m**
Arbeitsgerüst/-bühne für Leistungen an Wänden und Decken
im Gebäude fahrbar
anliefern aufbauen
Systemgerüst DIN EN 12811-1 als Rahmengerüst,
Lastklasse 3 (2 kN/m2),
Größe 2,5 / 2,5 m
Raumhöhen bis 6,0 m
Gerüstlagen mit 4-seitigem Seitenschutz,
mit innen liegendem Leitergang,
Abbau wird gesondert vergütet.
Menge: 5,000 St
DIN 276-1/12-2018: 392

**05.01.11 Gebrauchsüberlassung Arbeitsgerüst Lastklasse 3; RH bis 6 m**
Gebrauchsüberlassung ohne vereinbarte Grundeinsatzzeit
für vor beschriebenes Arbeitsgerüst DIN EN 12811-1,
Raumhöhen bis 9,0 m,

Gebrauchsüberlassung für Nutzung durch Fremdfirmen,

Abrechnung nach Stück x Vorhalte- / Überlassungsdauer
(Wochen).

3 Stück x  10 Wochen
Menge: 120,000 StWo
DIN 276-1/12-2018: 392

**05.01.12 Abbau Fahrgerüst Lastklasse 3; RH bis 6 m**
Arbeitsgerüst/-bühne für Leistungen an Wänden und Decken
im Gebäude fahrbar
abbauen und entfernen,
Systemgerüst DIN EN 12811-1 als Rahmengerüst,
Lastklasse 3 (2 kN/m2),
Größe 2,5 / 2,5 m
Raumhöhen bis 6,0 m
Menge: 3,000 St
DIN 276-1/12-2018: 392

### 06 TITEL: ARBEITEN GEGEN NACHWEIS

#### 06.01 Lohnkosten

*Hinweis: Verrechnungssätze für Löhne*
Die Verrechnungssätze für die nachstehenden Lohn- und
Berufsgruppen sind unaufgegliedert anzubieten.

In ihnen sind enthalten:
- Lohn- und Gehaltskosten,
- Lohn- und Gehaltsnebenkosten,
- Sozialkosten einschließlich Sozialkassenbeiträge,
- Gemeinkostenanteil,
- Gewinn
- Kosten für benutzte Kleingeräte bis zu einem Neuwert
von 2.500,- Euro.

Zuschläge zu den Verrechnungssätzen für vom
Auftraggeber angeordnete oder zu vertretende Nacht-,
Sonntags-, Feiertags- und Mehrarbeit (Überstunden) sind
gesondert nachzuweisen; sie werden in Höhe der
tariflichen Vereinbarung vergütet.

Für Nacht-, Sonntags- und Feiertagsarbeit wird als
Zuschlag nur der Beitrag zur gesetzlichen
Unfallversicherung vergütet. Für Mehrarbeit werden
zusätzlich die Sozialkosten vergütet.

Beschäftigt der Bieter bei einer der nachstehenden
Lohn-/Berufsgruppen keine Arbeitskräfte, hat er dies
anzugeben und statt dessen den Einsatz möglichst
gleichwertiger Arbeitskräfte anzubieten.

**06.01.01 An- und Abfahrt Montagekolonne 2-3 MA**
An- und Abfahrt Montagekolonne
-  bestehend aus mindestens 2 bis höchstens
  3 Mitarbeiter nach Wahl des AN
für Ausführung von Umbauarbeiten nach Abruf AG
oder Schneeräumarbeiten auf dem Wetterschutzdach
-  inklusive Kleintransporter bis 2,8 to zulässiges
  Gesamtgewicht
Abrechnung pro An- und Abfahrt (= 1 Stück).
Hinweis:
Diese Position wird nicht vergütet für:
- Die Montage- und Demontagearbeiten gem. den LV-Kapiteln 01 und 02.
- Regiearbeiten, die während der Montage- und Demontagearbeiten
  gem. den LV-Kapiteln 01 und 02 anfallen.
Menge: 5,000 St
DIN 276-1/12-2018: 392

**06.01.02 Gerüstbauer, Lohngruppe III**
Menge: 100,000 h
DIN 276-1/12-2018: 392

**06.01.03 Gerüstbau-Werker, Lohngruppe V**
Menge: 100,000 h
DIN 276-1/12-2018: 392

#### 06.02 Fuhrkosten

**06.02.01 Transporter 7,5to**
Verrechnungssatz für Lastwagen, Transporter
-  Nutzlast bis 7,5 to
-  mit Bedienung
Menge: 10,000 h
DIN 276-1/12-2018: 392

#### 06.03 Lean-Teilnahme

**06.03.01 Regelmäßige Teilnahme an LEAN-Besprechungen**
Regelmäßige Teilnahme an projektbezogenen LEAN-Besprechungen zur Unterstützung der integrierten Projektabwicklung und zur Sicherstellung eines kontinuierlichen Verbesserungsprozesses.
Die Leistung umfasst insbesondere:
- Vorbereitung, Teilnahme und aktive Mitwirkung an LEAN-Besprechungen (ca. 1 Stunde)
- Analyse des aktuellen Projektstatus im Hinblick auf Termin-, Ablauf- und Prozesssicherheit
- Identifikation von Schnittstellen, Engpässen, Verschwendungen und Optimierungspotenzialen gemäß Last-Planer-Methodik
- Einbringen von Vorschlägen zur Prozessverbesserung, Stabilisierung von Abläufen und Steigerung der Wertschöpfung
- Mitwirkung bei der Abstimmung von Maßnahmen und Verantwortlichkeiten
- Kurzfristige Bewertung von Auswirkungen auf Termine, Abläufe und Abhängigkeiten

Die Abrechnung erfolgt nach Anzahl der aktiven Teilnahmen an der LEAN-Besprechung vor Ort mit der An- und Abfahrt des benannten Verantwortlichen sowie der Vor- und Nachbereitung zu dem Termin.
Menge: 20,000 St
DIN 276-1/12-2018: 392
